# AWO KJP 8183 - Neubau Kinder und Jugendpsychiatrie
Angebotsaufforderung (GAEB DA XML 3.3, DA83)
Projekt: 25-10...
Währung: EUR
Erstellt mit: GXML Toolbox V3.3 R20220330, ORCA AVA 27 27.00.00, 06.10.2026

## Allgemeine Hinweise
Allgemeine Hinweise zum Leistungsverzeichnis
Für die Ausführung der Bauleistung sind folgende Punkte in der Kalkulation und Ausführung zu berücksichtigen. Bei Widersprüchen zwischen den Vertragsbestandteilen gilt die Rangfolge gemäß § 1 VOB/B.
1 Nachträge
Der Auftragnehmer hat bei Nachträgen im Sinne des Bauherrn wirtschaftliche Maßnahmen zur Erfüllung der nicht vorgesehenen Leistungen vorzuschlagen und mit der Bauleitung abzustimmen. Die Maßnahmen sind zu verpreisen und rechtzeitig der Bauleitung vorzulegen, wobei "rechtzeitig" im Sinne der Vermeidung von Behinderungen und Bauverzügen zu verstehen ist.
2 Ausführungsunterlagen
Als Ausführungsunterlagen hat der Auftragnehmer Unterlagen im Sinne der HOAI in der jeweils aktuellen Fassung zu erwarten. Sind weitere Unterlagen und Angaben notwendig, sind diese schriftlich über die Bauleitung anzufordern.
3 Werk- und Montageplanung
Der Auftragnehmer hat vor Beginn der Bauleistungen der Bauleitung eine Werk- und Montageplanung vorzulegen. Der Umfang der Werk- und Montageplanung richtet sich nach der VDI 6026, Tabelle 6, KG 400. Die Werk- und Montageplanung ist innerhalb der, im Terminplan ausgewiesenen, Frist der Bauleitung zu übergeben, wobei eine Prüffrist von 14 Tagen für die Bauleitung zu berücksichtigen ist.
Mit Abgabe der Werk- und Montageplanung sind entsprechend § 54 der NBauO alle notwendigen Datenblätter und Verwendungsnachweise gegliedert der Bauleitung zu übergeben. Diese stellen einen Teil der Montageplanung dar. Bei Nichtabgabe wird die Werk- und Montageplanung als nicht vollständig betrachtet. Abweichungen hierzu sind mit der Bauleitung abzustimmen und schriftlich zu dokumentieren. Die vorbenannten Aufwände sind mit den Einheitspreisen abgegolten, soweit sie im Leistungsverzeichnis beschrieben und kalkulierbar sind. Entstehende Schäden durch eine fehlende oder fehlerhafte Werk- und Montageplanung hat der Auftragnehmer zu verantworten.
4 Fachbauleitung
Der Auftragnehmer hat den Auftragsunterlagen eine Fachbauleitererklärung nach § 55 Absatz 2 der NBauO beizufügen. Darüber hinaus ist der Bauleitung neben dem Fachbauleiter des Auftragnehmers ein ständiger Ansprechpartner auf der Baustelle als vollständig handlungsberechtigter Stellvertreter im Sinne der NBauO schriftlich zu benennen.
5 Zufahrt / Lagerflächen
Die Zufahrt zum Baufeld wird über die allgemeine Baubeschreibung sowie mittels des Baustelleneinrichtungsplans beschrieben bzw. ist in diesem ersichtlich. Vor Ausführungsbeginn ist dem Auftraggeber die benötigte Lagerfläche durch den Auftragnehmer mitzuteilen. Abschließbare Container zur Materiallagerung sind durch den Auftragnehmer beizubringen und zu sichern. In Abhängigkeit der vorhandenen Gewerke- bzw. Standortsituation wird dem Auftragnehmer durch den Auftraggeber eine verfügbare Lagerfläche ausgewiesen.
Für Stoffe und Bauteile, die auf der Außenfläche oder auf nicht vereinbarten Lagerflächen gelagert werden, ist der Auftragnehmer verantwortlich. Der Auftragnehmer hat sein Material selbst vor Schäden durch Schwund und vor ortsüblichen Witterungseinflüssen zu sichern.
6 Schutz des eigenen Gewerks
Der Auftragnehmer ist zum Schutz seines Gewerks verpflichtet. Er hat darüber hinaus alle zumutbaren Sicherungsmaßnahmen in Eigenleistung zu erbringen. Der Auftragnehmer hat die Maßnahmen zum Schutz seiner Leistungen mit der Bauleitung abzustimmen und an Terminabstimmungen in seinem Sinne mitzuwirken.
7 Ausführungsfristen
Der Auftragnehmer ist verpflichtet, den Terminplan zu prüfen und vor Ausführung seiner Leistungen den Werk- und Montageunterlagen einen Feinterminplan über die vertraglichen Leistungen beizulegen.
Der unter Abschnitt 4 benannte Fachbauleiter bzw. sein Stellvertreter hat die Ausführungstermine zur Erfüllung seiner vertraglichen Leistungen im Sinne der NBauO § 54 mit der Bauleitung und allen beteiligten Unternehmen selbständig abzustimmen.
8 Abnahme
Eine Abnahme entbindet den Auftragnehmer nicht von der nach Abschnitt 6 getroffenen Vereinbarung. Ist die abzunehmende Teilleistung nicht gemäß Abschnitt 6 geschützt, wird dies als wesentlicher Mangel betrachtet.
9 Abrechnung
Die Form und Ausführung der Aufmaßblätter ist mit der Bauleitung abzustimmen oder kann von dieser vorgegeben werden.
10 Höhenfestpunkte, Achsen und Bezugskanten
Die notwendigen Höhenfestpunkte, Achsen und Bezugskanten werden vom Auftraggeber zur Verfügung gestellt. Der Auftragnehmer ist verpflichtet, das Fehlen notwendiger Höhenfestpunkte, Achsen und Bezugskanten unverzüglich der Bauleitung zu melden. Darüber hinaus verpflichtet sich der Auftragnehmer, mit der Meldung der Bauleitung im Rahmen seiner vertraglichen Mitwirkungspflicht zumutbare Maßnahmen zur Vertragserfüllung vorzuschlagen, welche eine Unterbrechung der Bauleistung und Stillstandskosten vermeiden helfen. Eine hierdurch verursachte Mehrleistung wird nach den Regelungen der VOB/B behandelt.
11 Schallschutz
Im Rahmen der Ausführung der Installationen ist sicherzustellen, dass die Geräusche von Lüftungstechnische Anlage die Schallschutzanforderungen nach Vorgabe der Ausführungsplanung einhalten. 12 Schutt- und Abfallbeseitigung
Anfallender Bauschutt, Abfälle und nicht mehr benötigte Restmaterialien sind täglich aus dem Baustellenbereich zu entfernen. Eine Lagerung im Baustellenbereich - insbesondere außerhalb zugewiesener Räume - ist nicht zulässig.
Der Auftraggeber behält sich vor, nach dreimaliger (3×) Verwarnung im Zuge der Baubesprechungen eine Baureinigung zu beauftragen. Sofern im Zuge der Reinigungsarbeiten Verpackungsmaterialien, Hilfsmaterialien und Baustoffe, die zur Vertragserfüllung des Auftragnehmers notwendig waren, sowie häuslicher Abfall aus Pausenaktivitäten der Mitarbeiter des Auftragnehmers durch die Bauleitung nachweislich und dokumentiert zugeordnet werden können, ist der Auftragnehmer verpflichtet, sich an den entstandenen Kosten zu beteiligen. Die Kostenbeteiligung ermittelt sich nach dem dokumentierten Verursachungsanteil; ist eine eindeutige Zuordnung nicht möglich, erfolgt die Aufteilung anteilig nach der Auftragssumme der betreffenden Auftragnehmer.
13 Vorhaltung Gerüste
Im Zuge der Leistungserbringung ist mit einer Arbeitshöhe von bis zu 3,50 m zu rechnen. Zur Gewährleistung der Arbeitssicherheit sind entsprechende Gerüste und deren Arbeitsbühnen bis 3,50 m aufzubauen, vorzuhalten und nach Nutzung wieder abzubauen. Die entsprechenden Aufwände sind in den Einheitspreisen einzukalkulieren.
Gerüste und deren Arbeitsbühnen über 3,50 m werden als Besondere Leistungen betrachtet.

## Allgemeine Hinweise zu Anlagen
Der Ausschreibung sind folgende Pläne angefügt:

Übersicht Grundriss EG
260612_AFP GR EG_Übersicht

Übersicht Grundriss OG
260612_AFP GR OG_Übersicht

Lageplan Baustelleneinrichtung
260423_AFP LA_Lageplan Baustelleneinrichtung

Schema RLT
25-108-5-RLT-SH-XX-00-00

## Baubeschreibung Allgemein
1.0 Angabe zur Baustelle

1.1 Lage der Baustelle und Zufahrtswege
Die Baustelle befindet sich auf dem Grundstück der Kinder- und Jugendpsychiatrie AWO Königslutter, Vor dem Kaiserdom 10, 38154 Königslutter.
Als Vorbereitung der Baumaßnahme, Neubau KJP 81 und 83, wurde bereits von der Straße Gänsewinkel zum Baufeld eine Baustraße auf dem Gelände des Bauherrn erstellt.
Die Baustelle ist über öffentliche Straßen, am Gänsewinkel, erreichbar. Über die Beschränkungen des öffentlichen Straßenraumes hat sich jeder Bieter eigenverantwortlich zu informieren. Die Lage der Baustelle / Zufahrt zur Baustelle ist in den Einheitspreisen zu berücksichtigen.
Parkplätze innerhalb der Baustelleneinrichtung stehen nicht zur Verfügung. Im angrenzenden Bereich der Baustelle sind Feuerwehrzufahrten, Rettungswagenzufahrt, Zufahrten zu öffentlichen Parkplätzen und Anlieferungen des Krankenhauses, die auch während der Bauarbeiten freigehalten werden müssen.
Anlieferung und Baustelleneinrichtungen sind dem beiliegenden Baustelleneinrichtungsplan zu entnehmen.
Baustellenlagerfläche stehen nur in begrenzten Umfang zur Verfügung. Die Zuordnung der Lagerflächen zu den einzelnen Auftragnehmern erfolgt durch die Bauleitung.

Die Haufwerke für den Bodenaushub werden auf der Baustraße, Breite ca. 8 m, zwischengelagert. Hierbei ist zu beachten, dass eine Fahrbreite von ca. 4 m frei bleibt.

1.2 Besondere Belastungen
Es bestehen keine bekannten Anforderungen an Immissionen, besondere klimatische oder betriebliche Bedingungen.

1.3 Art und Lage der baulichen Anlage
Der Umfang der Arbeiten ist den beiliegenden Zeichnungen, Baustelleneinrichtungsplan, zu entnehmen.
Während der Durchführung der Baumaßnahmen bleiben die angrenzenden Flächen in Betrieb.

1.4 Verkehrsverhältnisse auf der Baustelle
Keine bzw. Angaben im Leistungsverzeichnis.

1.5 Für den Verkehr freizuhaltende Flächen
Alle Flächen außerhalb der Baustelle und Baustelleneinrichtungsflächen sind freizuhalten.

1.6 Art, Lage, Maße und Nutzbarkeit von Transporteinrichtungen- und Wege
Keine bzw. Angaben im Leistungsverzeichnis.

1.7 Lage, Art, Anschlusswert und Bedingungen für das Überlassen von Energie
Bauwasseranschluss erfolgt über den Oberflurhydrant, ca. 50 m vom Neubau entfernt, mit einem C-Anschluss. Der Bauwasseranschluss ist abends abzustellen.

1.8 Lage und Ausmaß der dem Auftragnehmer für die Ausführung seiner Leistung zur Benutzung oder Mitbenutzung überlassenen Flächen und Räumen.
Das Einrichten von Mannschaftsunterkünften und Materiallagern außerhalb der Baustelleneinrichtungsfläche ist nicht zulässig, ebenso das Aufstellen von Wohnunterkünften.
Aufenthalts - und Lagerräume werden vom AG nicht zur Verfügung gestellt. Der Auftragnehmer ist verpflichtet, für die Unterbringung seiner Arbeitskräfte selbst Sorge zu tragen und die notwendigen Aufenthaltsunterkünfte aufzustellen.
Tagesunterkünfte für Personal und Lagereinrichtungen sind entsprechend den baulichen Anforderungen und den Anforderungen an die Einrichtung nach §§45 und 46 Arbeitsstättenverordnung und der Arbeitsstättenrichtlinie ASR 45/1 vom Auftragnehmer herzurichten und vorzuhalten. Eine Vergütung hierfür erfolgt nicht.

Die Plätze für die Aufstellung von Containern usw. sowie die Lagerung von Baustoffen und Geräten werden von der Bauüberwachung angewiesen. Eigenmächtige Inanspruchnahme von Geländeflächen und Räumen ist untersagt.
Beim Einrichten der Baustelle sind die Anleiterflächen für die Feuerwehr und Feuerwehrzufahrten freizuhalten.

1.9 Bodenverhältnisse, Baugrund und seine Tragfähigkeit. Ergebnisse von Bodenuntersuchungen
Den Vergabeunterlagen liegt das Baugrundgutachten bei.

1.10 Hydrologische Werte von Grundwasser und Gewässern
Erforderliche Angaben sind im Baugrundgutachten beschrieben.

1.11 Besondere umweltrechtliche Vorschriften
Keine bzw. Angaben im Leistungsverzeichnis.

1.12 Besondere Vorgaben für die Entsorgung
Das verwertbare Material ist der Rohstoffrückgewinnung zuzuführen, es geht in den Besitz des Auftragnehmers über und ist kalkulatorisch zu berücksichtigen. Die nicht verwertbaren Abfälle sind zu entsorgen, Sonderabfälle sind geeigneten Deponien zuzuführen. Die Entsorgungskosten sind zu kalkulieren. Die verwertbaren Metalle der technischen Anlagen sind der Rohstoffrückgewinnung zuzuführen. Die Erlöse sind kalkulatorisch zu berücksichtigen.
Die Baustelle ist im Rahmen des laufenden Krankhausbetriebs sauber zu halten. Anweisungen der Bauherrnvertretung oder der Bauüberwachung zu Reinigung, Entsorgung und Hygiene sind unverzüglich Folge zu leisten.
Entsorgung von Bauschutt, Abfall, Abbruch-, Verpackungsmaterial, Materialverschnitt, Bauschutt, Abfall, Abbruch-, Verpackungsmaterial, Materialverschnitt sind vom AN gemäß den gesetzlichen Bestimmungen zu entsorgen. Auf die Einhaltung der einschlägigen Entsorgungsvorschriften für Bauschutt- und Müllentsorgung wird hiermit hingewiesen.
Bei Anfall überwachungsbedürftiger und besonders überwachungsbedürftiger Abfälle hat der Auftragnehmer den Nachweis über die Möglichkeit, die rechtliche Befugnis sowie die ordnungsgemäße Entsorgung zu führen (Begleitscheinverfahren). Die Nachweise zum Begleitscheinverfahren sind der/ den Abschlagsrechnung(en) bzw. der Schlussrechnung beizufügen.

1.13 Schutzgebiete oder Schutzzeiten im Bereich der Baustelle
Siehe 1.19.

1.14 Art und Umfang des Schutzes von Bäumen, Pflanzenbeständen, Vegetationsflächen, Bauteilen, Bauwerken, Grenzsteine und dergl. im Bereich der Baustelle.
Sofern sie für das Leistungsverzeichnis relevant sind, sind die entsprechenden Angaben im Leistungsverzeichnis vermerkt.

1.15 Im Baugelände vorhandene Anlagen, insbesondere Abwasser- und Versorgungsleitungen
Im Bereich der Baustelleneinrichtung sind RW- und SW-Leitungen und Schächte vorhanden.

1.16 Bekannte oder vermutete Hindernisse im Bereich der Baustelle
Keine bzw. Angaben im Leistungsverzeichnis.

1.17 Vermutete Kampfmittel im Bereich der Baustelle, Ergebnisse von Erkundungs- oder Beräumungsmaßnahmen
Die Kampfmittelfreiheit liegt den Vergabeunterlagen bei.

1.18 Ggf. gemäß der Baustellenverordnung getroffene Maßnahmen
Die Baustelle wird durch ein vom Bauherrn beauftragten Sicherheits- u. Gesundheitsschutzkoordinator überwacht.

1.19 Besondere Anordnungen, Vorschriften und Maßnahmen, Anordnungen des Auftraggebers
Der Arbeitsbereich des AN ist so zu sichern und zu kennzeichnen, dass eine Gefährdung und Behinderung der Patienten, des Personals und der Besucher unbedingt vermieden wird.
Krankenhauszufahrt und Feuerwehrzufahrt dürfen auch bei Materialtransporten nicht dauerhaft blockiert werden.
Ferner ist die Staubentwicklung und sind Verunreinigungen zu vermeiden bzw. sofort ohne besondere Aufforderung zu beseitigen (besenreiner Zustand).
Bezüglich des Lärmschutzes wird auf die "Geräte- und Maschinenlärmschutzverordnung" verwiesen, sowie auf die "Allgemeine Verwaltungsvorschrift zum Schutz gegen Baulärm". Alle dem Stand der
Technik entsprechenden Maßnahmen zur Lärmminderung müssen beachtet und eingehalten werden.
Sämtliche Eingriffe in die vorhandene Bausubstanz und insbesondere in vorhandene Installationen sind vorab mit der Bauüberwachung des AG und der Technischen Leitung des Krankenhauses abzustimmen. Ohne schriftliche Genehmigung der Technischen Leitung dürfen keine Arbeiten an Installationen ausgeführt werden.
Für die Baumaßnahme wird vom Bauherrn ein Sicherheits- und Gesundheitsschutzkoordinator eingesetzt. Die einschlägigen Sicherheitsvorschriften und Unfallverhütungsvorschriften sind einzuhalten:
Bei feuergefährlichen Arbeiten in bestehenden und neu zu erstellenden Bauwerken ist ein Erlaubnisschein für den ausführenden Mitarbeiter unter Vorlage der gültigen Schweiß-Zeugnisse über die zuständige Bauüberwachung oder bei der technischen Leitung des Krankenhauses zu beantragen.
Bei Arbeiten mit offener Feuererscheinung ist in jedem Fall eine geeignete Löscheinrichtung zu stellen.
Der Einsatz krebserzeugender, erbgutverändernder, fortpflanzungs-, gefährdender sowie umweltschädigender Stoffe ist grundsätzlich untersagt.
Gefahrstoffe sind entsprechend der Gefahrstoffverordnung zu kennzeichnen. Die eingesetzten Gefahrstoffe sind in einem Verzeichnis zu erfassen und der Bauüberwachung und dem SiGeKo rechtzeitig (mindestens 1 Woche vor dem Einsatz) vorzulegen.
Bei dem Einsatz von Gefahrstoffen ist von der verwendenden Bau-/Montagefirma eine Betriebsanweisung zu erstellen. Diese ist dem SiGeKo vor Einsatz der Materialien zu übergeben.
Baustellenreinigung
Grundsätzlich gilt eine werktägliche Rahmenarbeitszeit von 07:00 Uhr bis 19:00 Uhr. Die entsandten Arbeitnehmer des AN sollen im Regelfall an mind. 5 Werktagen je Woche (Mo. - Fr.) auf der Baustelle anwesend sein. Das Vorholen von Arbeitsstunden, um eine 4-Tage-Woche zu erreichen, ist nur auf schriftliche Genehmigung durch den AG gestattet. Die Bestimmungen des Arbeitszeitgesetzes bleiben unberührt.

Baubesprechung
Es findet wöchentlich eine Baubesprechung statt, bei der die Anwesenheit des AN (Bauleiter/Projektleiter) notwendig ist.

Bautagebuch
Für den Zeitraum der Baumaßnahme (Vertragszeitraum) ist ein Bautagebuch zu führen mit folgenden Mindestangaben:
- Firmenangabe, laufende Nummerierung, Bauteil/Geschoss
- Monteure mit namentlicher Nennung und beruflicher Qualifikation,
- genaue Beschreibung der ausgeführten Tätigkeit
- Unterschrift des Bauleiters
- Einsatz von Subunternehmer
- Zeiten ohne Baustellenpräsenz sind ebenfalls zu dokumentieren
Das Bautagebuch ist wöchentlich bei der Bauüberwachung (verantwortlicher Bauleiter) einzureichen.

1.20 Art und Umfang von Schadstoffbelastungen
Keine bzw. Angaben im Leistungsverzeichnis.

1.21 Art und Zeit der vom Auftraggeber veranlassten Vorarbeiten
Keine bzw. Angaben im Leistungsverzeichnis.

1.22 Arbeiten anderer Unternehmer auf der Baustelle
Keine bzw. Angaben im Leistungsverzeichnis.

2.0 Angabe zur Ausführung

2.1 Vorgesehene Arbeitsabschnitte, Arbeitsunterbrechungen und -beschränkungen
Keine bzw. Angaben im Leistungsverzeichnis.

2.2 Besondere Erschwernisse während der Ausführung
Keine bzw. Angaben im Leistungsverzeichnis.

2.3 Besondere Anforderungen für Arbeiten in kontaminierten Bereichen, ggf. besondere Anordnungen für Schmutz- und Sicherheitsmaßnahmen
Bei den Montagearbeiten auf der Baustelle sind die einschlägigen Unfallverhütungsvorschriften zu beachten. Sämtliche Mitarbeiter, die die Baustelle betreten sind vorher nachweislich zu belehren und in die Besonderheiten der Baustelle einzuweisen.

2.4 Besondere Anforderungen an die Baustelleneinrichtung und Entsorgungseinrichtungen
Keine bzw. Angaben im Leistungsverzeichnis.

2.5 Besonderheiten der Regelung und Sicherung des Verkehrs
Im öffentlichen Bereich gelten die gesetzlichen Bestimmungen.

2.6 Besondere Anforderungen an das Auf- und Abbauen sowie Vorhalten von Gerüsten
Keine bzw. Angaben im Leistungsverzeichnis.

2.7 Mitbenutzung fremder Gerüste, Hebezeuge
Keine bzw. Angaben im Leistungsverzeichnis.

2.8 Wie lange, für welche Arbeiten und ggf. für welche Beanspruchung der Auftragnehmer Gerüste, Hebe zeuge, Aufzüge, Aufenthalts- und Lagerräume, Einrichtungen und dergl. für andere Unternehmer vorzuhalten hat.
Keine bzw. Angaben im Leistungsverzeichnis.

2.9 Verwendung oder Mitverwendung von wiederaufbereiteten (Recycling-) Stoffen
Keine bzw. Angaben im Leistungsverzeichnis.

2.10 Verwendung oder Mitverwendung von wiederaufbereiteten (Recycling-) Stoffen und an nicht genormten Stoffe und Bauteile
Keine bzw. Angaben im Leistungsverzeichnis.

2.11 Besondere Anforderungen an Art, Güte und Umweltverträglichkeit der Stoffe und Bauteile
Keine bzw. Angaben im Leistungsverzeichnis.

2.12 Art und Umfang der vom Auftraggeber verlangten Eignungs- und Gütenachweise
Für alle verwendeten Produkte sind die baulichen Zulassungen bzw. die Verwendungsnachweise vorzulegen.

2.13 Unter welchen Bedingungen auf der Baustelle gewonnene Stoffe verwendet werden dürfen bzw. müssen oder einer anderen Verwendung zuzuführen sind.
Keine bzw. Angaben im Leistungsverzeichnis.

2.14 Art, Zusammenhang und Menge der aus dem Bereich des Auftraggebers zu entsorgenden Böden, Stoffe und Bauteile
Keine bzw. Angaben im Leistungsverzeichnis.

2.15 Art, Menge, Masse der Stoffe und Bauteile, die vom Auftraggeber bereitgestellt werden
Keine bzw. Angaben im Leistungsverzeichnis.

2.16 In welchem Umfang der Auftraggeber Abladen, Lagern und Transport von Stoffen und Bauteilen übernimmt oder dafür dem Auftragnehmer Geräte und Arbeitskräfte zur Verfügung stellt.
Keine bzw. Angaben im Leistungsverzeichnis.

2.17 Leistungen für andere Unternehmer
Keine bzw. Angaben im Leistungsverzeichnis.

2.18 Mitwirken beim Einstellen von Anlageteilen und bei der Inbetriebnahme von Anlagen
Keine bzw. Angaben im Leistungsverzeichnis.

2.19 Benutzung von Teilen der Leistung vor der Abnahme
Keine bzw. Angaben im Leistungsverzeichnis.

2.20 Übertragung der Wartung während der Dauer der Verjährungsfrist
Keine bzw. Angaben im Leistungsverzeichnis.

2.21 Abrechnung nach bestimmten Zeichnungen oder Tabellen
Keine bzw. Angaben im Leistungsverzeichnis.

3.0 Einzelangaben bei Abweichungen von der ATV
Keine bzw. Angaben im Leistungsverzeichnis.

4.0 Einzelangaben zu Nebenleistungen und Besonderen Leistungen
Keine bzw. Angaben im Leistungsverzeichnis.

## Darstellung der Baumaßnahme
Darstellung der Baumaßnahme
Bei dem Bauvorhaben handelt es sich um den Neubau einer kinder- und jugendpsychiatrischen Einrichtung. Das Leistungsverzeichnis umfasst die Anlagen der Kostengruppe 430 - Raumlufttechnische Anlagen.

Gegenstand der ausgeschriebenen Leistungen sind die Lieferung, Montage, Inbetriebnahme sowie die betriebsfertige Übergabe der lüftungstechnischen Anlagen.

Die Anlagen sind entsprechend den Anforderungen an eine medizinische beziehungsweise pflegerische Nutzung auszuführen. Besonderes Augenmerk ist auf die Einhaltung der vorgegebenen Schallschutzanforderungen zu richten.

Die Ausführung der Leistungen erfolgt nach den Bestimmungen der VOB, insbesondere der VOB Teil B und Teil C, sowie den allgemein anerkannten Regeln der Technik in der jeweils gültigen Fassung.

Grundlage für Planung, Ausführung und Inbetriebnahme sind insbesondere:

DIN EN 1946 T4 Lüftungsanlagen im Gesundheitswesen.....
VDI 6022 Hygieneanforderungen an Lüftungsanlagen
DIN 4109 Schallschutz im Hochbau, erhöhte Anforderungen
VDI 4100 Schallschutz im Hochbau
einschlägige Brandschutzvorschriften, sowie behördliche Auflagen

Sämtliche Leistungen sind mit den angrenzenden Gewerken zu koordinieren. Erforderliche Befestigungen, Schall- und Brandschutzmaßnahmen, Abschottungen, Dämmungen sowie sämtliche für einen ordnungsgemäßen Betrieb notwendigen Nebenleistungen sind Bestandteil der Leistung, auch wenn diese nicht gesondert beschrieben sind.

Im Gebäude kann kein Materiallager zur Verfügung gestellt werden. Ist hier Bedarf, so kann nach Abstimmung mit der Bauleitung auf dem Gelände Platz für Container bereit gestellt werden.

Alle ausgeschriebenen Positionen sind, wenn nicht anders beschrieben, betriebsbereit zu liefern und montieren.
Eine Inbetriebnahme hat unter Zusammenwirkung aller, auch bauseitigen, Gewerke zu erfolgen. An dieser Inbetriebnahme ist nicht nur aktiv mitzuwirken, sondern sie ist auch gemeinsam mit der Fachbauleitung zu koordinieren.

## 03 430 Raumlufttechnische Anlagen

### Titel 01 Lüftungsanlagen

#### Bereich 01.01 Zentralgeräte und Zubehör

**Ausführungsbeschreibung 1 Zu- und Abluftgeräte**
*Zu- und Abluftgeräte*
AUSFÜHRUNGSBESCHREIBUNG LÜFTUNGSZENTRALGERÄTE

Raumlufttechnisches Gerät in frei konfigurierbarer Bauform zur Konditionierung von Raum- und Prozessluft.

Energielabel-Zertifizierung nach RLT-Richtlinie 01 und Eurovent.

Gehäuse
Integrierte Rahmenbauweise mit Einsatzpaneelen in variablen Maßkombinationen.
Rahmen aus verzinktem Stahlrohr mit Pulverbeschichtung, durch verschraubte Verbinder komplett und ohne Spezial- werkzeug zerlegbar.
Rahmenkonstruktion durch Paneele nach außen vollständig abgedeckt. Glatte Innenfläche zur schnellen und rückstands- freien Reinigung und Wartung.
Mit Kranösen auf der Oberseite des Gerätes

Pulverbeschichtung
Duplexbeschichtung für höchsten Korrosionsschutz.
Grundmaterial: Verzinktes Stahlblech entfettet und eisendickschichtphosphatiert. Pulverbeschichtet
Pulverbeschichtung labortechnisch geprüft nach DIN 55633 Beschichtungsstoffe- Korrosionsschutz von Stahlbauten durch Pulver-Beschichtungssysteme

Nachgewiesene Korrosionsschutzklasse/Korrosivitätskategorie C4 (K), (einsetzbar bei hohen Korrosionsbelastungen der Gruppe C4 nach DIN EN ISO 12944-2).

Paneele
Doppelwandige Paneele aus verzinktem Stahlblech, zusätzlich wie beschrieben pulverbeschichtet.
Beschichtung erfolgt nach der Blechbearbeitung, sodass auch alle Schnittkanten geschützt sind.
Die Bleche der Schalen sind 1 mm stark, die Isolierung wird mit 45 mm Mineralwolle (nach DIN 4102, Baustoffklasse A1, nicht brennbar) ausgeführt. Ein umlaufendes Kunststoffprofil trennt die Innenwand von der Außenwand.
Paneele mit aufgeschäumter, umlaufend ansatzloser Dichtung. Dichtungen geschlossenporig, silikonfrei, desinfektionsmittel- und alterungsbeständig.
Paneele mit Maschinenschrauben am Rahmen befestigt und für mehrfache Demontage der Paneele geeignet.

Revisionspaneele
Alle Eigenschaften wie bei den Paneelen beschrieben. Zur einfachen Demontage können stabile Kunststoffgriffe auf der Außenseite angebracht werden. Durch spezielle Kompressions- drehriegel ist es möglich, dass die Revisionspaneele immer einen festen Sitz und damit die hohe Gehäusedichtigkeit ermöglicht.

Revisionstüren
Revisionstüren mit den gleichen thermischen und akustischen Eigenschaften wie die verschraubten Paneele. Stabiler Hebel- verschluss auf der Außenseite befestigt.
Druckseitige Revisionstüren mit nicht-deaktivierbarer Sicherheitsfangvorrichtung, die beim Öffnen im Betriebszustand ein Aufschlagen der Tür verhindert.

Schauglas
Quadratische, doppelschalige Schauöffnung, lichte Diagonale 265 mm. Einfassung stellt keine zusätzliche Wärmebrücke dar. Schwer entflammbarer, UV-stabiler Kunststoff.
Wärmeleitfähigkeit gem. ISO 8302 von 0,20 W/(m*K).

Wetterfeste Ausführung
UV-beständige Duplex-Pulverbeschichtung für höchsten Korrosionsschutz. Wetterfestes, werkseitig montiertes Dach mit Überstand und Tropfkante, begehbar.
Revisionstüren mit Feststellvorrichtung versehen.
Außenluftansaugkammer mit Wanne aus Edelstahl (mind. 1.4301). Ansaughauben am Außenlufteintritt und Ausblashaube am Fortluftaustritt.

Wetterschutzhaube
Profilierter Haubenkörper in stabiler Bauweise, geeignet für den Einsatz als Außenschutzhaube.
Alle Oberflächen und sauber ausgebildete Kanten aus verzinktem Stahlblech und wie bei Pulverbeschichtung beschrieben.
Direkter Anschluss an den Lufteintritt und -austritt des Außengerätes

Verpackung
Werkseitige Verpackung der Geräte gemäß VDI 6022 zum Schutz vor Verschmutzung während Transport und Lagerung. Ein- und Auslässe verschlossen um keine Verunreinigung im Gerät zu ermöglichen.

LED-Beleuchtung 230 V AC
LED-Beleuchtung für Netzspannung (230 V AC)mit glatter Oberfläche und einem Lichtstrom von ca.370 Lumen.
Leuchte aus Aluminium Schutzklasse IP 67.
Anschlusskabel zur weiteren Verdrahtung nach außen geführt

Kondensatwanne
Edelstahl-Hygiene-Kondensatwanne (mind. 1.4301) mit über- einstimmenden Konturen der Ablaufkante und dem Ablauf, dadurch garantiert vollständige Entleerung. Integration der Wanne in das Bodenpaneel. Allseitiges Gefälle mit Abfluss DN 32 an der tiefsten Stelle. Diffusionsdicht isolierte Wannen- unterseite.

Grundrahmen
Rahmen aus umlaufendem C-Profil mit hoherStabilität, vollstän- dig thermisch entkoppelt. Alle Rahmenprofile sind leitend in die gerätespezifische Potenzialausgleichsmaßnahme einbezogen. Einbindung in die örtliche Potentialausgleichsmaßnahme über Erdungsanschluss am Gerätegrundrahmen.
Rahmen pulverbeschichtet, und mit einer Transportvorrichtung ausgestattet. Inklusive für den Transport benötigte Transport- rohre

Technische Gehäusedaten
Gehäusekennwerte nach EN 1886

Wärmedurchgang: T2
Wärmebrückenfaktor: TB2
Gehäuse-Leckluftstrom (-400 Pa): L1 (M)
Gehäuse-Leckluftstrom (+700 Pa): L1 (M)
Gehäusestabilität (-1000 Pa): D1 (M)
Gehäusestabilität (+1000 Pa): D1 (M)
Bypass-Leckluftstrom des Filters (400 Pa): F9

Einfügungsdämpfungsmaß des Gehäuses
f [Hz]  125  250  500  1 k  2k  4 k  8 k
De [dB]  17,2  22,9  31,2  29,8  28,8  31,4  41,4

Jalousieklappe
Jalousieklappe, Rahmen aus C-förmigen Profilen, strömungsgerecht geformte Hohlkörperlamellen, gegenläufig.
Dichtheitsklassen 2 nach EN 1751.
Varianten
Edelstahl, mit außenliegendem Hebelgestänge.
Lagerbuchsen aus Edelstahl

Dämmstutzen
Schall- und vibrationsentkoppelter Geräteanschluss aus ver- zinktem Stahlblech in U-Rahmenform, mit zwischenliegender EPDM-Dämmschicht, mit Schraubenkompensatoren luftdicht verschraubt, mit Potentialausgleich.
MitPulverbeschichtung

Schutzgitter
Engmaschiges Gitter (< 20 x 20 mm) (gem. DIN EN 1886-10.6) aus verzinktem Stahldraht in Luftrichtung hinter brennbaren Einbauteilen
Anordnung am Anschlussstutzen der Ausblaskammer.

Filterwand
Filterwand zur anströmseitigen Wartung. Mit vier Andruckfedern zur Abdichtung zwischen Zellenrahmen und Filterelementen.
Mit ansatzlos geschäumter Dichtung. Geeignet für Aufnahme verschiedener Filtertypen. Filterwand aus Edelstahl.

Filterelement
Filter mit Kunststoffrahmen vollständig veraschbar.
Kein Abrieb von Mediumfasern.
Alle Filter nach ISO16890 geprüft, Eurovent
zertifiziert sowie hygienekonform nach VDI 6022.
Nach DIN 53438, Brandschutzklasse F1.

Taschenfilter aus Glasfaservlies
Taschenfilter aus Glasfaservlies zur Abscheidung von Feinstaub als Vor- oder Endfilter nach ISO 16890.

Mini Pleat Filter
Mini Pleat Filtereinsätze für die Abscheidung von Feinstaub und von Schwebstoffen. Filterklassen nach IS0 16890.

Lufterhitzer
Rippenrohr-Lufterhitzer aus nahtlosen Kupferrohren mit fest aufgepressten Lamellen. Kupferrohre mechanisch aufgeweitet und fest mit den Lamellen verbunden.
Einsatz von Wasser und Wasser-Glykol-Gemisch als Heizmedium bis 120 °C und PN 16.
Wanddurchführungen der Sammler mit Metallrosetten abgedeckt. Mit Entlüftungs- und Entleerungsstutzen.
Maximaler Wasserwiderstand 20 kPa.
Ausführung Rohranschlüsse des Lufterhitzer mit Flansch/Gegenflansch.

Luftkühler
Rippenrohr-Luftkühler aus nahtlosen Kupferrohren mit fest aufgepressten Lamellen.
Einsatz von Kalt-Wasser und Wasser-Glykol-Gemisch als Kühlmedium bis PN 16.
Kondensatwanne wie zuvor beschrieben. Wanddurchführungen der Sammler diffusionsdicht isoliert und mit Metallrosetten abgedeckt.
Mit Entlüftungs- und Entleerungsstutzen. Maximaler Wasserwiderstand 50 kPa.
Ausführung Rohranschlüsse des Lufterhitzer mit Flansch/Gegenflansch.

Drosselschaltung
2-Wege Regelventil zur stetigen Regelung der Heiz- bzw. Kühlleistung. 2-Wege-Ventil im Vorlauf des Wärmeübertragers montiert. Geeignet für den Betrieb mit Wasser-Glykol- Gemischen bis 50%. Gleichprozentige Ventilkennlinie.
Schließkörper aus nicht rostendem Stahl.
Absperreinrichtung für Vorlauf- und Rücklaufleitung innerhalb des Gerätegehäuses.
Entleerungs- und Entlüftungseinrichtung mit Schlauchanschluss.
Bis DN50 Verrohrung als unlösbares Presssystem bis zur Geräteaußenseite herausgeführt mit Außengewinde als Schnittstelle zur bauseitigen Verrohrung.
Ab DN65 Verrohrung mittels Edelstahlrohr und lösbaren Kupplungssystem bis auf die Geräteaußenseite herausgeführt mit Flansch als Schnittstelle zur bauseitigen Verrohrung.

Alle Rohrleitungen und Einbauteile mit flexiblem, geschlossenzelligen Dämmmaterial auf Basis synthetischen Kautschuks gedämmt (λ ≤ 0,033 W/(m*K) bei 0°C).

Beimischschaltung
3-Wege Regelventil zur stetigen Regelung der Heiz- bzw. Kühlleistung. 3-Wege-Ventil im Vorlauf des Wärmeübertragers montiert. Geeignet für den Betrieb mit Wasser-Glykol- Gemischen bis 50%. Gleichprozentige Ventilkennlinie im Durchgang. Schließkörper aus nicht rostendem Stahl.
Elektronisch geregelte Sekundärkreispumpe als Nassläufer- Umwälzpumpe für Rohreinbau. Einsetzbar für alle Heizungs-, Lüftungs-, Klima-Anwendungen (-10 °C bis +110 °C). Mit integrierter elektronischer Leistungsregelung für konstanten/variablen Differenzdruck.
Synchronmotor nach ECM-Technologie mit höchsten Wirkungsgraden und hohem Anlaufmoment, automatischer Deblockierfunktion und integriertem Motorvollschutz.
Absperreinrichtung für Vorlauf- und Rücklaufleitung innerhalb des Gerätegehäuses.
Entleerungs- und Entlüftungseinrichtung mit Schlauchanschluss. Bis DN50 Verrohrung als unlösbares Presssystem bis zur Geräteaußenseite herausgeführt mit Außengewinde als Schnittstelle zur bauseitigen Verrohrung. Ab DN65 bis DN125 Verrohrung mittels Edelstahlrohr und lösbaren
Kupplungssystem bis auf die Geräteaußenseite herausgeführt mit Flansch als Schnittstelle zur bauseitigen Verrohrung.

Dämmung aller Rohrleitungen und Einbauteile im Gerät mit flexiblem, geschlossenzelligen Dämmmaterial auf Basis synthetischen Kautschuks gedämmt werden (λ ≤ 0,033 W/(m*K) bei 0°C).

Tropfenabscheider
Tropfenabscheider für Revisionsarbeiten bedienseitig ausziehbar. Tropfenabscheiderrahmen aus Edelstahl. Tropfenabscheider aus Polypropylen PPTV bis 80°C temperaturbeständig.
Hoher Abscheidungsgrad schon bei geringen Luftgeschwindigkeiten von 1,8 m/s. Seitlich ausziehbar

Schalldämpfer
In Hygieneausführung mit profiliertem Rahmen (Radius >
15 mm); wirksam nach dem Absorptionsprinzip oder Kammer-Absorptionsprinzip. Rahmen und Kammerbleche aus verzinktem Stahlblech.
Kulissenfüllung aus Mineralwolle mit mind. 30 kg/m³ Raumgewicht. Rahmenende zum Schutz der Kulissenfüllung umgefalzt. Mineralwolle nach DIN 4102, Baustoffklasse A2, nicht brennbar, biolöslich im Sinne der TRGS 905 sowie EU-Richtlinie 97/69/EG. Mineralwolle mit aufkaschiertem Glasseidengewebe vor Abrieb durch strömende Luft bis max. 20 m/s Luftgeschwindigkeit geschützt, inert gegenüber Pilz- und Bakterienwachstum.
Kulisse erfüllt die Hygieneanforderungen der VDI 6022, der DIN 1946, Teil 2 und Teil 4 sowie der VDI 3803. Einfügungsdämp- fung,
Schallleistungspegel des Strömungsgeräusches sowie Druckdifferenz gemessen nach EN ISO 7235.
Seitlich herausziehbare Geräteschalldämpfer mittels handlichen Abstandshaltern wartungsfreundlich ausgeführt. Ausführungen aus Edelstahl.

WRG - Gegenstrom-Plattenwärmeübertrager
Abluft- und Außenluftstrom vollständig getrennt.
Der Luftstrom strömt in entgegengesetzter Richtung über dünne, salzwasserbeständige Aluminiumplatten.
Ausführung als Gegenstromwärmetauscher mit integriertem Bypass.
Alle Plattenwärmeübertrager zusätzlich mit Kondensatwanne, und bei Luftgeschwindigkeiten ab 2,5 m/s mit Tropfenab- scheider vorgesehen.

Ventilator
Einseitig saugender Hochleistungs-Radialventilator mit rückwärts gekrümmten Schaufeln. Schaufelgestaltung für den Betrieb ohne Spiralgehäuse.
Hygienischer Trennwandanschluss (kein Flexstutzen).
Statisch und dynamisch gewuchtet nach ISO 1940, Teil 1.
Laufrad-Leistungsdaten entsprechend der Genauigkeitsklasse 1 nach DIN 24166.
Ventilatorrahmen auf Federschwingungsisolatoren zur Körperschallentkopplung, Isolierwirkungsgrad 95 %.

IE4 Motor
Bürstenloser DC-Innenläufermotor mit integrierter oder externer Steuerelektronik. Die hohe Energieeffizienz übertrifft bereits die
Anforderungen der ErP-Richtlinie 2009/125/EG der EU für drehzahlgeregelte Motoren.

Frequenzumrichter
Zur stufenlosen Drehzahlsteuerung von Drehstromasyn- chronmotoren und geberlosen Permanentmagnet- Synchronmotoren mit abgeschirmten Leitungen (EMV-gerecht) komplett mit dem Motor und dem Reparaturschalter verkabelt.
Geeignet für Betrieb ohne Leistungsreduzierung im Ungebungs- temperaturbereich von 0 °C bis 45 °C.
Der Umrichter ist als Installationseinheit mit Drossel zur Redu- zierung von Netzrückwirkungen gem. IEC/EN 61000-3-12 und integriertem Funkentstörfilter zur Einhaltung der leitungs- gebundenen Grenzwerte gemäß EN 61800-3 C1 bzw. EN 55011 Klasse B für 50m geschirmte Motorleitung, ausgeführt. Bedienfeld mit Klartextanzeige für Inbetriebnahmeeinstellungen und Darstellung aller betriebsrelevanten Daten.
Für die externe Bedienung, Steuerung und Datenkom- munikation ist ein Anschluss mittels USB für die PC-Kommunikation vorhanden, sowie ein RS-485 Anschluss für Modbus RTU- und BACnet MS-TP Feldbusankopplung. Reparaturschalter mit FU verdrahtet.

Ein-/Ausgänge:
2x Analogeingänge (umschaltbar 0-10V/0-20mA)
4x Digitaleingänge 24V-Logik, wählbar H- oder L-aktiv
2x Digitalklemmen 24V-Logik, wahlweise als Ein- oder
  Ausgang nutzbar
2x potenzialfreie Wechslerkontakte, programmierbar bzgl.
  Funktion sowie Anzugs- und Abfallverzögerung
1x programmierbarer Analogausgang 0/4-20mA, skalierbar

interne Hilfsspannungsversorgung:
24V/DC für die Beschaltung der digitalen Eingänge und ggf. zur Versorgung aktiver Istwertgeber 10V/DC für Sollwertpotentio- meter 1kOhm und Motorschutzkaltleiter

Wartungskammern
Ausführung der eingesetzten Paneele, Revisionstüren bzw. Revisionspaneelen wie beschrieben.

Die im Folgenden angegebenen techn. Werte des Lüftungsgerätes dürfen im Angebot um +/- 5% vom ausgeschriebenen Gerät abweichen. Abweichende techn. Daten eines Angebotsgerätes sind direkt vergleichbar aufgelistet, unaufgefordert, mit dem Angebot zusammen abzugeben.

**01.01.1 Zuluft-Abluftgerät nebeneinander**
*** gemäß Ausführungsbeschreibung 1
Technische Daten

Gerät: Zuluft-Abluftgerät nebeneinander
  Pumpenbaugruppen montiert Changeover
  Wetterfest
Isolierung: 45 mm
Länge: 11.430 mm
Breite: 3.826 mm
Höhe: 2.130 (2.199) mm
Gewicht: 8.718 kg
Grundrahmen: 200 mm

Energieeffizienz RLT01: A+
Energieeffizienz Eurovent Winter: A+

Zuluft
Volumenstrom: 21.000 m³/h
Externer Druck: 450 Pa
Interner Druck: 518 Pa
Luftgeschwindigkeit: 1,7 m/s
V-Klasse: V2
Oberfläche (innen): pulverbeschichtet

Abluft
Volumenstrom: 21.000 m³/h
Externer Druck: 450 Pa
Interner Druck: 348 Pa
Luftgeschwindigkeit: 1,7 m/s
V-Klasse: V2
Oberfläche (innen): pulverbeschichtet

Zuluftgerät
Ansaug-/Ausblaskammer:
Anschluss: links (Klappe (innenliegend))
Volumenstrom: 21.000 m³/h
Jalousieklappe
Variante: pulverbeschichtet
Druckverlust (geöffnet): 1 Pa
Dichtheitsklasse: 2 (nach EN 1751)
Klappenmaße (B x H): 1x 1501 x 1665 mm
Drehmoment: 15 Nm
Stutzen: Wetterschutzhaube
Material: Stahl verzinkt, pulverbeschichtet
Abmessungen (B x H): 1x 1836 x 1836 mm

Zubehör:
1x Kabelverschraubung 2xM20 (UV beständig)
1x Kondensatwanne aus Edelstahl, Anschlussseite:
Bedienseite
1x Klappenstellantrieb mit Federrücklauf,
Position: bedienseitig,
Spannung: 24V AC/DC,
Leistung: 7 VA
Drehmoment: 20 Nm
Funktion: 0 -10 V DC

Wartungskammer:
Zubehör:
1x Kabelverschraubung 2xM16 (UV beständig)
1x Revisionstür
1x Schauglas
1x LED-Beleuchtung 230V

Filter:
Volumenstrom: 21.000 m³/h
Variante: Taschenfilter
Typ: ePM10-60%
Eurovent-Energieeffizienz: B
Druckdifferenz D: 67 Pa
Luftgeschwindigkeit: 1,7 m/s
Filterfläche: 53,1 m²
Taschenlänge: 600 mm
Anzahl: 9x 592 x 592 mm
Filterrahmen: pulverbeschichtet

Zubehör:
1x Kabelverschraubung 2xM20 (UV beständig)
2x Druckmessstelle
1x Zeigermanometer
1x schaltende Druckdose

Wartungskammer:

Schalldämpfer:
Volumenstrom: 21.000 m³/h
Variante: Kulissen mit halbseitigem Kammerblech (MKA)
Druckverlust: 22 Pa
Einfügedämpfung: 14 dB
Oberfläche: Glasgewebe verzinkt
Kulissenlänge: 500 mm
Anzahl Kulissen: 6 ausziehbar
Einfügedämpfung:
De:  63 125 250 500  1k  2k  4k  8k
  2  6  14  16  18  14  12  13  dB

Wartungskammer:
Zubehör:

WRG - Plattenwärmeübertrager:
Volumenstrom: 21.000 m³/h
Variante: Gegenstrom
Bypass: mit Bypass
2x Bypassbreite: 2x 318 2x mm
Drehmoment Bypass-Klappe: 2x 12 Nm
Druckverlust (Zuluft): 195 Pa
Effizienzklasse: H1(EN 13053 / 2020)
Energieeffizienz: 79 %
Betriebszustand: II / I
Rückwärmzahl trocken: 81,9 / 81,3 %
Außenlufttemperatur: 32 / -12 °C
rel. Feuchte: 40 / 90 %
Zulufttemperatur: 27,1 / 16 °C
rel. Feuchte: 52,9 / 10,8 %
Ablufttemperatur: 26 / 22 °C
rel. Feuchte: 50 / 20 %
Fortlufttemperatur: 30,9 / -3,8 °C
rel. Feuchte: 37,5 / 100 %
Leistung (trocken): -34,5 / 196,8 kW
Zubehör:
2x Kabelverschraubung 2xM20 (UV beständig)
5x Kondensatwanne aus Edelstahl
Anschlussseite:
Bedienseite
4x Revisionstür
2x Klappenstellantrieb Bypass-Klappe,
Spannung: 24V AC/DC,
Leistung: 4 VA
Drehmoment: 20 Nm,
Funktion: 0 - 10 V DC / stetige Ansteuerung

Wartungskammer:

Hydraulische WT-Baugruppe:
Kälte-Dämmung: Vollständig
Dämmung von Rohrleitungen für verwendeten Werkstoff für kombinierte Heizungs- und Kälteanlagen (Wechseltemperatur- anlagen) zur dauerhaften Vermeidung von Tauwasserbildung und zur Minimierung von Wärmeverlusten gemäß den geltenden Anforderungen des Gebäudeenergiegesetzes (GEG).
Anschluss: DN 65
Anschlussseite: Bedienseite
Hydraulische Schaltung: Einspritzsch. mit 2-Wege-RV
mit separtem Bypass DN 50 mit Regulierventil DN 40
und im Bypass verbauten motorischen Absperrklappe DN 50, Achse vorbereitet für Montage Motorantrieb bauseits.
Regelventil:
Typ: 2-Wege
DN 32, kvs 16
Antriebsart: stetiger Antrieb 0-10 V
Spannungsversorgung: 24V AC/DC
max. Betriebsdruck: 10 bar

Pumpe:
Spannungsversorgung: 1~ 230 V/50 Hz
Förderdruck: 50 kPa
Zubehör:
1x Kabelverschraubung 2xM20 (UV beständig)
1x Kabelverschraubung 2xM25 (UV beständig)
1x Pumpe (ausgelegt als Sekundärkreispumpe)

Luftkühler (Change-Over Register):
Winter / Sommer
Volumenstrom: 21.000 m³/h / 21.000 m³/h
Variante: Cu / Al
Lamellenabstand: 3,0 mm
Luftgeschwindigkeit: 2,1 m/s / 2,3 m/s
Druckverlust (trocken): 58 Pa / 60 Pa
Druckverlust (feucht): 75 Pa
Druckverlust Tropfenabsch.: 11 Pa
Leistung: 97,2 kW / 78,1 kW
Lufttemperatur (Eintritt): 10°C / 27,1 °C
Luftfeuchte (Eintritt): 10,8%  / 52,9%
  0,8g/kg / 11,9g/kg
Lufttemperatur (Austritt): 23,7°C / 18 °C
Luftfeuchte (Austritt): 4,5%  / 86,9%
  0,8g/kg / 11,2g/kg
Mediumtemp. Eintritt: 35°C / 10°C
Mediumtemp. Austritt: 25°C / 16°C

Kondensatmenge: 17,48 kg/h
WT-Volumen: 66,6 l
Mediumvolumenstrom: 8,42 m³/h / 11,18 m³/h
Druckverlust Medium: 20,8 kPa / 38 kPa
Rohrreihen: 4
Anschlussrichtung: H-gegen Luftrichtung
Anschluss: DN 50 R 2"
Anschlussseite: rückseitig
Zubehör:
1x Kondensatwanne aus Edelstahl
Anschlussseite: Bedienseite
1x Tropfenabscheider

Wartungskammer:
Zubehör:
1x Kabelverschraubung 2xM16 (UV beständig)
1x Revisionspaneel mit Kompressionsdrehriegeln und Griffen
1x LED-Beleuchtung 230V

Ventilator:
Volumenstrom: 21.000 m³/h
Variante: Freirad mit PM-Motor
Ventilatorwand: pulverbeschichtet
stat. Druckerhöhung: 968 Pa
Betriebsdrehzahl: 1.235 1/min
Leistungsreserve: 103%
el. Systemleistungsaufnahme: 7,9 kW
Systemwirkungsgrad (stat.): 71,2 %
SFP-Klasse / SFPv-Wert: SFP 3 / 1416W/(m³/s)
Leistungsaufnahmeklasse: P1
Referenzleistungsaufnahme (nach DIN EN 13053): 12,2 kW
k-Faktor: 633
Wirkdruck: 1.101 Pa
Schallleistungspegel:
1. Saugseitig LW 5: 81 dB
2. Druckseitig LW 6: 86 dB
  63 125 250 500  1k  2k  4k  8k
1.  80  85  80  77  75  73  71  68  dB
2.  80  85  81  81  81  78  76  73  dB

Motor
Nennleistung: 15 kW
Nenndrehzahl: 1.500 1/min
Nennspannung: 400 V
Netz: 3~ 400V 50Hz
Nennstromaufnahme: 28,1 A
Wirkungsgrad-Klasse: IE4
Schutzart: IP55
Die Ventilatorauslegung erfolgt unter trockenen Bedingungen.
Bauraumeinflüsse sind in der Auslegung berücksichtigt.

Zubehör:
2x Kabelverschraubung 2xM16 (UV beständig)
1x Kabelverschraubung 2xM32 (UV beständig)
1x Kabelverschraubung 2xM20 (UV beständig)
3x Druckmessstelle
1x Frequenzumrichter Danfoss Danfoss, FC102,
15kW, 32 A, ohne integriertem Reparaturschalter,
FU innen
1x Reparaturschalter lastseitig
1x Druckmessumformer ohne Display
1x Anschlussterminal außen am Gerät montiert (5m
Datenkabel und Handbedienteil lose mitgeliefert)

weiteres Zubehör:
Ringmessleitung

Wartungskammer:
Zubehör:
1x Kabelverschraubung 2xM16 (UV beständig)
1x Revisionstür
1x Schauglas
1x LED-Beleuchtung 230V

Wartungskammer:
Zubehör:
1x Kabelverschraubung 2xM16 (UV-Beständig)
1x Revisionstür
1x Schauglas
1x LED Beleuchtung

Schalldämpfer: 1.072 mm
Volumenstrom: 21.000 m³/h
Variante: Kulissen mit halbseitigem Kammerblech
Druckverlust: 30 Pa
Einfügedämpfung: 28 dB
Oberfläche: Glasgewebe verzinkt
Kulissenlänge: 1.000 mm
Anzahl Kulissen: 7 ausziehbar
Einfügedämpfung:
De:  63 125 250 500  1k  2k  4k  8k
  5  13  28  33  35  31  21  16  dB

Wartungskammer:
Zubehör:
1x Kabelverschraubung 2xM16 (UV beständig)
1x Revisionstür
1x Schauglas
1x LED-Beleuchtung 230V

Filter:
Volumenstrom: 21.000 m³/h
Variante: Kompaktfilter
Typ: ePM1-60%
Eurovent-Energieeffizienz: A
Druckdifferenz D: 83 Pa
Luftgeschwindigkeit: 1,7 m/s
Filterfläche: 151,2 m²
Taschenlänge: 292 mm
Anzahl: 9x 592 x 592 mm
Filterrahmen: pulverbeschichtet
Wartungsart: anströmseitig

Zubehör:
1x Kabelverschraubung 2xM20 (UV beständig)
2x Druckmessstelle
1x Zeigermanometer
1x schaltende Druckdose

Ansaug-/Ausblaskammer:
Anschluss: rechts (ohne Klappe)
Volumenstrom: 21.000 m³/h
Jalousieklappe: ohne Klappe
Stutzen: Dämmstutzen
Material: Stahl verzinkt, pulverbeschichtet
Abmessungen (B x H): 1x 1.766 x 1.836 mm

Zubehör:
1x LüAR-Gitter

Abluftgerät
Ansaug-/Ausblaskammer:
Anschluss: rechts (ohne Klappe)
Volumenstrom: 21.000 m³/h
Jalousieklappe: ohne Klappe
Stutzen: Dämmstutzen
Material: Stahl verzinkt, pulverbeschichtet
Abmessungen (B x H): 1x 1766 x 1836 mm

Wartungskammer:
Zubehör:
1x Kabelverschraubung 2xM16 (UV beständig)
1x Revisionstür
1x Schauglas
1x LED-Beleuchtung 230V

Filter:
Volumenstrom: 21.000 m³/h
Variante: Taschenfilter
Typ: ePM10-60%

Eurovent-Energieeffizienz: B
Druckdifferenz D: 67 Pa
Luftgeschwindigkeit: 1,7 m/s
Filterfläche: 53,1 m²
Taschenlänge: 600 mm
Anzahl: 9x 592 x 592 mm
Filterrahmen: pulverbeschichtet
Wartungsart: anströmseitig

Zubehör:
1x Kabelverschraubung 2xM20 (UV beständig)
2x Druckmessstelle
1x Zeigermanometer
1x schaltende Druckdose

Wartungskammer:
Zubehör:

Sondermodul: 1.000 mm 0 kg
Volumenstrom: 21.000 m³/h

Zubehör:
1x Kabelverschraubung 2xM16 (UV beständig)
1x Revisionstür
1x Schauglas
1x LED-Beleuchtung 230V

Schalldämpfer: 1.072 mm 173 kg
Volumenstrom: 21.000 m³/h
Variante:  Kulissen mit halbseitigem Kammerblech
Druckverlust: 9 Pa
Einfügedämpfung: 21 dB
Oberfläche: Glasgewebe verzinkt
Kulissenlänge: 1.000 mm
Anzahl Kulissen: 6 ausziehbar
Einfügedämpfung:
De:  63 125 250 500  1k  2k  4k  8k
  4  10  21  22  25  18  12  10  dB

Wartungskammer:
Zubehör:

Wartungskammer:
Zubehör:
1x Revisionspaneel mit Kompressionsdrehriegeln
und Griffen

Ventilator:
Volumenstrom: 21.000 m³/h
Variante: Freirad mit PM-Motor
Ventilatorwand: pulverbeschichtet
stat. Druckerhöhung: 798 Pa
Betriebsdrehzahl: 1.164 1/min
el. Systemleistungsaufnahme: 6,6 kW
Systemwirkungsgrad (stat.): 70,8 %
SFP-Klasse / SFPv-Wert: SFP 3 / 1083W/(m³/s)
Leistungsaufnahmeklasse: P1
Referenzleistungsaufnahme (nach DIN EN 13053): 9,2 kW
Wirkdruck: 1.101 Pa
Schallleistungspegel:
1. Saugseitig LW 5: 80 dB
2. Druckseitig LW 6: 85 dB
  63 125 250 500  1k  2k  4k  8k
1.  79  84  79  76  74  72  70  67  dB
2.  79  84  80  80  80  77  75  72  dB

Motor
Nennleistung: 15 kW
Nenndrehzahl: 1.500 1/min
Nennspannung: 400 V
Netz: 3~ 400V 50Hz
Nennstromaufnahme: 28,1 A
Wirkungsgrad-Klasse: IE4
Schutzart: IP55
Die Ventilatorauslegung erfolgt unter trockenen
Bedingungen.
Bauraumeinflüsse sind in der Auslegung berücksichtigt.

Zubehör:
2x Kabelverschraubung 2xM16 (UV beständig)
1x Kabelverschraubung 2xM32 (UV beständig)
1x Kabelverschraubung 2xM20 (UV beständig)
3x Druckmessstelle
1x Frequenzumrichter Danfoss Danfoss, FC102,
15kW, 32 A, ohne integriertem Reparaturschalter,
FU innen
1x Reparaturschalter lastseitig
1x Druckmessumformer ohne Display
1x Anschlussterminal außen am Gerät montiert (5m
Datenkabel und Handbedienteil lose mitgeliefert)

weiteres Zubehör:
Ringmessleitung

Wartungskammer:
Zubehör:
1x Kabelverschraubung 2xM16 (UV beständig)
1x Revisionstür
1x Schauglas
1x LED-Beleuchtung 230V

WRG-Plattenwärmeübertrager
Volumenstrom: 21.000 m³/h
Druckverlust /Abluft): 195 Pa

Wartungskammer: 490 mm
Zubehör:

Schalldämpfer:
Volumenstrom: 21.000 m³/h
Kulissen mit halbseitigem Kammerblech
Druckverlust: 24 Pa
Einfügedämpfung: 19 dB
Oberfläche: Glasgewebe verzinkt
Kulissenlänge: 750 mm
Anzahl Kulissen: 6 ausziehbar
Einfügedämpfung:
De:  63 125 250 500  1k  2k  4k  8k
  4  9  19  21  24  18  14  14  dB

Wartungskammer:
Zubehör:

Ansaug-/Ausblaskammer:
Anschluss: Bedienseite (Klappe (innenliegend))
Volumenstrom: 21.000 m³/h
Variante: Stahl verzinkt
Druckverlust (geöffnet): 5 Pa
Dichtheitsklasse: 2 (nach EN 1751)
Klappenmaße (B x H): 1x 665 x 1665 mm
Drehmoment: 10 Nm
Stutzen: Wetterschutzhaube
Material: Stahl verzinkt, pulverbeschichtet
Abmessungen (B x H): 1x 1.000 x 1836 mm

Zubehör:
1x Kabelverschraubung 2xM20 (UV beständig)
1x Klappenstellantrieb mit Federrücklauf,
Position: Rechts in Luftrichtung
Spannung: 24V
AC/DC, Leistung: 5.5 VA,
Drehmoment: 10 Nm,
Funktion: 0 - 10 V DC

Wartungskammer:
Zubehör:
1x Kabelverschraubung 2xM16 (UV beständig)
1x Revisionstür
1x Schauglas
1x LED-Beleuchtung 230V

Gerätezubehör:
1x Rauchauslöseeinrichtung mit VDS Zulassung und allgemein
bauaufsichtlicher Zulassung (abZ) Position: Zuluft

1x Rauchauslöseeinrichtung mit VDS Zulassung und allgemein bauaufsichtlicher Zulassung (abZ) Position: Abluft

1x Lichtschalter am Gerät montiert und verdrahtet
Zuleitungen der einzelnen Leuchten auf der Bedienseite
herausgeführt und aufgewickelt. Lichtschalter und Anschlussdose
Beleuchtung an einer Revisionskammer, vorzugsweise einer Ventilatorkammer bedienseitig montiert. Leuchten aus der gleichen Liefereinheit fertig hierauf verdrahtet.

Akustische Daten

Schallleistung
Lw [dB] 63 125 250 500  1k  2k  4k  8k  LwA [dB(A)]
AUL  72  73  57  47  38  32  21  16  58
ZUL  74  71  53  47  43  39  44  43  58
ABL  74  73  56  50  41  42  42  40  59
FOL  70  70  54  49  45  44  37  34  56

Abstrahlung Gehäuse
Lw [dB] 63 125 250 500  1k  2k  4k  8k  LwA [dB(A)]
  71  78  61  52  51  47  42  29  64
Technische Angaben gemäß EU-Verordnung Nr. 1253/2014 (ErP)
Das Gerät erfüllt die Ökodesign-Richtlinie 2018.

Antriebsart: Drehzahlregelung
Wärmerückgewinnung: Plattenwärmetauscher
Rückwärmzahl: 81,48 %
Volumenstrom: Zuluft 21.000 m³/h (5.83 m³/s)
  Abluft 21.000 m³/h (5.83 m³/s)
Systemleistungsaufnahme: Zuluft 7,93 kW
  Abluft 6,58 kW
SFPint:  Zuluft 332 W/(m³/s)
  Abluft 323 W/(m³/s)
  Gesamt 656 W/(m³/s)
Luftgeschwindigkeit: Zuluft 1,73 m/s
  Abluft 1,73 m/s
Externer Druck: Zuluft 450 Pa
  Abluft 450 Pa
interner Druckverlust Zuluft 237 Pa
Lüftungsbauteilen:  Abluft 229 Pa
st. Systemwirkungsgrad (Betriebszustand): Zuluft 71,1 %
  Abluft 70,8 %
Wirkungsgrad (EU-327): Zuluft 73,6 %
  Abluft 73,6 %
Abstrahlung Gehäuse: 64 dB(A)
Max. externe Leckluftrate: 1,09%
interne Leckluftrate: 1,04%
Energieeinstufung
Zuluft A (Eurovent der Filter: Energieeffizienz)
Abluft B (Eurovent-Energieeffizienz)

Allen Berechnungen liegt eine Dichte von 1.2 kg/m³ zugrunde.

Daten zur Berechnung der Energieffizienz nach Eurovent:

Mischluftanteil: 0 %
Menge: 1,000 St

**01.01.2 Zulage Transport Lüftungs-Zentralgerät(e)**
Zulage für Transportbedingungen gemäß Transportweg in den Vorbemerkungen zum LV.

Die erforderliche Geräteteilung für den Transport zum Aufstellungsort einschl. des erforderlichen Arbeitsaufwandes ist einzukalkulieren.

Alle Hebe- und Transportwerkzeuge sind in die Preise einzukalkulieren. Sämtliche Transportkosten, außer den Krankosten, sind in diese Position einzurechnen.
Menge: 1,000 St

**01.01.3 Kraneinsatz / Einbringung des Lüftungskomponenten in das Gebäude**
*** Pauschalposition
Einbringung des Kaltwassersatzes in das Gebäude gemäß Baubeschreibung/vorhergehender Beschreibung
Einbringen mit Kran, Verbringen zum Aufstellplatz, fachgerecht aufstellen/montieren

Kraneinsatz:
Transport der im Leistungsverzeichnis beschriebenen Anlagenteile in das Gebäude

- Dach ca. +11 m über Erdgleiche
  Aufstellort Kran zum Aufstellort ca. 20 m

Mittels Autokran zum Aufstellort der Maschinen auf dem Dach. Lüftungsgeräte/Ventilatoren und Kanäle/Formteile aufbringen, aufstellen, montieren.

Bei den Arbeiten auf dem Dach ist PSA (vom AN zu stellen) zu tragen.

Die Dauer und Häufigkeit des Kraneinsatzes ist vom AN selbsttätig zu ermitteln.
Menge: 1,000 psch

**01.01.4 Dach-Abluftventilator Müllraum**
Dach-Radialventilator
Förderstrom max. 60°C
Vertikal ausblasend
direkter Antrieb durch Wechselstrom
Motor in EC-Außenläuferbauart
Motorschutzeinrichtungen:
Fehlermelderelais mit potentialfreiem Kontakt,
Blockierschutz, Phasenausfallerkennung,
Sanftanlauf, Netzunterspannungserkennung, Übertemperaturschutz der Elektronik und des Motors, Kurzschlussschutz; Zusätzliche Motorschutzschaltgeräte sind nicht erforderlich
Stufenlose Ansteuerung über 0-10V Signal
Mit Berührungsschutzgitter
Motor innerhalb des Luftstromes angeordnet
Erfüllt ErP 1253/2014, Mindesteffizienz Stufe 2 (ab 2018)

bestehend aus:
Grundplatte aus Aluminium
tiefgezogene Einströmdüse
Gehäuse aus Aluminium
Radial-Laufrad, einseitig saugend
dynamisch gewuchtet nach DIN ISO 1940-1, Gütestufe G 6,3
Motor- und Laufrad für Reinigungszwecke leicht zugänglich

Auslegungsdaten:
Volumenstrom: 100 m3/h
externer Bauteilverlust 50 Pa
Auslegungstemperatur 20 °C
Drehfrequenz 15 Hz
Ventilatordrehzahl ca. 789 1/min
Schalldruckpegel Lpa über Dach, r = 4 m 35.5 dB(A)
Saugseite Anschluss Rohrleitung
Elektrischer Gesamtwirkungsgrad 17 %
Elektrische Eingangsleistung 0.01 kW
SFP 6120 Ws/m3

Motordaten:
Motorausführung:
Einschaltart: direkt
Schutzart: IP 54
Bemessungsleistung: 0,17 kW
Motor-Nenndrehzahl: 2680 1/min

Elektrische Daten:
Nennstrom: 1,45 A
Betriebsspannung: 230 V
Frequenz: 50 Hz
Drehzahlregelung: externe Steuerung
Motorschutz: integriert
1 Reparaturschalter angebaut

Ventilatorzubehör
Selbsttätige Verschlußklappe für Rohranschluß

Selbsttätige Verschlussklappe im Ansaugrohr mit beidseitig angeformten Flanschen nach DIN 24154-3, Klappenhälften aus Aluminium, geräuscharm, bei Inbetriebnahme öffnend, bei Außerbetriebnahme nahezu dicht schließend.
Sichere Funktion durch Federrückstellung, geeignet für mittlere Windgeschwindigkeiten bis max. 10 m/s. (Nach DIN 1055 Teil 4 IEC Windklasse)

Elastischer Stutzen (Saugseitig)
Flansch (Saugseite)
Aus Stahlblech, Oberfläche gemäß Ventilator für die Befestigung bauseitiger Kanalsysteme

Isolierte Grundplatte
Gedämmte Schalenkonstruktion passend zu den Dachsockeln zur Verhinderung von Kondensat

Potentialausgleich für elast. Stutzen
Ausgleichsleitung beidseitig mit Ringkabelschuh versehen

Potentiometer stufenlos inkl. min/max Grenze
Zur externen Ansteuerung von Regelgeräten mit 0..10 V Eingang und Spannungsversorgung.
Das Potentiometer verfügt über einen einstellbaren minimalen und maximalen Grenzwert.
Potentiometergehäuse IP54

Dachsockel:
Stahl-Glattdach-Sockel für Flachdach H=500mm
Aus sendzimier-verzinktem Stahlblech, mit Innenisolierung.

Fabrikat/Typ: '.........'
(vom Bieter einzutragen)

Komplett liefern und montieren
Menge: 1,000 St

**01.01.5 Dach-Abluftventilator Müllraum**
Dach-Radialventilator wie vor, jedoch:

Auslegungsdaten:
Volumenstrom: 60 m3/h
externer Bauteilverlust 50 Pa
Auslegungstemperatur 20 °C
Drehfrequenz 14 Hz
Ventilatordrehzahl ca. 774 1/min
Schalldruckpegel Lpa über Dach, r = 4 m 34.5 dB(A)
Saugseite Anschluss Rohrleitung
Elektrischer Gesamtwirkungsgrad 12 %
Elektrische Eingangsleistung 0.01 kW
SFP 10200 Ws/m3

Motordaten:
Motorausführung:
Einschaltart: direkt
Schutzart: IP 54
Bemessungsleistung: 0,17 kW
Motor-Nenndrehzahl: 2680 1/min

Elektrische Daten:
Nennstrom: 1,45 A
Betriebsspannung: 230 V
Frequenz: 50 Hz

Fabrikat/Typ: '.........'
(vom Bieter einzutragen)

Komplett liefern und montieren
Menge: 1,000 St

#### Bereich 01.02 Lüftungsanlagen - Kanalnetz, rund und eckig

**Ausführungsbeschreibung 2 Hinweis: Sauberkeit von Luftleitungen**
*Hinweis: Sauberkeit von Luftleitungen*
Bei Transport, Lagerung und Montage von Luftleitungen
ist besonders auf die Einhaltung der VDI 6022 Bl. 1
zu achten. Die mittlere Anforderungsstufe an die Sauberkeit von Luftleitungen ist einzuhalten.
Dies ist bei der Kalkulation zu berücksichtigen.

*Hinweis: Luftleitungen eckig, für Lüftungs- und Teilklimaanlagen*

**01.02.1 Luftltg rechteckig Stahl verz gefalzt Kanten-L bis 500mm WD 0,6mm H 3,5-5m Aufhänge-Auflagekonstruktion schallg.**
*** Bezugsbeschreibung
STLB-Bau 2025-04 075
Luftleitung, rechteckig, Luftdichtheitsklasse ATC3 DIN EN 16798-3, aus verzinktem Stahl, gefalzt, Maße DIN EN 1505, Kantenlänge bis 500 mm, Wanddicke 0,6 mm, Verbindung mit Winkelflansch, aus verzinktem Stahl, mit Schrauben und Dichtung, Form- und Verbindungsstücke werden gesondert vergütet, min./max. Temperatur der geförderten Luft -15 bis 40 Grad C, Montagehöhe über Gelände/Fußboden über 3,5 bis 5 m, mit Aufhänge-/Auflagekonstruktion DIN EN 12236, schallgedämmt, befestigen mit Befestigungsmitteln mit bauaufsichtlichem Nachweis einschl. Bohrungen, Befestigungsuntergrund Stahlbeton.
Menge: 98,000 m2

**01.02.2 Wie vor, jedoch Kantenlänge über 500 bis 1000 mm; Wanddicke 0,8 mm;**
*** wie Position 01.02.1
STLB-Bau 2025-04 075
Kantenlänge über 500 bis 1000 mm
Wanddicke 0,8 mm
Menge: 470,000 m2

**01.02.3 Wie vor, jedoch Kantenlänge über 1000 bis 1500 mm; Wanddicke 0,8 mm;**
*** wie Position 01.02.1
STLB-Bau 2025-04 075
Kantenlänge über 1000 bis 1500 mm
Wanddicke 0,8 mm
Menge: 215,000 m2

**01.02.4 Wie vor, jedoch Kantenlänge über 1500 bis 2000 mm; Wanddicke 0,8 mm;**
*** wie Position 01.02.1
STLB-Bau 2025-04 075
Kantenlänge über 1500 bis 2000 mm
Wanddicke 0,8 mm
Menge: 55,000 m2

**01.02.5 Formstück Luftltg rechteckig Stahl verz gefalzt Kanten-L bis 500mm H 3,5-5m**
*** Bezugsbeschreibung
STLB-Bau 2025-04 075
Formstück für Luftleitung, rechteckig, Luftdichtheitsklasse ATC3 DIN EN 16798-3, aus verzinktem Stahl, gefalzt, Maße DIN EN 1505, Kantenlänge bis 500 mm, Wanddicke 0,6 mm, Verbindung mit Flachflansch, aus verzinktem Stahl, mit Schrauben und Dichtung, min./max. Temperatur der geförderten Luft -15 bis 40 Grad C, Montagehöhe über Gelände/Fußboden über 3,5 bis 5 m, mit Aufhänge-/Auflagekonstruktion DIN EN 12236, schallgedämmt, befestigen mit Befestigungsmitteln mit bauaufsichtlichem Nachweis einschl. Bohrungen, Befestigungsuntergrund Stahlbeton.
Menge: 300,000 m2

**01.02.6 Wie vor, jedoch Kantenlänge über 500 bis 1000 mm; Wanddicke 0,8 mm;**
*** wie Position 01.02.5
STLB-Bau 2025-04 075
Kantenlänge über 500 bis 1000 mm
Wanddicke 0,8 mm
Menge: 470,000 m2

**01.02.7 Wie vor, jedoch Kantenlänge über 1000 bis 1500 mm; Wanddicke 0,8 mm;**
*** wie Position 01.02.5
STLB-Bau 2025-04 075
Kantenlänge über 1000 bis 1500 mm
Wanddicke 0,8 mm
Menge: 360,000 m2

**01.02.8 Wie vor, jedoch Kantenlänge über 1500 bis 2000 mm; Wanddicke 0,8 mm;**
*** wie Position 01.02.5
STLB-Bau 2025-04 075
Kantenlänge über 1500 bis 2000 mm
Wanddicke 0,8 mm
Menge: 105,000 m2

*Hinweis: Luftleitungen rund, für Lüftungs- und Teilklimaanlagen*

**01.02.9 Wickelfalzrohr Stahl verz DN80 -750-2000Pa H 3,5-5m Aufhänge-Auflagekonstruktion schallg.**
*** Bezugsbeschreibung
STLB-Bau 2025-04 075
Wickelfalzrohr aus verzinktem Stahl, Nähte gefalzt, Luftdichtheitsklasse ATC3 DIN EN 16798-3, Maße DIN EN 1506, DN 80, mit Einsteckende, mit Lippendichtung, geschraubt/genietet, Form- und Verbindungsstücke werden gesondert vergütet, min./max. Temperatur der geförderten Luft -15 bis 40 Grad C, Druckbereich von -750 bis 2000 Pa, Montagehöhe über Gelände/Fußboden über 3,5 bis 5 m, mit Aufhänge-/Auflagekonstruktion DIN EN 12236, schallgedämmt, befestigen mit Befestigungsmitteln mit bauaufsichtlichem Nachweis einschl. Bohrungen, Befestigungsuntergrund Stahlbeton.
Menge: 18,000 m

**01.02.10 Wie vor, jedoch DN 100;**
*** wie Position 01.02.9
STLB-Bau 2025-04 075
DN 100
Menge: 176,000 m

**01.02.11 Wie vor, jedoch DN 125;**
*** wie Position 01.02.9
STLB-Bau 2025-04 075
DN 125
Menge: 186,000 m

**01.02.12 Wie vor, jedoch DN 150;**
*** wie Position 01.02.9
STLB-Bau 2025-04 075
DN 150
Menge: 5,000 m

**01.02.13 Wie vor, jedoch DN 160;**
*** wie Position 01.02.9
STLB-Bau 2025-04 075
DN 160
Menge: 68,000 m

**01.02.14 Wie vor, jedoch DN 200;**
*** wie Position 01.02.9
STLB-Bau 2025-04 075
DN 200
Menge: 125,000 m

**01.02.15 Wie vor, jedoch DN 250;**
*** wie Position 01.02.9
STLB-Bau 2025-04 075
DN 250
Menge: 52,000 m

**01.02.16 Wie vor, jedoch DN 315;**
*** wie Position 01.02.9
STLB-Bau 2025-04 075
DN 315
Menge: 4,000 m

**01.02.17 Bogen Luftleitg rund 90Grad Stahl verz DN80 glatt H 3,5-5m**
*** Bezugsbeschreibung
STLB-Bau 2025-04 075
Bogen, für Luftleitung, rund, Luftdichtheitsklasse ATC3 DIN EN 16798-3, Biegeradius größer gleich 1 DN, 90 Grad, Maße DIN EN 1506, aus verzinktem Stahl, DN 80, glatt, mit Einsteckenden, mit Lippendichtung, geschraubt/genietet, min./max. Temperatur der geförderten Luft -15 bis 40 Grad C, Druckbereich von -750 bis 2000 Pa, Montagehöhe über Gelände/Fußboden über 3,5 bis 5 m, mit Aufhänge-/Auflagekonstruktion DIN EN 12236, schallgedämmt, befestigen mit Befestigungsmitteln mit bauaufsichtlichem Nachweis einschl. Bohrungen, Befestigungsuntergrund Stahlbeton.
Menge: 6,000 St

**01.02.18 Wie vor, jedoch 45 Grad;**
*** wie Position 01.02.17
STLB-Bau 2025-04 075
45 Grad
Menge: 2,000 St

**01.02.19 Wie vor, jedoch 60 Grad;**
*** wie Position 01.02.17
STLB-Bau 2025-04 075
60 Grad
Menge: 1,000 St

**01.02.20 Wie vor, jedoch DN 100;**
*** wie Position 01.02.17
STLB-Bau 2025-04 075
DN 100
Menge: 128,000 St

**01.02.21 Wie vor, jedoch 60 Grad; DN 100;**
*** wie Position 01.02.17
STLB-Bau 2025-04 075
60 Grad
DN 100
Menge: 1,000 St

**01.02.22 Wie vor, jedoch 45 Grad; DN 100;**
*** wie Position 01.02.17
STLB-Bau 2025-04 075
45 Grad
DN 100
Menge: 20,000 St

**01.02.23 Wie vor, jedoch 30 Grad; DN 100;**
*** wie Position 01.02.17
STLB-Bau 2025-04 075
30 Grad
DN 100
Menge: 5,000 St

**01.02.24 Wie vor, jedoch 15 Grad; DN 100;**
*** wie Position 01.02.17
STLB-Bau 2025-04 075
15 Grad
DN 100
Menge: 1,000 St

**01.02.25 Wie vor, jedoch DN 125;**
*** wie Position 01.02.17
STLB-Bau 2025-04 075
DN 125
Menge: 155,000 St

**01.02.26 Wie vor, jedoch 60 Grad; DN 125;**
*** wie Position 01.02.17
STLB-Bau 2025-04 075
60 Grad
DN 125
Menge: 7,000 St

**01.02.27 Wie vor, jedoch 45 Grad; DN 125;**
*** wie Position 01.02.17
STLB-Bau 2025-04 075
45 Grad
DN 125
Menge: 12,000 St

**01.02.28 Wie vor, jedoch 30 Grad; DN 125;**
*** wie Position 01.02.17
STLB-Bau 2025-04 075
30 Grad
DN 125
Menge: 10,000 St

**01.02.29 Wie vor, jedoch DN 160;**
*** wie Position 01.02.17
STLB-Bau 2025-04 075
DN 160
Menge: 20,000 St

**01.02.30 Wie vor, jedoch 60 Grad; DN 160;**
*** wie Position 01.02.17
STLB-Bau 2025-04 075
60 Grad
DN 160
Menge: 1,000 St

**01.02.31 Wie vor, jedoch 45 Grad; DN 160;**
*** wie Position 01.02.17
STLB-Bau 2025-04 075
45 Grad
DN 160
Menge: 9,000 St

**01.02.32 Wie vor, jedoch 30 Grad; DN 160;**
*** wie Position 01.02.17
STLB-Bau 2025-04 075
30 Grad
DN 160
Menge: 2,000 St

**01.02.33 Wie vor, jedoch DN 200;**
*** wie Position 01.02.17
STLB-Bau 2025-04 075
DN 200
Menge: 37,000 St

**01.02.34 Wie vor, jedoch 45 Grad; DN 200;**
*** wie Position 01.02.17
STLB-Bau 2025-04 075
45 Grad
DN 200
Menge: 17,000 St

**01.02.35 Wie vor, jedoch 30 Grad; DN 200;**
*** wie Position 01.02.17
STLB-Bau 2025-04 075
30 Grad
DN 200
Menge: 2,000 St

**01.02.36 Wie vor, jedoch DN 250;**
*** wie Position 01.02.17
STLB-Bau 2025-04 075
DN 250
Menge: 46,000 St

**01.02.37 Wie vor, jedoch 60 Grad; DN 250;**
*** wie Position 01.02.17
STLB-Bau 2025-04 075
60 Grad
DN 250
Menge: 2,000 St

**01.02.38 Wie vor, jedoch 45 Grad; DN 250;**
*** wie Position 01.02.17
STLB-Bau 2025-04 075
45 Grad
DN 250
Menge: 7,000 St

**01.02.39 Wie vor, jedoch 30 Grad; DN 250;**
*** wie Position 01.02.17
STLB-Bau 2025-04 075
30 Grad
DN 250
Menge: 2,000 St

**01.02.40 Wie vor, jedoch DN 315;**
*** wie Position 01.02.17
STLB-Bau 2025-04 075
DN 315
Menge: 4,000 St

**01.02.41 Wie vor, jedoch 45 Grad; DN 315;**
*** wie Position 01.02.17
STLB-Bau 2025-04 075
45 Grad
DN 315
Menge: 4,000 St

**01.02.42 Wie vor, jedoch 30 Grad; DN 315;**
*** wie Position 01.02.17
STLB-Bau 2025-04 075
30 Grad
DN 315
Menge: 3,000 St

**01.02.43 Wie vor, jedoch 15 Grad; DN 315;**
*** wie Position 01.02.17
STLB-Bau 2025-04 075
15 Grad
DN 315
Menge: 1,000 St

**01.02.44 Wie vor, jedoch Bundkragen, für Luftleitung, rund; DN 100;**
*** wie Position 01.02.69
STLB-Bau 2025-04 075
Bundkragen, für Luftleitung, rund
DN 100
Menge: 11,000 St

**01.02.45 Wie vor, jedoch Bundkragen, für Luftleitung, rund; DN 125;**
*** wie Position 01.02.69
STLB-Bau 2025-04 075
Bundkragen, für Luftleitung, rund
DN 125
Menge: 8,000 St

**01.02.46 Wie vor, jedoch Bundkragen, für Luftleitung, rund; DN 160;**
*** wie Position 01.02.69
STLB-Bau 2025-04 075
Bundkragen, für Luftleitung, rund
DN 160
Menge: 6,000 St

**01.02.47 Wie vor, jedoch Bundkragen, für Luftleitung, rund; DN 200;**
*** wie Position 01.02.69
STLB-Bau 2025-04 075
Bundkragen, für Luftleitung, rund
DN 200
Menge: 5,000 St

**01.02.48 Sattelstutzen Luftleitg rund 90Grad Stahl verz DN80**
STLB-Bau 2025-04 075
Sattelstutzen, für Luftleitung, rund, Luftdichtheitsklasse ATC3 DIN EN 16798-3, 90 Grad, aus verzinktem Stahl, DN 80, geschraubt/genietet, mit Dichtungsband, min./max. Temperatur der geförderten Luft -15 bis 80 Grad C, Druckbereich von -750 bis 1000 Pa, mit Aufhänge-/Auflagekonstruktion.
Menge: 3,000 St

**01.02.49 Sattelstutzen Luftleitg rund 90Grad Stahl verz DN100**
STLB-Bau 2025-04 075
Sattelstutzen, für Luftleitung, rund, Luftdichtheitsklasse ATC3 DIN EN 16798-3, 90 Grad, aus verzinktem Stahl, DN 100, geschraubt/genietet, mit Dichtungsband, min./max. Temperatur der geförderten Luft -15 bis 80 Grad C, Druckbereich von -750 bis 1000 Pa, mit Aufhänge-/Auflagekonstruktion.
Menge: 33,000 St

**01.02.50 Sattelstutzen Luftleitg rund 90Grad Stahl verz DN125**
STLB-Bau 04/2025 075
Sattelstutzen, für Luftleitung, rund, Luftdichtheitsklasse ATC3 DIN EN 16798-3, 90 Grad, aus verzinktem Stahl, DN 125, geschraubt/genietet, mit Dichtungsband, min./max. Temperatur der geförderten Luft -15 bis 80 Grad C, Druckbereich von -750 bis 1000 Pa, mit Aufhänge-/Auflagekonstruktion.
Menge: 55,000 St

**01.02.51 Sattelstutzen Luftleitg rund 90Grad Stahl verz DN160**
STLB-Bau 2025-04 075
Sattelstutzen, für Luftleitung, rund, Luftdichtheitsklasse ATC3 DIN EN 16798-3, 90 Grad, aus verzinktem Stahl, DN 160, geschraubt/genietet, mit Dichtungsband, min./max. Temperatur der geförderten Luft -15 bis 80 Grad C, Druckbereich von -750 bis 1000 Pa, mit Aufhänge-/Auflagekonstruktion.
Menge: 1,000 St

**01.02.52 Sattelstutzen Luftleitg rund 90Grad Stahl verz DN200**
STLB-Bau 2025-04 075
Sattelstutzen, für Luftleitung, rund, Luftdichtheitsklasse ATC3 DIN EN 16798-3, 90 Grad, aus verzinktem Stahl, DN 200, geschraubt/genietet, mit Dichtungsband, min./max. Temperatur der geförderten Luft -15 bis 80 Grad C, Druckbereich von -750 bis 1000 Pa, mit Aufhänge-/Auflagekonstruktion.
Menge: 9,000 St

**01.02.53 Muffe Luftleitg rund Stahl verz DN80 H 3,5-5m**
*** Bezugsbeschreibung
STLB-Bau 2025-04 075
Muffe, für Luftleitung, rund Luftdichtheitsklasse ATC3 DIN EN 16798-3, aus verzinktem Stahl, DN 80, min./max. Temperatur der geförderten Luft -15 bis 40 Grad C, Druckbereich von -750 bis 2000 Pa, Montagehöhe über Gelände/Fußboden über 3,5 bis 5 m, mit Aufhänge-/Auflagekonstruktion DIN EN 12236, schallgedämmt, befestigen mit Befestigungsmitteln mit bauaufsichtlichem Nachweis einschl. Bohrungen, Befestigungsuntergrund Stahlbeton.
Menge: 63,000 St

**01.02.54 Wie vor, jedoch DN 100; Maße DIN EN 1506; mit Flansch; geschraubt/genietet, mit Dichtungsband;**
*** wie Position 01.02.53
STLB-Bau 2025-04 075
DN 100
Maße DIN EN 1506
mit Flansch
geschraubt/genietet, mit Dichtungsband
Menge: 201,000 St

**01.02.55 Wie vor, jedoch DN 125; Maße DIN EN 1506; mit Flansch; geschraubt/genietet, mit Dichtungsband;**
*** wie Position 01.02.53
STLB-Bau 2025-04 075
DN 125
Maße DIN EN 1506
mit Flansch
geschraubt/genietet, mit Dichtungsband
Menge: 270,000 St

**01.02.56 Wie vor, jedoch DN 150; Maße DIN EN 1506; mit Flansch; geschraubt/genietet, mit Dichtungsband;**
*** wie Position 01.02.53
STLB-Bau 2025-04 075
DN 150
Maße DIN EN 1506
mit Flansch
geschraubt/genietet, mit Dichtungsband
Menge: 5,000 St

**01.02.57 Wie vor, jedoch DN 160; Maße DIN EN 1506; mit Flansch; geschraubt/genietet, mit Dichtungsband;**
*** wie Position 01.02.53
STLB-Bau 2025-04 075
DN 160
Maße DIN EN 1506
mit Flansch
geschraubt/genietet, mit Dichtungsband
Menge: 82,000 St

**01.02.58 Wie vor, jedoch DN 180; Maße DIN EN 1506; mit Flansch; geschraubt/genietet, mit Dichtungsband;**
*** wie Position 01.02.53
STLB-Bau 2025-04 075
DN 180
Maße DIN EN 1506
mit Flansch
geschraubt/genietet, mit Dichtungsband
Menge: 5,000 St

**01.02.59 Wie vor, jedoch DN 200; Maße DIN EN 1506; mit Flansch; geschraubt/genietet, mit Dichtungsband;**
*** wie Position 01.02.53
STLB-Bau 2025-04 075
DN 200
Maße DIN EN 1506
mit Flansch
geschraubt/genietet, mit Dichtungsband
Menge: 165,000 St

**01.02.60 Wie vor, jedoch DN 250; Maße DIN EN 1506; mit Flansch; geschraubt/genietet, mit Dichtungsband;**
*** wie Position 01.02.53
STLB-Bau 2025-04 075
DN 250
Maße DIN EN 1506
mit Flansch
geschraubt/genietet, mit Dichtungsband
Menge: 67,000 St

**01.02.61 Wie vor, jedoch DN 315; Maße DIN EN 1506; mit Flansch; geschraubt/genietet, mit Dichtungsband;**
*** wie Position 01.02.53
STLB-Bau 2025-04 075
DN 315
Maße DIN EN 1506
mit Flansch
geschraubt/genietet, mit Dichtungsband
Menge: 1,000 St

**01.02.62 Steckverbinder Luftleitg rund Stahl verz DN80 H 3,5-5m**
*** Bezugsbeschreibung
STLB-Bau 2025-04 075
Steckverbinder, für Luftleitung, rund, Luftdichtheitsklasse ATC3 DIN EN 16798-3, Maße DIN EN 1506, aus verzinktem Stahl, DN 80, mit Lippendichtung, min./max. Temperatur der geförderten Luft -15 bis 40 Grad C, Druckbereich von -750 bis 2000 Pa, Montagehöhe über Gelände/Fußboden über 3,5 bis 5 m, mit Aufhänge-/Auflagekonstruktion DIN EN 12236, schallgedämmt, befestigen mit Befestigungsmitteln mit bauaufsichtlichem Nachweis einschl. Bohrungen, Befestigungsuntergrund Stahlbeton.
Menge: 1,000 St

**01.02.63 Wie vor, jedoch DN 100;**
*** wie Position 01.02.62
STLB-Bau 2025-04 075
DN 100
Menge: 3,000 St

**01.02.64 Wie vor, jedoch DN 125;**
*** wie Position 01.02.62
STLB-Bau 2025-04 075
DN 125
Menge: 4,000 St

**01.02.65 Wie vor, jedoch DN 160;**
*** wie Position 01.02.62
STLB-Bau 2025-04 075
DN 160
Menge: 4,000 St

**01.02.66 Wie vor, jedoch DN 200;**
*** wie Position 01.02.62
STLB-Bau 2025-04 075
DN 200
Menge: 3,000 St

**01.02.67 Wie vor, jedoch DN 250;**
*** wie Position 01.02.62
STLB-Bau 2025-04 075
DN 250
Menge: 2,000 St

**01.02.68 Wie vor, jedoch DN 315;**
*** wie Position 01.02.62
STLB-Bau 2025-04 075
DN 315
Menge: 1,000 St

**01.02.69 Abzweigstück Luftleitg rund 90Grad Stahl verz DN100 symmetrisch H 3,5-5m**
*** Bezugsbeschreibung
STLB-Bau 2025-04 075
Abzweigstück, für Luftleitung, rund, Luftdichtheitsklasse ATC3 DIN EN 16798-3, 90 Grad, Maße DIN EN 1506, aus verzinktem Stahl, größter DN 100, symmetrisch, mit Einsteckenden, mit Lippendichtung, geschraubt/genietet, min./max. Temperatur der geförderten Luft -15 bis 40 Grad C, Druckbereich von -750 bis 2000 Pa, Montagehöhe über Gelände/Fußboden über 3,5 bis 5 m, mit Aufhänge-/Auflagekonstruktion DIN EN 12236, schallgedämmt, befestigen mit Befestigungsmitteln mit bauaufsichtlichem Nachweis einschl. Bohrungen, Befestigungsuntergrund Stahlbeton.
Menge: 2,000 St

**01.02.70 Abzweigstück Luftleitg rund 90Grad Stahl verz DN125 symmetrisch H 3,5-5m**
STLB-Bau 2025-04 075
Abzweigstück, für Luftleitung, rund, Luftdichtheitsklasse ATC3 DIN EN 16798-3, 90 Grad, Maße DIN EN 1506, aus verzinktem Stahl, größter DN 125, symmetrisch, mit Einsteckenden, mit Lippendichtung, geschraubt/genietet, min./max. Temperatur der geförderten Luft -15 bis 40 Grad C, Druckbereich von -750 bis 2000 Pa, Montagehöhe über Gelände/Fußboden über 3,5 bis 5 m, mit Aufhänge-/Auflagekonstruktion DIN EN 12236, schallgedämmt, befestigen mit Befestigungsmitteln mit bauaufsichtlichem Nachweis einschl. Bohrungen, Befestigungsuntergrund Stahlbeton.
Menge: 5,000 St

**01.02.71 Abzweigstück Luftleitg rund 90Grad Stahl verz DN160 symmetrisch H 3,5-5m**
STLB-Bau 2025-04 075
Abzweigstück, für Luftleitung, rund, Luftdichtheitsklasse ATC3 DIN EN 16798-3, 90 Grad, Maße DIN EN 1506, aus verzinktem Stahl, größter DN 160, symmetrisch, mit Einsteckenden, mit Lippendichtung, geschraubt/genietet, min./max. Temperatur der geförderten Luft -15 bis 40 Grad C, Druckbereich von -750 bis 2000 Pa, Montagehöhe über Gelände/Fußboden über 3,5 bis 5 m, mit Aufhänge-/Auflagekonstruktion DIN EN 12236, schallgedämmt, befestigen mit Befestigungsmitteln mit bauaufsichtlichem Nachweis einschl. Bohrungen, Befestigungsuntergrund Stahlbeton.
Menge: 11,000 St

**01.02.72 Abzweigstück Luftleitg rund 90Grad Stahl verz DN200 symmetrisch H 3,5-5m**
STLB-Bau 2025-04 075
Abzweigstück, für Luftleitung, rund, Luftdichtheitsklasse ATC3 DIN EN 16798-3, 90 Grad, Maße DIN EN 1506, aus verzinktem Stahl, größter DN 200, symmetrisch, mit Einsteckenden, mit Lippendichtung, geschraubt/genietet, min./max. Temperatur der geförderten Luft -15 bis 40 Grad C, Druckbereich von -750 bis 2000 Pa, Montagehöhe über Gelände/Fußboden über 3,5 bis 5 m, mit Aufhänge-/Auflagekonstruktion DIN EN 12236, schallgedämmt, befestigen mit Befestigungsmitteln mit bauaufsichtlichem Nachweis einschl. Bohrungen, Befestigungsuntergrund Stahlbeton.
Menge: 23,000 St

**01.02.73 Abzweigstück Luftleitg rund 90Grad Stahl verz DN250 symmetrisch H 3,5-5m**
STLB-Bau 2025-04 075
Abzweigstück, für Luftleitung, rund, Luftdichtheitsklasse ATC3 DIN EN 16798-3, 90 Grad, Maße DIN EN 1506, aus verzinktem Stahl, größter DN 250, symmetrisch, mit Einsteckenden, mit Lippendichtung, geschraubt/genietet, min./max. Temperatur der geförderten Luft -15 bis 40 Grad C, Druckbereich von -750 bis 2000 Pa, Montagehöhe über Gelände/Fußboden über 3,5 bis 5 m, mit Aufhänge-/Auflagekonstruktion DIN EN 12236, schallgedämmt, befestigen mit Befestigungsmitteln mit bauaufsichtlichem Nachweis einschl. Bohrungen, Befestigungsuntergrund Stahlbeton.
Menge: 8,000 St

**01.02.74 Abzweigstück Luftleitg rund 90Grad Stahl verz DN315 symmetrisch H 3,5-5m**
STLB-Bau 2025-04 075
Abzweigstück, für Luftleitung, rund, Luftdichtheitsklasse ATC3 DIN EN 16798-3, 90 Grad, Maße DIN EN 1506, aus verzinktem Stahl, größter DN 315, symmetrisch, mit Einsteckenden, mit Lippendichtung, geschraubt/genietet, min./max. Temperatur der geförderten Luft -15 bis 40 Grad C, Druckbereich von -750 bis 2000 Pa, Montagehöhe über Gelände/Fußboden über 3,5 bis 5 m, mit Aufhänge-/Auflagekonstruktion DIN EN 12236, schallgedämmt, befestigen mit Befestigungsmitteln mit bauaufsichtlichem Nachweis einschl. Bohrungen, Befestigungsuntergrund Stahlbeton.
Menge: 1,000 St

**01.02.75 Abzweigreduzierstück Luftleitg rund 90Grad konisch Stahl verz DN250 symmetrisch H 3,5-5m**
STLB-Bau 2025-04 075
Abzweigreduzierstück, für Luftleitung, rund, Luftdichtheitsklasse ATC3 DIN EN 16798-3, 90 Grad, konisch, aus verzinktem Stahl, größter DN 250, symmetrisch, mit Einsteckenden, mit Lippendichtung, geschraubt/genietet, min./max. Temperatur der geförderten Luft -15 bis 40 Grad C, Druckbereich von -750 bis 2000 Pa, Montagehöhe über Gelände/Fußboden über 3,5 bis 5 m, mit Aufhänge-/Auflagekonstruktion DIN EN 12236, schallgedämmt, befestigen mit Befestigungsmitteln mit bauaufsichtlichem Nachweis einschl. Bohrungen, Befestigungsuntergrund Stahlbeton.
Menge: 2,000 St

**01.02.76 Abzweigreduzierstück Luftleitg rund 90Grad konisch Stahl verz DN125 symmetrisch H 3,5-5m**
STLB-Bau 2025-04 075
Abzweigreduzierstück, für Luftleitung, rund, Luftdichtheitsklasse ATC3 DIN EN 16798-3, 90 Grad, konisch, aus verzinktem Stahl, größter DN 125, symmetrisch, mit Einsteckenden, mit Lippendichtung, geschraubt/genietet, min./max. Temperatur der geförderten Luft -15 bis 40 Grad C, Druckbereich von -750 bis 2000 Pa, Montagehöhe über Gelände/Fußboden über 3,5 bis 5 m, mit Aufhänge-/Auflagekonstruktion DIN EN 12236, schallgedämmt, befestigen mit Befestigungsmitteln mit bauaufsichtlichem Nachweis einschl. Bohrungen, Befestigungsuntergrund Stahlbeton.
Menge: 1,000 St

**01.02.77 Übergangsstück Luftleitg rund konisch Stahl verz DN80 symmetrisch H 3,5-5m**
STLB-Bau 2025-04 075
Übergangsstück, für Luftleitung, rund, Luftdichtheitsklasse ATC3 DIN EN 16798-3, konisch, Maße DIN EN 1506, aus verzinktem Stahl, größter DN 80, symmetrisch, mit Einsteckenden, mit Lippendichtung, geschraubt/genietet, min./max. Temperatur der geförderten Luft -15 bis 40 Grad C, Druckbereich von -750 bis 2000 Pa, Montagehöhe über Gelände/Fußboden über 3,5 bis 5 m, mit Aufhänge-/Auflagekonstruktion DIN EN 12236, schallgedämmt, befestigen mit Befestigungsmitteln mit bauaufsichtlichem Nachweis einschl. Bohrungen, Befestigungsuntergrund Stahlbeton.
Menge: 6,000 St

**01.02.78 Übergangsstück Luftleitg rund konisch Stahl verz DN100 symmetrisch H 3,5-5m**
STLB-Bau 2025-04 075
Übergangsstück, für Luftleitung, rund, Luftdichtheitsklasse ATC3 DIN EN 16798-3, konisch, Maße DIN EN 1506, aus verzinktem Stahl, größter DN 100, symmetrisch, mit Einsteckenden, mit Lippendichtung, geschraubt/genietet, min./max. Temperatur der geförderten Luft -15 bis 40 Grad C, Druckbereich von -750 bis 2000 Pa, Montagehöhe über Gelände/Fußboden über 3,5 bis 5 m, mit Aufhänge-/Auflagekonstruktion DIN EN 12236, schallgedämmt, befestigen mit Befestigungsmitteln mit bauaufsichtlichem Nachweis einschl. Bohrungen, Befestigungsuntergrund Stahlbeton.
Menge: 95,000 St

**01.02.79 Übergangsstück Luftleitg rund konisch Stahl verz DN125 symmetrisch H 3,5-5m**
STLB-Bau 2025-04 075
Übergangsstück, für Luftleitung, rund, Luftdichtheitsklasse ATC3 DIN EN 16798-3, konisch, Maße DIN EN 1506, aus verzinktem Stahl, größter DN 125, symmetrisch, mit Einsteckenden, mit Lippendichtung, geschraubt/genietet, min./max. Temperatur der geförderten Luft -15 bis 40 Grad C, Druckbereich von -750 bis 2000 Pa, Montagehöhe über Gelände/Fußboden über 3,5 bis 5 m, mit Aufhänge-/Auflagekonstruktion DIN EN 12236, schallgedämmt, befestigen mit Befestigungsmitteln mit bauaufsichtlichem Nachweis einschl. Bohrungen, Befestigungsuntergrund Stahlbeton.
Menge: 198,000 St

**01.02.80 Übergangsstück Luftleitg rund konisch Stahl verz DN150 symmetrisch H 3,5-5m**
STLB-Bau 2025-04 075
Übergangsstück, für Luftleitung, rund, Luftdichtheitsklasse ATC3 DIN EN 16798-3, konisch, Maße DIN EN 1506, aus verzinktem Stahl, größter DN 150, symmetrisch, mit Einsteckenden, mit Lippendichtung, geschraubt/genietet, min./max. Temperatur der geförderten Luft -15 bis 40 Grad C, Druckbereich von -750 bis 2000 Pa, Montagehöhe über Gelände/Fußboden über 3,5 bis 5 m, mit Aufhänge-/Auflagekonstruktion DIN EN 12236, schallgedämmt, befestigen mit Befestigungsmitteln mit bauaufsichtlichem Nachweis einschl. Bohrungen, Befestigungsuntergrund Stahlbeton.
Menge: 3,000 St

**01.02.81 Übergangsstück Luftleitg rund konisch Stahl verz DN160 symmetrisch H 3,5-5m**
STLB-Bau 2025-04 075
Übergangsstück, für Luftleitung, rund, Luftdichtheitsklasse ATC3 DIN EN 16798-3, konisch, Maße DIN EN 1506, aus verzinktem Stahl, größter DN 160, symmetrisch, mit Einsteckenden, mit Lippendichtung, geschraubt/genietet, min./max. Temperatur der geförderten Luft -15 bis 40 Grad C, Druckbereich von -750 bis 2000 Pa, Montagehöhe über Gelände/Fußboden über 3,5 bis 5 m, mit Aufhänge-/Auflagekonstruktion DIN EN 12236, schallgedämmt, befestigen mit Befestigungsmitteln mit bauaufsichtlichem Nachweis einschl. Bohrungen, Befestigungsuntergrund Stahlbeton.
Menge: 76,000 St

**01.02.82 Übergangsstück Luftleitg rund konisch Stahl verz DN200 symmetrisch H 3,5-5m**
STLB-Bau 2025-04 075
Übergangsstück, für Luftleitung, rund, Luftdichtheitsklasse ATC3 DIN EN 16798-3, konisch, Maße DIN EN 1506, aus verzinktem Stahl, größter DN 200, symmetrisch, mit Einsteckenden, mit Lippendichtung, geschraubt/genietet, min./max. Temperatur der geförderten Luft -15 bis 40 Grad C, Druckbereich von -750 bis 2000 Pa, Montagehöhe über Gelände/Fußboden über 3,5 bis 5 m, mit Aufhänge-/Auflagekonstruktion DIN EN 12236, schallgedämmt, befestigen mit Befestigungsmitteln mit bauaufsichtlichem Nachweis einschl. Bohrungen, Befestigungsuntergrund Stahlbeton.
Menge: 130,000 St

**01.02.83 Übergangsstück Luftleitg rund konisch Stahl verz DN250 symmetrisch H 3,5-5m**
STLB-Bau 2025-04 075
Übergangsstück, für Luftleitung, rund, Luftdichtheitsklasse ATC3 DIN EN 16798-3, konisch, Maße DIN EN 1506, aus verzinktem Stahl, größter DN 250, symmetrisch, mit Einsteckenden, mit Lippendichtung, geschraubt/genietet, min./max. Temperatur der geförderten Luft -15 bis 40 Grad C, Druckbereich von -750 bis 2000 Pa, Montagehöhe über Gelände/Fußboden über 3,5 bis 5 m, mit Aufhänge-/Auflagekonstruktion DIN EN 12236, schallgedämmt, befestigen mit Befestigungsmitteln mit bauaufsichtlichem Nachweis einschl. Bohrungen, Befestigungsuntergrund Stahlbeton.
Menge: 49,000 St

**01.02.84 Übergangsstück Luftleitg rund konisch Stahl verz DN250 asymmetrisch H 3,5-5m**
STLB-Bau 2025-04 075
Übergangsstück, für Luftleitung, rund, Luftdichtheitsklasse ATC3 DIN EN 16798-3, konisch, Maße DIN EN 1506, aus verzinktem Stahl, größter DN 250, asymmetrisch, mit Einsteckenden, mit Lippendichtung, geschraubt/genietet, min./max. Temperatur der geförderten Luft -15 bis 40 Grad C, Druckbereich von -750 bis 2000 Pa, Montagehöhe über Gelände/Fußboden über 3,5 bis 5 m, mit Aufhänge-/Auflagekonstruktion DIN EN 12236, schallgedämmt, befestigen mit Befestigungsmitteln mit bauaufsichtlichem Nachweis einschl. Bohrungen, Befestigungsuntergrund Stahlbeton.
Menge: 2,000 St

**01.02.85 Luftltg rund flexibel Alu DN100 ATC3 H 3,5-5m Aufhänge-Auflagekonstruktion schallg.**
STLB-Bau 2025-04 075
Luftleitung, rund, flexibel, aus Aluminium, DN 100, Form- und Verbindungsstücke werden gesondert vergütet, min./max. Temperatur der geförderten Luft -15 bis 40 Grad C, Luftdichtheitsklasse ATC3 DIN EN 16798-3, Montagehöhe über Gelände/Fußboden über 3,5 bis 5 m, mit Aufhänge-/Auflagekonstruktion DIN EN 12236, schallgedämmt, befestigen mit Befestigungsmitteln mit bauaufsichtlichem Nachweis einschl. Bohrungen, Befestigungsuntergrund Stahlbeton.
Menge: 33,000 m

**01.02.86 Luftltg rund flexibel Alu DN112 ATC3 H 3,5-5m Aufhänge-Auflagekonstruktion schallg.**
STLB-Bau 2025-04 075
Luftleitung, rund, flexibel, aus Aluminium, DN 112, Form- und Verbindungsstücke werden gesondert vergütet, min./max. Temperatur der geförderten Luft -15 bis 40 Grad C, Luftdichtheitsklasse ATC3 DIN EN 16798-3, Montagehöhe über Gelände/Fußboden über 3,5 bis 5 m, mit Aufhänge-/Auflagekonstruktion DIN EN 12236, schallgedämmt, befestigen mit Befestigungsmitteln mit bauaufsichtlichem Nachweis einschl. Bohrungen, Befestigungsuntergrund Stahlbeton.
Menge: 4,000 m

**01.02.87 Luftltg rund flexibel Alu DN125 ATC3 H 3,5-5m Aufhänge-Auflagekonstruktion schallg.**
STLB-Bau 2025-04 075
Luftleitung, rund, flexibel, aus Aluminium, DN 125, Form- und Verbindungsstücke werden gesondert vergütet, min./max. Temperatur der geförderten Luft -15 bis 40 Grad C, Luftdichtheitsklasse ATC3 DIN EN 16798-3, Montagehöhe über Gelände/Fußboden über 3,5 bis 5 m, mit Aufhänge-/Auflagekonstruktion DIN EN 12236, schallgedämmt, befestigen mit Befestigungsmitteln mit bauaufsichtlichem Nachweis einschl. Bohrungen, Befestigungsuntergrund Stahlbeton.
Menge: 65,000 m

**01.02.88 Luftltg rund flexibel Alu DN160 ATC3 H 3,5-5m Aufhänge-Auflagekonstruktion schallg.**
STLB-Bau 2025-04 075
Luftleitung, rund, flexibel, aus Aluminium, DN 160, Form- und Verbindungsstücke werden gesondert vergütet, min./max. Temperatur der geförderten Luft -15 bis 40 Grad C, Luftdichtheitsklasse ATC3 DIN EN 16798-3, Montagehöhe über Gelände/Fußboden über 3,5 bis 5 m, mit Aufhänge-/Auflagekonstruktion DIN EN 12236, schallgedämmt, befestigen mit Befestigungsmitteln mit bauaufsichtlichem Nachweis einschl. Bohrungen, Befestigungsuntergrund Stahlbeton.
Menge: 10,000 m

**01.02.89 Luftltg rund flexibel Alu DN200 ATC3 H 3,5-5m Aufhänge-Auflagekonstruktion schallg.**
STLB-Bau 2025-04 075
Luftleitung, rund, flexibel, aus Aluminium, DN 200, Form- und Verbindungsstücke werden gesondert vergütet, min./max. Temperatur der geförderten Luft -15 bis 40 Grad C, Luftdichtheitsklasse ATC3 DIN EN 16798-3, Montagehöhe über Gelände/Fußboden über 3,5 bis 5 m, mit Aufhänge-/Auflagekonstruktion DIN EN 12236, schallgedämmt, befestigen mit Befestigungsmitteln mit bauaufsichtlichem Nachweis einschl. Bohrungen, Befestigungsuntergrund Stahlbeton.
Menge: 33,000 m

**01.02.90 Luftltg rund flexibel Alu DN250 ATC3 H 3,5-5m Aufhänge-Auflagekonstruktion schallg.**
STLB-Bau 2025-04 075
Luftleitung, rund, flexibel, aus Aluminium, DN 250, Form- und Verbindungsstücke werden gesondert vergütet, min./max. Temperatur der geförderten Luft -15 bis 40 Grad C, Luftdichtheitsklasse ATC3 DIN EN 16798-3, Montagehöhe über Gelände/Fußboden über 3,5 bis 5 m, mit Aufhänge-/Auflagekonstruktion DIN EN 12236, schallgedämmt, befestigen mit Befestigungsmitteln mit bauaufsichtlichem Nachweis einschl. Bohrungen, Befestigungsuntergrund Stahlbeton.
Menge: 28,000 m

**01.02.91 Inspektionsöffnung rechteckig Stahl verz 600/600mm**
STLB-Bau 2025-04 075
Inspektions- und Wartungsöffnung als Deckel mit Einbaurahmen und Dichtung, rechteckig, aus verzinktem Stahl, Maße 600/600 mm, für Einbau in rechteckige Luftleitung, mit Kantenschutz, mit Schraubverschluss und Rändelmutter, Luftdichtheitsklasse ATC3 DIN EN 16798-3.
Menge: 2,000 St

**01.02.92 Inspektionsöffnung oval Stahl verz 500/400mm**
STLB-Bau 2025-04 075
Inspektions- und Wartungsöffnung als Deckel mit Einbaurahmen und Dichtung, oval, aus verzinktem Stahl, Maße 500/400 mm, für Einbau in rechteckige Luftleitung, mit Kantenschutz, mit Schraubverschluss und Rändelmutter, Luftdichtheitsklasse ATC3 DIN EN 16798-3.
Menge: 3,000 St

**01.02.93 Inspektionsöffnung oval Stahl verz 300/200mm**
STLB-Bau 2025-04 075
Inspektions- und Wartungsöffnung als Deckel mit Einbaurahmen und Dichtung, oval, aus verzinktem Stahl, Maße 300/200 mm, für Einbau in rechteckige Luftleitung, mit Kantenschutz, mit Schraubverschluss und Rändelmutter, Luftdichtheitsklasse ATC3 DIN EN 16798-3.
Menge: 10,000 St

**01.02.94 Inspektionsöffnung oval Stahl verz 200/100mm**
STLB-Bau 2025-04 075
Inspektions- und Wartungsöffnung als Deckel mit Einbaurahmen und Dichtung, oval, aus verzinktem Stahl, Maße 200/100 mm, für Einbau in rechteckige Luftleitung, mit Kantenschutz, mit Schraubverschluss und Rändelmutter, Luftdichtheitsklasse ATC3 DIN EN 16798-3.
Menge: 20,000 St

**01.02.95 Inspektionsöffnung oval Stahl verz 180/80mm**
STLB-Bau 2025-04 075
Inspektions- und Wartungsöffnung als Deckel mit Einbaurahmen und Dichtung, oval, aus verzinktem Stahl, Maße 180/80 mm, für Einbau in rechteckige Luftleitung, mit Kantenschutz, mit Schraubverschluss und Rändelmutter, Luftdichtheitsklasse ATC3 DIN EN 16798-3.
Menge: 20,000 St

**01.02.96 Inspektionsöffnung rund Stahl verz Durchm. 180-300mm**
STLB-Bau 2025-04 075
Inspektions- und Wartungsöffnung als Deckel mit Einbaurahmen und Dichtung, rund, aus verzinktem Stahl, Durchmesser über 180 bis 300 mm, für Einbau in runde Luftleitung, mit Kantenschutz, Luftdichtheitsklasse ATC3 DIN EN 16798-3.
Menge: 60,000 St

**01.02.97 Inspektionsöffnung rund Stahl verz Durchm. bis 180mm**
STLB-Bau 2025-04 075
Inspektions- und Wartungsöffnung als Deckel mit Einbaurahmen und Dichtung, rund, aus verzinktem Stahl, Durchmesser bis 180 mm, für Einbau in runde Luftleitung, mit Kantenschutz, Luftdichtheitsklasse ATC3 DIN EN 16798-3.
Menge: 160,000 St

**01.02.98 Reinigungsdeckel Luftleitg rund Stahl verz DN100 H 3,5-5m**
STLB-Bau 2025-04 075
Reinigungsdeckel, für Luftleitung, rund, Luftdichtheitsklasse ATC3 DIN EN 16798-3, aus verzinktem Stahl, DN 100, zum Einstecken, mit Lippendichtung, Druckbereich von -750 bis 2000 Pa, Montagehöhe über Gelände/Fußboden über 3,5 bis 5 m.
Menge: 40,000 St

**01.02.99 Enddeckel Luftleitg rund Stahl verz DN315 H 3,5-5m**
STLB-Bau 2025-04 075
Enddeckel, für Luftleitung, rund Luftdichtheitsklasse ATC3 DIN EN 16798-3, aus verzinktem Stahl, DN 315, zum Einstecken, mit Lippendichtung, Druckbereich von -750 bis 2000 Pa, Montagehöhe über Gelände/Fußboden über 3,5 bis 5 m.
Menge: 1,000 St

**01.02.100 Enddeckel Luftleitg rund Stahl verz DN200 H 3,5-5m**
STLB-Bau 2025-04 075
Enddeckel, für Luftleitung, rund Luftdichtheitsklasse ATC3 DIN EN 16798-3, aus verzinktem Stahl, DN 200, zum Einstecken, mit Lippendichtung, Druckbereich von -750 bis 2000 Pa, Montagehöhe über Gelände/Fußboden über 3,5 bis 5 m.
Menge: 2,000 St

**01.02.101 Aufhänge- Stützkonstruktion Luftltg Stahl korrosionsgesch**
STLB-Bau 2025-04 075
Aufhänge- und Stützkonstruktion für Luftleitungen, aus Stahl, korrosionsgeschützt, mit schalldämmender Zwischenlage, einschl. Decken-/Mauerwerksbefestigung, befestigen mit Befestigungsmitteln mit bauaufsichtlichem Nachweis einschl. Bohrungen, Befestigungsuntergrund Stahlbeton, einschl. statischem Nachweis.
Menge: 480,000 kg

#### Bereich 01.03 Einbauteile und Zubehör

*Hinweis: HINWEIS ANGEBOTSFABRIKATE*
HINWEIS ANGEBOTSFABRIKATE
Die vom Bieter anzubietenden Bauteile müssen die in den einzelnen Positionen angegebenen Schalldaten mindestens einhalten.
Dem Angebot ist eine Auflistung der einzelnen Fabrikate und Typen für jede abgefragte Position der Schalldämpfer und Volumenstromregler beizufügen, die auflistet:

Volumenstromregler
- Fabrikat + Typ
- Strömungsrauschen
- Abstrahlgeräusche über das Gehäuse

Schalldämpfer
- Fabrikat + Typ
- Dämpfung über das Oktavenband

*Hinweis: Rohrschalldämpfer*

**01.03.1 Schalldämpfer rund Druckdifferenz bis 30Pa DN100**
STLB-Bau 2025-04 075
Schalldämpfer, rund, für Luftleitungseinbau einschl. Gehäuse, Druckdifferenz bis 30 Pa,
Luftvolumenstrom in m3/h '140

Mind.-Dämpfung bei den Oktavmittenfrequenzen 63/125/250/500/1000/2000/4000/8000 Hz in dB'
5/8/14/26/42/48/34/23

wirksame Schalldämpferlänge in mm
1000

DN 100, Hygieneanforderungen VDI 6022 Blatt 1, Absorptionsschicht biolöslich im Sinne der TRGS 905, Dicke 50 mm, Luftdichtheitsklasse ATC3 DIN EN 16798-3, Baustoffklasse DIN 4102-1 A (nichtbrennbar); DIN EN 13501-1 A1, A2 s1 d0 (nichtbrennbar), Verbindung mit Einsteckenden, mit Lippendichtung, geschraubt/genietet, mit Dichtungsband.
Menge: 50,000 St

**01.03.2 Schalldämpfer rund Druckdifferenz bis 30Pa DN100**
STLB-Bau 2025-04 075
Schalldämpfer, rund, für Luftleitungseinbau einschl. Gehäuse, Druckdifferenz bis 30 Pa,
Luftvolumenstrom in m3/h '120

Mind.-Dämpfung bei den Oktavmittenfrequenzen 63/125/250/500/1000/2000/4000/8000 Hz in dB'
3/5/8/14/23/28/16/13

wirksame Schalldämpferlänge in mm
500

DN 100, Hygieneanforderungen VDI 6022 Blatt 1, Absorptionsschicht biolöslich im Sinne der TRGS 905, Dicke 50 mm, Luftdichtheitsklasse ATC3 DIN EN 16798-3, Baustoffklasse DIN 4102-1 A (nichtbrennbar); DIN EN 13501-1 A1, A2 s1 d0 (nichtbrennbar), Verbindung mit Einsteckenden, mit Lippendichtung, geschraubt/genietet, mit Dichtungsband.
Menge: 41,000 St

**01.03.3 Schalldämpfer rund Druckdifferenz bis 30Pa DN100**
STLB-Bau 2025-04 075
Schalldämpfer, rund, für Luftleitungseinbau einschl. Gehäuse, Druckdifferenz bis 30 Pa,
Luftvolumenstrom in m3/h '70

Mind.-Dämpfung bei den Oktavmittenfrequenzen 63/125/250/500/1000/2000/4000/8000 Hz in dB'
4/8/12/18/35/32/24/13

wirksame Schalldämpferlänge in mm
500

DN 100, Hygieneanforderungen VDI 6022 Blatt 1, Absorptionsschicht biolöslich im Sinne der TRGS 905, Dicke 100 mm, Luftdichtheitsklasse ATC3 DIN EN 16798-3, Baustoffklasse DIN 4102-1 A (nichtbrennbar); DIN EN 13501-1 A1, A2 s1 d0 (nichtbrennbar), Verbindung mit Einsteckenden, mit Lippendichtung, geschraubt/genietet, mit Dichtungsband.
Menge: 8,000 St

**01.03.4 Schalldämpfer rund Druckdifferenz bis 30Pa DN125**
STLB-Bau 2025-04 075
Schalldämpfer, rund, für Luftleitungseinbau einschl. Gehäuse, Druckdifferenz bis 30 Pa,
Luftvolumenstrom in m3/h '280

Mind.-Dämpfung bei den Oktavmittenfrequenzen 63/125/250/500/1000/2000/4000/8000 Hz in dB'
5/14/21/32/48/45/34/20

wirksame Schalldämpferlänge in mm
1000

DN 125, Hygieneanforderungen VDI 6022 Blatt 1, Absorptionsschicht biolöslich im Sinne der TRGS 905, Dicke 100 mm, Luftdichtheitsklasse ATC3 DIN EN 16798-3, Baustoffklasse DIN 4102-1 A (nichtbrennbar); DIN EN 13501-1 A1, A2 s1 d0 (nichtbrennbar), Verbindung mit Einsteckenden, mit Lippendichtung, geschraubt/genietet, mit Dichtungsband.
Menge: 71,000 St

**01.03.5 Schalldämpfer rund Druckdifferenz bis 30Pa DN125**
STLB-Bau 2025-04 075
Schalldämpfer, rund, für Luftleitungseinbau einschl. Gehäuse, Druckdifferenz bis 30 Pa,
Luftvolumenstrom in m3/h '80

Mind.-Dämpfung bei den Oktavmittenfrequenzen 63/125/250/500/1000/2000/4000/8000 Hz in dB'
4/7/11/17/32/27/20/11

wirksame Schalldämpferlänge in mm
500

DN 125, Hygieneanforderungen VDI 6022 Blatt 1, Absorptionsschicht biolöslich im Sinne der TRGS 905, Dicke 100 mm, Luftdichtheitsklasse ATC3 DIN EN 16798-3, Baustoffklasse DIN 4102-1 A (nichtbrennbar); DIN EN 13501-1 A1, A2 s1 d0 (nichtbrennbar), Verbindung mit Einsteckenden, mit Lippendichtung, geschraubt/genietet, mit Dichtungsband.
Menge: 2,000 St

**01.03.6 Schalldämpfer rund Druckdifferenz bis 30Pa DN160**
STLB-Bau 2025-04 075
Schalldämpfer, rund, für Luftleitungseinbau einschl. Gehäuse, Druckdifferenz bis 30 Pa,
Luftvolumenstrom in m3/h '450

Mind.-Dämpfung bei den Oktavmittenfrequenzen 63/125/250/500/1000/2000/4000/8000 Hz in dB'
4/12/19/30/43/36/26/16

wirksame Schalldämpferlänge in mm
1000

DN 160, Hygieneanforderungen VDI 6022 Blatt 1, Absorptionsschicht biolöslich im Sinne der TRGS 905, Dicke 100 mm, Luftdichtheitsklasse ATC3 DIN EN 16798-3, Baustoffklasse DIN 4102-1 A (nichtbrennbar); DIN EN 13501-1 A1, A2 s1 d0 (nichtbrennbar), Verbindung mit Einsteckenden, mit Lippendichtung, geschraubt/genietet, mit Dichtungsband.
Menge: 8,000 St

**01.03.7 Schalldämpfer rund Druckdifferenz bis 30Pa DN200**
STLB-Bau 2025-04 075
Schalldämpfer, rund, für Luftleitungseinbau einschl. Gehäuse, Druckdifferenz bis 30 Pa,
Luftvolumenstrom in m3/h '670

Mind.-Dämpfung bei den Oktavmittenfrequenzen 63/125/250/500/1000/2000/4000/8000 Hz in dB'
4/10/16/28/38/29/19/13

wirksame Schalldämpferlänge in mm
1000

DN 200, Hygieneanforderungen VDI 6022 Blatt 1, Absorptionsschicht biolöslich im Sinne der TRGS 905, Dicke 100 mm, Luftdichtheitsklasse ATC3 DIN EN 16798-3, Baustoffklasse DIN 4102-1 A (nichtbrennbar); DIN EN 13501-1 A1, A2 s1 d0 (nichtbrennbar), Verbindung mit Einsteckenden, mit Lippendichtung, geschraubt/genietet, mit Dichtungsband.
Menge: 16,000 St

*Hinweis: Schalldämpfer - eckig*

**01.03.8 Kulissenschalldämpfer rechteckig Druckdifferenz bis 50Pa Gehäuse Stahl verz Kulissenrahmen Stahl verz**
Kulissenschalldämpfer, rechteckig,
Einbaumaße L/B/H in mm
1000/300/250

für Luftleitungseinbau einschl. Gehäuse, Druckdifferenz bis 50 Pa,
Luftvolumenstrom in m3/h
900

Mind.-Dämpfung bei den Oktavmittenfrequenzen 63/125/250/500/1000/2000/4000/8000 Hz in dB
4/9/21/22/24/19/13/11

Hygieneanforderungen VDI 6022 Blatt 1, Absorptionsschicht biolöslich im Sinne der TRGS 905, mit Abdeckung aus Glasseidengewebe, Gehäuse aus verzinktem Stahl, Kulissenrahmen aus verzinktem Stahl, Luftdichtheitsklasse C DIN EN 1507, Baustoffklasse DIN 4102-1 A (nichtbrennbar); DIN EN 13501-1 A1, A2 s1 d0 (nichtbrennbar), mit Flanschverbinder einschl. Gegenflansche, Schrauben und Dichtungen.
Menge: 4,000 St

**01.03.9 Kulissenschalldämpfer rechteckig Druckdifferenz bis 30Pa Gehäuse Stahl verz Kulissenrahmen Stahl verz**
Kulissenschalldämpfer, rechteckig,
Einbaumaße L/B/H in mm
1000/150/300

für Luftleitungseinbau einschl. Gehäuse, Druckdifferenz bis 30 Pa,
Luftvolumenstrom in m3/h
450

Mind.-Dämpfung bei den Oktavmittenfrequenzen 63/125/250/500/1000/2000/4000/8000 Hz in dB
5/11/18/20/28/34/28/23

Hygieneanforderungen VDI 6022 Blatt 1, Absorptionsschicht biolöslich im Sinne der TRGS 905, mit Abdeckung aus Glasseidengewebe, Gehäuse aus verzinktem Stahl, Kulissenrahmen aus verzinktem Stahl, Luftdichtheitsklasse C DIN EN 1507, Baustoffklasse DIN 4102-1 A (nichtbrennbar); DIN EN 13501-1 A1, A2 s1 d0 (nichtbrennbar), mit Flanschverbinder einschl. Gegenflansche, Schrauben und Dichtungen.
Menge: 4,000 St

**01.03.10 Kulissenschalldämpfer rechteckig Druckdifferenz bis 20Pa Gehäuse Stahl verz Kulissenrahmen Stahl verz**
Kulissenschalldämpfer, rechteckig,
Einbaumaße L/B/H in mm
1000x150x200

für Luftleitungseinbau einschl. Gehäuse, Druckdifferenz bis 20 Pa,
Luftvolumenstrom in m3/h
230

Mind.-Dämpfung bei den Oktavmittenfrequenzen 63/125/250/500/1000/2000/4000/8000 Hz in dB
5/11/18/20/28/34/28/23

Hygieneanforderungen VDI 6022 Blatt 1, Absorptionsschicht biolöslich im Sinne der TRGS 905, mit Abdeckung aus Glasseidengewebe, Gehäuse aus verzinktem Stahl, Kulissenrahmen aus verzinktem Stahl, Luftdichtheitsklasse C DIN EN 1507, Baustoffklasse DIN 4102-1 A (nichtbrennbar); DIN EN 13501-1 A1, A2 s1 d0 (nichtbrennbar), mit Flanschverbinder einschl. Gegenflansche, Schrauben und Dichtungen.
Menge: 2,000 St

**01.03.11 Kulissenschalldämpfer rechteckig Druckdifferenz bis 35Pa Gehäuse Stahl verz Kulissenrahmen Stahl verz**
Kulissenschalldämpfer, rechteckig,
Einbaumaße L/B/H in mm
1750x300x300

für Luftleitungseinbau einschl. Gehäuse, Druckdifferenz bis 35 Pa,
Luftvolumenstrom in m3/h
900

Mind.-Dämpfung bei den Oktavmittenfrequenzen 63/125/250/500/1000/2000/4000/8000 Hz in dB
6/17/34/36/38/29/19/15

Hygieneanforderungen VDI 6022 Blatt 1, Absorptionsschicht biolöslich im Sinne der TRGS 905, mit Abdeckung aus Glasseidengewebe, Gehäuse aus verzinktem Stahl, Kulissenrahmen aus verzinktem Stahl, Luftdichtheitsklasse C DIN EN 1507, Baustoffklasse DIN 4102-1 A (nichtbrennbar); DIN EN 13501-1 A1, A2 s1 d0 (nichtbrennbar), mit Flanschverbinder einschl. Gegenflansche, Schrauben und Dichtungen.
Menge: 4,000 St

*Hinweis: Volumenstromregler_ konstant_ eckig*

**01.03.12 Volumenstromregler Gehäuse Stahl verz**
STLB-Bau 2025-04 075
Volumenstromregler,
Volumenstrom '230' m3/h, Druckdifferenz 30 bis 300 Pa bei Sollvolumenstrom, mit Schalldämmung und Mantel aus verzinktem Stahl, mechanisch selbsttätig für konstante Volumenströme, rechteckig,
max. A-Schallleistungspegel in der Luftleitung bei Sollvolumenstrom(ströme) in dB '52

max. A-Schallleistungspegel des Reglergehäuses bei Sollvolumenstrom(ströme) in dB'
42

Maße B/H in mm
200x100

Gehäuse aus verzinktem Stahl, mit Flanschen, Werkstoff wie Gehäuse, Klappenwellen wartungsfrei gelagert, Klappen/-blatt aus verzinktem Stahl, mit mechanischem Stellungsanzeiger,
Hersteller und Typ '....................................................'
vom Bieter einzutragen.
Menge: 2,000 St

**01.03.13 Volumenstromregler Gehäuse Stahl verz**
STLB-Bau 2025-04 075
Volumenstromregler,
Volumenstrom '570' m3/h, Druckdifferenz 30 bis 300 Pa bei Sollvolumenstrom, mit Schalldämmung und Mantel aus verzinktem Stahl, mechanisch selbsttätig für konstante Volumenströme, rechteckig,
max. A-Schallleistungspegel in der Luftleitung bei Sollvolumenstrom(ströme) in dB '55

max. A-Schallleistungspegel des Reglergehäuses bei Sollvolumenstrom(ströme) in dB'
43

Maße B/H in mm
300x150

Gehäuse aus verzinktem Stahl, mit Flanschen, Werkstoff wie Gehäuse, Klappenwellen wartungsfrei gelagert, Klappen/-blatt aus verzinktem Stahl, mit mechanischem Stellungsanzeiger,
Hersteller und Typ '....................................................'
vom Bieter einzutragen.
Menge: 4,000 St

**01.03.14 Volumenstromregler Gehäuse Stahl verz**
STLB-Bau 2025-04 075
Volumenstromregler,
Volumenstrom '1599' m3/h, Druckdifferenz 30 bis 300 Pa bei Sollvolumenstrom, mit Schalldämmung und Mantel aus verzinktem Stahl, mechanisch selbsttätig für konstante Volumenströme, rechteckig,
max. A-Schallleistungspegel in der Luftleitung bei Sollvolumenstrom(ströme) in dB '61,9

max. A-Schallleistungspegel des Reglergehäuses bei Sollvolumenstrom(ströme) in dB'
51,1

Maße B/H in mm
400x200

Gehäuse aus verzinktem Stahl, mit Flanschen, Werkstoff wie Gehäuse, Klappenwellen wartungsfrei gelagert, Klappen/-blatt aus verzinktem Stahl, mit mechanischem Stellungsanzeiger,
Hersteller und Typ '....................................................'
vom Bieter einzutragen.
Menge: 4,000 St

**01.03.15 Volumenstromregler Gehäuse Stahl verz**
STLB-Bau 2025-04 075
Volumenstromregler,
Volumenstrom '900' m3/h, Druckdifferenz 30 bis 300 Pa bei Sollvolumenstrom, mit Schalldämmung und Mantel aus verzinktem Stahl, mechanisch selbsttätig für konstante Volumenströme, rechteckig,
max. A-Schallleistungspegel in der Luftleitung bei Sollvolumenstrom(ströme) in dB '41

max. A-Schallleistungspegel des Reglergehäuses bei Sollvolumenstrom(ströme) in dB'
31

Maße B/H in mm
400x250

Gehäuse aus verzinktem Stahl, mit Flanschen, Werkstoff wie Gehäuse, Klappenwellen wartungsfrei gelagert, Klappen/-blatt aus verzinktem Stahl, mit mechanischem Stellungsanzeiger,
Hersteller und Typ '....................................................'
vom Bieter einzutragen.
Menge: 8,000 St

*Hinweis: Volumenstromregler_ konstant_ rund*

**01.03.16 Volumenstromregler DN80 Gehäuse Stahl verz**
STLB-Bau 2025-04 075
Volumenstromregler,
Volumenstrom '80' m3/h, Druckdifferenz 30 bis 300 Pa bei Sollvolumenstrom, mit Schalldämmung und Mantel aus verzinktem Stahl, mechanisch selbsttätig für konstante Volumenströme, rund,
max. A-Schallleistungspegel in der Luftleitung bei Sollvolumenstrom(ströme) in dB '41,2

max. A-Schallleistungspegel des Reglergehäuses bei Sollvolumenstrom(ströme) in dB'
26,2

DN 80, Gehäuse aus verzinktem Stahl, mit Einsteckenden, mit Dichtungsband, Klappenwellen wartungsfrei gelagert, Klappen/-blatt aus Kunststoff, mit mechanischem Stellungsanzeiger,
Hersteller und Typ '....................................................'
vom Bieter einzutragen.
Menge: 50,000 St

**01.03.17 Volumenstromregler DN100 Gehäuse Stahl verz**
STLB-Bau 2025-04 075
Volumenstromregler,
Volumenstrom '140' m3/h, Druckdifferenz 30 bis 300 Pa bei Sollvolumenstrom, mit Schalldämmung und Mantel aus verzinktem Stahl, mechanisch selbsttätig für konstante Volumenströme, rund,
max. A-Schallleistungspegel in der Luftleitung bei Sollvolumenstrom(ströme) in dB '46

max. A-Schallleistungspegel des Reglergehäuses bei Sollvolumenstrom(ströme) in dB'
34

DN 100, Gehäuse aus verzinktem Stahl, mit Einsteckenden, mit Dichtungsband, Klappenwellen wartungsfrei gelagert, Klappen/-blatt aus Kunststoff, mit mechanischem Stellungsanzeiger,
Hersteller und Typ '....................................................'
vom Bieter einzutragen.
Menge: 39,000 St

**01.03.18 Volumenstromregler DN125 Gehäuse Stahl verz**
STLB-Bau 2025-04 075
Volumenstromregler,
Volumenstrom '240' m3/h, Druckdifferenz 30 bis 300 Pa bei Sollvolumenstrom, mit Schalldämmung und Mantel aus verzinktem Stahl, mechanisch selbsttätig für konstante Volumenströme, rund,
max. A-Schallleistungspegel in der Luftleitung bei Sollvolumenstrom(ströme) in dB '39
33

max. A-Schallleistungspegel des Reglergehäuses bei Sollvolumenstrom(ströme) in dB'
20

DN 125, Gehäuse aus verzinktem Stahl, mit Einsteckenden, mit Dichtungsband, Klappenwellen wartungsfrei gelagert, Klappen/-blatt aus Kunststoff, mit mechanischem Stellungsanzeiger,
Hersteller und Typ '....................................................'
vom Bieter einzutragen.
Menge: 77,000 St

**01.03.19 Volumenstromregler DN200 Gehäuse Stahl verz**
STLB-Bau 2025-04 075
Volumenstromregler,
Volumenstrom '500' m3/h, Druckdifferenz 30 bis 300 Pa bei Sollvolumenstrom, mit Schalldämmung und Mantel aus verzinktem Stahl, mechanisch selbsttätig für konstante Volumenströme, rund,
max. A-Schallleistungspegel in der Luftleitung bei Sollvolumenstrom(ströme) in dB '44

max. A-Schallleistungspegel des Reglergehäuses bei Sollvolumenstrom(ströme) in dB'
34

DN 200, Gehäuse aus verzinktem Stahl, mit Einsteckenden, mit Dichtungsband, Klappenwellen wartungsfrei gelagert, Klappen/-blatt aus Kunststoff, mit mechanischem Stellungsanzeiger,
Hersteller und Typ '....................................................'
vom Bieter einzutragen.
Menge: 21,000 St

**01.03.20 Volumenstromregler DN250 Gehäuse Stahl verz**
STLB-Bau 2025-04 075
Volumenstromregler,
Volumenstrom '670' m3/h, Druckdifferenz 30 bis 300 Pa bei Sollvolumenstrom, mit Schalldämmung und Mantel aus verzinktem Stahl, mechanisch selbsttätig für konstante Volumenströme, rund,
max. A-Schallleistungspegel in der Luftleitung bei Sollvolumenstrom(ströme) in dB '46

max. A-Schallleistungspegel des Reglergehäuses bei Sollvolumenstrom(ströme) in dB'
36

DN 250, Gehäuse aus verzinktem Stahl, mit Einsteckenden, mit Dichtungsband, Klappenwellen wartungsfrei gelagert, Klappen/-blatt aus Kunststoff, mit mechanischem Stellungsanzeiger,
Hersteller und Typ '....................................................'
vom Bieter einzutragen.
Menge: 10,000 St

**01.03.21 Kaltrauchsperre DN 80**
Kaltrauchsperre DN 80 zum Einbau in Zu- und Abluftleitungen.
Zum Einsatz in raumlufttechnischen Anlagen nach DIN 18017-3 bzw. DIN 1946-6 in Ab- und Zuluft.
mit Magnetverschluss, öffnet bei 15 Pa Druckdifferenz, fast 100% freier Querschnitt

Fabrikat/Typ: '.........'
(vom Bieter einzutragen)

komplett liefern und montieren
Menge: 2,000 St

**01.03.22 Kaltrauchsperre DN 100**
Kaltrauchsperre DN 100 zum Einbau in Zu- und Abluftleitungen.
Zum Einsatz in raumlufttechnischen Anlagen nach DIN 18017-3 bzw. DIN 1946-6 in Ab- und Zuluft.
mit Magnetverschluss, öffnet bei 15 Pa Druckdifferenz, fast 100% freier Querschnitt

Fabrikat/Typ: '.........'
(vom Bieter einzutragen)

komplett liefern und montieren
Menge: 3,000 St

**01.03.23 Kaltrauchsperre DN 125**
Kaltrauchsperre DN 125 zum Einbau in Zu- und Abluftleitungen.
Zum Einsatz in raumlufttechnischen Anlagen nach DIN 18017-3 bzw. DIN 1946-6 in Ab- und Zuluft.
mit Magnetverschluss, öffnet bei 15 Pa Druckdifferenz, fast 100% freier Querschnitt

Fabrikat/Typ: '.........'
(vom Bieter einzutragen)

komplett liefern und montieren
Menge: 42,000 St

**01.03.24 Kaltrauchsperre DN 150**
Kaltrauchsperre DN 150 zum Einbau in Zu- und Abluftleitungen.
Zum Einsatz in raumlufttechnischen Anlagen nach DIN 18017-3 bzw. DIN 1946-6 in Ab- und Zuluft.
mit Magnetverschluss, öffnet bei 15 Pa Druckdifferenz, fast 100% freier Querschnitt

Fabrikat/Typ: '.........'
(vom Bieter einzutragen)

komplett liefern und montieren
Menge: 4,000 St

*Hinweis: Hinweis: Luftein- und Auslässe*

**01.03.25 Schiebestutzen Stahl verz L 400-500mm B 525mm H 225mm -750-1000Pa H 3,5-5m**
STLB-Bau 2025-04 075
Schiebestutzen, Luftdichtheitsklasse ATC3 DIN EN 16798-3, aus verzinktem Stahl, Länge über 400 bis 500 mm, für Einbau in rechteckige Luftleitungen, Breite 525 mm, Höhe 225 mm, symmetrisch, mit Einsteckenden, mit Lippendichtung, geschraubt/genietet, Druckbereich von -750 bis 1000 Pa, Montagehöhe über Gelände/Fußboden über 3,5 bis 5 m.
Menge: 2,000 St

**01.03.26 Schiebestutzen Stahl verz L 400-500mm B 425mm H 225mm -750-1000Pa H 3,5-5m**
STLB-Bau 2021-10 075
Schiebestutzen, Luftdichtheitsklasse ATC3 DIN EN 16798-3, aus verzinktem Stahl, Länge über 400 bis 500 mm, für Einbau in rechteckige Luftleitungen, Breite 425 mm, Höhe 225 mm, symmetrisch, mit Einsteckenden, mit Lippendichtung, geschraubt/genietet, Druckbereich von -750 bis 1000 Pa, Montagehöhe über Gelände/Fußboden über 3,5 bis 5 m.
Menge: 2,000 St

**01.03.27 Schiebestutzen Stahl verz L 400-500mm B 425mm H 125mm -750-1000Pa H 3,5-5m**
STLB-Bau 2025-04 075
Schiebestutzen, Luftdichtheitsklasse ATC3 DIN EN 16798-3, aus verzinktem Stahl, Länge über 400 bis 500 mm, für Einbau in rechteckige Luftleitungen, Breite 425 mm, Höhe 125 mm, symmetrisch, mit Einsteckenden, mit Lippendichtung, geschraubt/genietet, Druckbereich von -750 bis 1000 Pa, Montagehöhe über Gelände/Fußboden über 3,5 bis 5 m.
Menge: 3,000 St

**01.03.28 Schiebestutzen Stahl verz L 400-500mm B 325mm H 125mm -750-1000Pa H 3,5-5m**
STLB-Bau 2025-04 075
Schiebestutzen, Luftdichtheitsklasse ATC3 DIN EN 16798-3, aus verzinktem Stahl, Länge über 400 bis 500 mm, für Einbau in rechteckige Luftleitungen, Breite 325 mm, Höhe 125 mm, symmetrisch, mit Einsteckenden, mit Lippendichtung, geschraubt/genietet, Druckbereich von -750 bis 1000 Pa, Montagehöhe über Gelände/Fußboden über 3,5 bis 5 m.
Menge: 3,000 St

**01.03.29 Decken-Drallluftdurchlass Luftstrahl nicht verstellbar Frontpl rund Gr.400**
Decken-Drallluftdurchlass, Luftstrahl nicht verstellbar, für Montage in geschlossener Decke,
Hersteller und Typ '....................................................'
vom Bieter einzutragen,
Frontplatte rund, mit feststehenden Lamellen, Nenngröße 400, mit Anschlusskasten und Luftleitungsanschluss, Lage seitlich, mit Lippendichtung, mit Volumenstromeinstellvorrichtung (Drossel),
Zuluftvolumenstrom in m3/h
280

max. A-Schallleistungspegel in dB
34
.
Menge: 45,000 St

**01.03.30 Decken-Drallluftdurchlass Luftstrahl nicht verstellbar Frontpl rund Gr.600**
Decken-Drallluftdurchlass, Luftstrahl nicht verstellbar, für Montage in geschlossener Decke,
Hersteller und Typ '....................................................'
vom Bieter einzutragen,
Frontplatte rund, mit feststehenden Lamellen, Nenngröße 600, mit Anschlusskasten und Luftleitungsanschluss, Lage seitlich, mit Lippendichtung, mit Volumenstromeinstellvorrichtung (Drossel),
Zuluftvolumenstrom in m3/h
500

max. A-Schallleistungspegel in dB
31
.
Menge: 36,000 St

**01.03.31 Luftventil Zuluft 200mm beschStahl**
STLB-Bau 2025-04 075
Luftventil, für Zuluft, für Wand-/Deckeneinbau,
Hersteller und Typ '....................................................'
vom Bieter einzutragen,
Nenngröße 200 mm, mit Ventilsitz und manuell einstellbarem Ventilteller, aus beschichtetem Stahl, mit Einbaurahmen aus beschichtetem Stahl,
Zuluftvolumenstrom in m3/h '180

max. A-Schallleistungspegel in dB'
11
.
Menge: 13,000 St

**01.03.32 Luftventil Zuluft 160mm beschStahl**
STLB-Bau 2025-04 075
Luftventil, für Zuluft, für Wand-/Deckeneinbau,
Hersteller und Typ '....................................................'
vom Bieter einzutragen,
Nenngröße 160 mm, mit Ventilsitz und manuell einstellbarem Ventilteller, aus beschichtetem Stahl, mit Einbaurahmen aus beschichtetem Stahl,
Zuluftvolumenstrom in m3/h '140

max. A-Schallleistungspegel in dB'
11
.
Menge: 18,000 St

**01.03.33 Luftventil Zuluft 125mm beschStahl**
STLB-Bau 2025-04 075
Luftventil, für Zuluft, für Wand-/Deckeneinbau,
Hersteller und Typ '....................................................'
vom Bieter einzutragen,
Nenngröße 125 mm, mit Ventilsitz und manuell einstellbarem Ventilteller, aus beschichtetem Stahl, mit Einbaurahmen aus beschichtetem Stahl,
Zuluftvolumenstrom in m3/h '80

max. A-Schallleistungspegel in dB'
9
.
Menge: 18,000 St

**01.03.34 Luftventil Zuluft 100mm beschStahl**
STLB-Bau 2025-04 075
Luftventil, für Zuluft, für Wand-/Deckeneinbau,
Hersteller und Typ '....................................................'
vom Bieter einzutragen,
Nenngröße 100 mm, mit Ventilsitz und manuell einstellbarem Ventilteller, aus beschichtetem Stahl, mit Einbaurahmen aus beschichtetem Stahl,
Zuluftvolumenstrom in m3/h '40

max. A-Schallleistungspegel in dB'
7
.
Menge: 5,000 St

**01.03.35 Luftventil Abluft 200mm beschStahl**
STLB-Bau 2025-04 075
Luftventil, für Abluft, für Wand-/Deckeneinbau,
Hersteller und Typ '....................................................'
vom Bieter einzutragen,
Nenngröße 200 mm, mit Ventilsitz und manuell einstellbarem Ventilteller, aus beschichtetem Stahl, mit Einbaurahmen aus beschichtetem Stahl,
max. Abluftvolumenstrom in m3/h
140
.
Menge: 44,000 St

**01.03.36 Luftventil Abluft 160mm beschStahl**
STLB-Bau 2025-04 075
Luftventil, für Abluft, für Wand-/Deckeneinbau,
Hersteller und Typ '....................................................'
vom Bieter einzutragen,
Nenngröße 160 mm, mit Ventilsitz und manuell einstellbarem Ventilteller, aus beschichtetem Stahl, mit Einbaurahmen aus beschichtetem Stahl,
max. Abluftvolumenstrom in m3/h
120
.
Menge: 11,000 St

**01.03.37 Luftventil Abluft 125mm beschStahl**
STLB-Bau 2025-04 075
Luftventil, für Abluft, für Wand-/Deckeneinbau,
Hersteller und Typ '....................................................'
vom Bieter einzutragen,
Nenngröße 125 mm, mit Ventilsitz und manuell einstellbarem Ventilteller, aus beschichtetem Stahl, mit Einbaurahmen aus beschichtetem Stahl,
max. Abluftvolumenstrom in m3/h
80
.
Menge: 19,000 St

**01.03.38 Luftventil Abluft 100mm beschStahl**
STLB-Bau 2025-04 075
Luftventil, für Abluft, für Wand-/Deckeneinbau,
Hersteller und Typ '....................................................'
vom Bieter einzutragen,
Nenngröße 100 mm, mit Ventilsitz und manuell einstellbarem Ventilteller, aus beschichtetem Stahl, mit Einbaurahmen aus beschichtetem Stahl,
max. Abluftvolumenstrom in m3/h
40
.
Menge: 7,000 St

**01.03.39 Luftgitter Stahl besch B 325mm H 125mm**
STLB-Bau 2025-04 075
Luftgitter für Einbau in rechteckige Luftleitungen,
Hersteller und Typ '....................................................'
vom Bieter einzutragen,
aus profilierten Blechen aus beschichtetem Stahl, Frontrahmen profiliert, mit verdeckter Schraubbefestigung, mit Dichtung, mit senkrechten, einzeln verstellbaren Lamellen, Volumenstromeinstellsatz aus profilierten Blechen aus beschichtetem Stahl, mit verstellbarer Schöpfzunge und senkrechtem Gleichrichter, Breite 325 mm, Höhe 125 mm.
Menge: 3,000 St

**01.03.40 Luftgitter Stahl besch B 425mm H 225mm**
STLB-Bau 2025-04 075
Luftgitter für Einbau in rechteckige Luftleitungen,
Hersteller und Typ '....................................................'
vom Bieter einzutragen,
aus profilierten Blechen aus beschichtetem Stahl, Frontrahmen profiliert, mit verdeckter Schraubbefestigung, mit Dichtung, mit senkrechten, einzeln verstellbaren Lamellen, Volumenstromeinstellsatz aus profilierten Blechen aus beschichtetem Stahl, mit verstellbarer Schöpfzunge und senkrechtem Gleichrichter, Breite 425 mm, Höhe 225 mm.
Menge: 2,000 St

**01.03.41 Luftgitter Stahl besch B 425mm H 125mm**
STLB-Bau 2025-04 075
Luftgitter für Einbau in rechteckige Luftleitungen,
Hersteller und Typ '....................................................'
vom Bieter einzutragen,
aus profilierten Blechen aus beschichtetem Stahl, Frontrahmen profiliert, mit verdeckter Schraubbefestigung, mit Dichtung, mit senkrechten, einzeln verstellbaren Lamellen, Volumenstromeinstellsatz aus profilierten Blechen aus beschichtetem Stahl, mit verstellbarer Schöpfzunge und senkrechtem Gleichrichter, Breite 425 mm, Höhe 125 mm.
Menge: 3,000 St

#### Bereich 01.04 Brandschutz

*Hinweis: Brandschutzklappen - rund*

**01.04.1 Brandschutzklappe EI90S Gehäuse Stahl verz DN100 elektr Antrieb Federrücklauf 24VAC/DC IP54**
STLB-Bau 2026-04 075
Brandschutzklappe DIN EN 15650, Funktion prüfbar im eingebauten Zustand, Klassifizierung EI 90 S DIN EN 13501-3, beidseitig geprüft DIN EN 1366-2, für vertikalen und horizontalen Einbau, Achslage waagerecht oder senkrecht, rauchdicht, Gehäuse aus verzinktem Stahl, rund, DN 100, Einbau in leichte Trennwand, mit Metallständer, Nasseinbau, mit Absperrklappenblatt aus mineralischem Baustoff, mit thermoelektrischer Auslösung, Nennauslösetemperatur max. 72 Grad C, mit elektrischem Antrieb mit Federrücklauf und integrierten Endlageschaltern, Bemessungsbetriebsspannung 24 V AC/DC, Schutzart IP 54 DIN EN 60529 (VDE 0470-1),
Hersteller und Typ '....................................................'
vom Bieter einzutragen.
Menge: 24,000 St

**01.04.2 Brandschutzklappe EI90S Gehäuse Stahl verz DN125 elektr Antrieb Federrücklauf 24VAC/DC IP54**
STLB-Bau 2026-04 075
Brandschutzklappe DIN EN 15650, Funktion prüfbar im eingebauten Zustand, Klassifizierung EI 90 S DIN EN 13501-3, beidseitig geprüft DIN EN 1366-2, für vertikalen und horizontalen Einbau, Achslage waagerecht oder senkrecht, rauchdicht, Gehäuse aus verzinktem Stahl, rund, DN 125, Einbau in leichte Trennwand, mit Metallständer, Nasseinbau, mit Absperrklappenblatt aus mineralischem Baustoff, mit thermoelektrischer Auslösung, Nennauslösetemperatur max. 72 Grad C, mit elektrischem Antrieb mit Federrücklauf und integrierten Endlageschaltern, Bemessungsbetriebsspannung 24 V AC/DC, Schutzart IP 54 DIN EN 60529 (VDE 0470-1),
Hersteller und Typ '....................................................'
vom Bieter einzutragen.
Menge: 2,000 St

**01.04.3 Brandschutzklappe EI90S Gehäuse Stahl verz DN160 elektr Antrieb Federrücklauf 24VAC/DC IP54**
STLB-Bau 2026-04 075
Brandschutzklappe DIN EN 15650, Funktion prüfbar im eingebauten Zustand, Klassifizierung EI 90 S DIN EN 13501-3, beidseitig geprüft DIN EN 1366-2, für vertikalen und horizontalen Einbau, Achslage waagerecht oder senkrecht, rauchdicht, Gehäuse aus verzinktem Stahl, rund, DN 160, Einbau in leichte Trennwand, mit Metallständer, Nasseinbau, mit Absperrklappenblatt aus mineralischem Baustoff, mit thermoelektrischer Auslösung, Nennauslösetemperatur max. 72 Grad C, mit elektrischem Antrieb mit Federrücklauf und integrierten Endlageschaltern, Bemessungsbetriebsspannung 24 V AC/DC, Schutzart IP 54 DIN EN 60529 (VDE 0470-1),
Hersteller und Typ '....................................................'
vom Bieter einzutragen.
Menge: 6,000 St

**01.04.4 Brandschutzklappe EI90S Gehäuse Stahl verz DN200 elektr Antrieb Federrücklauf 24VAC/DC IP54**
STLB-Bau 2026-04 075
Brandschutzklappe DIN EN 15650, Funktion prüfbar im eingebauten Zustand, Klassifizierung EI 90 S DIN EN 13501-3, beidseitig geprüft DIN EN 1366-2, für vertikalen und horizontalen Einbau, Achslage waagerecht oder senkrecht, rauchdicht, Gehäuse aus verzinktem Stahl, rund, DN 200, Einbau in leichte Trennwand, mit Metallständer, Nasseinbau, mit Absperrklappenblatt aus mineralischem Baustoff, mit thermoelektrischer Auslösung, Nennauslösetemperatur max. 72 Grad C, mit elektrischem Antrieb mit Federrücklauf und integrierten Endlageschaltern, Bemessungsbetriebsspannung 24 V AC/DC, Schutzart IP 54 DIN EN 60529 (VDE 0470-1),
Hersteller und Typ '....................................................'
vom Bieter einzutragen.
Menge: 7,000 St

**01.04.5 Brandschutzklappe EI90S Gehäuse Stahl verz DN250 elektr Antrieb Federrücklauf 24VAC/DC IP54**
STLB-Bau 2026-04 075
Brandschutzklappe DIN EN 15650, Funktion prüfbar im eingebauten Zustand, Klassifizierung EI 90 S DIN EN 13501-3, beidseitig geprüft DIN EN 1366-2, für vertikalen und horizontalen Einbau, Achslage waagerecht oder senkrecht, rauchdicht, Gehäuse aus verzinktem Stahl, rund, DN 250, Einbau in leichte Trennwand, mit Metallständer, Nasseinbau, mit Absperrklappenblatt aus mineralischem Baustoff, mit thermoelektrischer Auslösung, Nennauslösetemperatur max. 72 Grad C, mit elektrischem Antrieb mit Federrücklauf und integrierten Endlageschaltern, Bemessungsbetriebsspannung 24 V AC/DC, Schutzart IP 54 DIN EN 60529 (VDE 0470-1),
Hersteller und Typ '....................................................'
vom Bieter einzutragen.
Menge: 5,000 St

**01.04.6 Elastisches Verbindungsstück für zugeh. Brandschutzklappe mit**
Elastisches Verbindungsstück für zugeh. Brandschutzklappe mit Zulassungsbescheid, DIN EN 12101-7, Baustoffklasse DIN 4102-1 A2 (nichtbrennbar), Dichtheitsklasse C DIN EN 1507, Druckklasse 1 DIN EN 1507, gestreckte Länge 100 mm, flexibler Bereich 40 mm, für runde Luftleitung, Durchmesser über 100 bis 250 mm, mit Anschlussrahmen aus verzinktem Stahl, einschl. Gegenrahmen, Schrauben und Dichtung.
Menge: 44,000

**01.04.7 Brandschutzklappe EI90S Gehäuse Stahl verz DN125 L 300mm elektr Antrieb Federrücklauf 24VAC/DC IP54**
*** Leitbeschreibung
STLB-Bau 2026-04 075
Brandschutzklappe DIN EN 15650, Funktion prüfbar im eingebauten Zustand, Klassifizierung EI 90 S DIN EN 13501-3, beidseitig geprüft DIN EN 1366-2, für vertikalen und horizontalen Einbau, Achslage waagerecht oder senkrecht, rauchdicht, Gehäuse aus verzinktem Stahl, rund, DN 125, Länge 300 mm, Anbau an leichte Trennwand, mit Metallständer, mit Anbaurahmen, mit Absperrklappenblatt aus mineralischem Baustoff, mit thermoelektrischer Auslösung, Nennauslösetemperatur max. 72 Grad C, mit elektrischem Antrieb mit Federrücklauf und integrierten Endlageschaltern, Bemessungsbetriebsspannung 24 V AC/DC, Schutzart IP 54 DIN EN 60529 (VDE 0470-1), einschl. Rauchauslöseeinrichtung mit Steuereinheit und Signalanzeige mit bauaufsichtlichen Verwendbarkeitsnachweis,
Hersteller und Typ '....................................................'
vom Bieter einzutragen.
Menge: 1,000 St
*Unterbeschreibung 1 Elastische Verbindung L 100mm runde Luftleitg Durchm. 100-250mm*
STLB-Bau 2020-04 075
Elastisches Verbindungsstück mit Zulassungsbescheid, DIN EN 12101-7, Baustoffklasse DIN 4102-1 A2 (nichtbrennbar), Dichtheitsklasse C DIN EN 1507, Druckklasse 1 DIN EN 1507, gestreckte Länge 100 mm, flexibler Bereich 40 mm, für runde Luftleitung, Durchmesser über 100 bis 250 mm, mit Anschlussrahmen aus verzinktem Stahl, einschl. Gegenrahmen, Schrauben und Dichtung.
Menge: 1,000 St

*Hinweis: Brandschutzklappen - eckig*

**01.04.8 Brandschutzklappe EI90S Gehäuse Stahl verz B 1300mm H 450mm L 500mm elektr Antrieb Federrücklauf 24VAC/DC IP54**
STLB-Bau 2026-04 075
Brandschutzklappe DIN EN 15650, Funktion prüfbar im eingebauten Zustand, Klassifizierung EI 90 S DIN EN 13501-3, beidseitig geprüft DIN EN 1366-2, für vertikalen und horizontalen Einbau, Achslage waagerecht oder senkrecht, rauchdicht, Gehäuse aus verzinktem Stahl, eckig, Nennbreite 1300 mm, Nennhöhe 450 mm, Länge 500 mm, Einbau in Schachtwand, ohne Metallständer, Nasseinbau, mit einer Revisionsöffnung mit Deckel, mit Absperrklappenblatt aus mineralischem Baustoff, mit thermoelektrischer Auslösung, Nennauslösetemperatur max. 72 Grad C, mit elektrischem Antrieb mit Federrücklauf und integrierten Endlageschaltern, Bemessungsbetriebsspannung 24 V AC/DC, Schutzart IP 54 DIN EN 60529 (VDE 0470-1).
Menge: 2,000 St

**01.04.9 Brandschutzklappe EI90S Gehäuse Stahl verz B 1300mm H 250mm L 500mm elektr Antrieb Federrücklauf 24VAC/DC IP54**
STLB-Bau 2026-04 075
Brandschutzklappe DIN EN 15650, Funktion prüfbar im eingebauten Zustand, Klassifizierung EI 90 S DIN EN 13501-3, beidseitig geprüft DIN EN 1366-2, für vertikalen und horizontalen Einbau, Achslage waagerecht oder senkrecht, rauchdicht, Gehäuse aus verzinktem Stahl, eckig, Nennbreite 1300 mm, Nennhöhe 250 mm, Länge 500 mm, Einbau in Schachtwand, ohne Metallständer, Nasseinbau, mit einer Revisionsöffnung mit Deckel, mit Absperrklappenblatt aus mineralischem Baustoff, mit thermoelektrischer Auslösung, Nennauslösetemperatur max. 72 Grad C, mit elektrischem Antrieb mit Federrücklauf und integrierten Endlageschaltern, Bemessungsbetriebsspannung 24 V AC/DC, Schutzart IP 54 DIN EN 60529 (VDE 0470-1).
Menge: 2,000 St

**01.04.10 Brandschutzklappe EI90S Gehäuse Stahl verz B 1300mm H 200mm L 500mm elektr Antrieb Federrücklauf 24VAC/DC IP54**
STLB-Bau 2026-04 075
Brandschutzklappe DIN EN 15650, Funktion prüfbar im eingebauten Zustand, Klassifizierung EI 90 S DIN EN 13501-3, beidseitig geprüft DIN EN 1366-2, für vertikalen und horizontalen Einbau, Achslage waagerecht oder senkrecht, rauchdicht, Gehäuse aus verzinktem Stahl, eckig, Nennbreite 1300 mm, Nennhöhe 200 mm, Länge 500 mm, Einbau in Schachtwand, ohne Metallständer, Nasseinbau, mit Absperrklappenblatt aus mineralischem Baustoff, mit thermoelektrischer Auslösung, Nennauslösetemperatur max. 72 Grad C, mit elektrischem Antrieb mit Federrücklauf und integrierten Endlageschaltern, Bemessungsbetriebsspannung 24 V AC/DC, Schutzart IP 54 DIN EN 60529 (VDE 0470-1).
Menge: 1,000 St

**01.04.11 Brandschutzklappe EI90S Gehäuse Stahl verz B 1100mm H 250mm L 500mm elektr Antrieb Federrücklauf 24VAC/DC IP54**
STLB-Bau 2026-04 075
Brandschutzklappe DIN EN 15650, Funktion prüfbar im eingebauten Zustand, Klassifizierung EI 90 S DIN EN 13501-3, beidseitig geprüft DIN EN 1366-2, für vertikalen und horizontalen Einbau, Achslage waagerecht oder senkrecht, rauchdicht, Gehäuse aus verzinktem Stahl, eckig, Nennbreite 1100 mm, Nennhöhe 250 mm, Länge 500 mm, Einbau in Schachtwand, ohne Metallständer, Nasseinbau, mit einer Revisionsöffnung mit Deckel, mit Absperrklappenblatt aus mineralischem Baustoff, mit thermoelektrischer Auslösung, Nennauslösetemperatur max. 72 Grad C, mit elektrischem Antrieb mit Federrücklauf und integrierten Endlageschaltern, Bemessungsbetriebsspannung 24 V AC/DC, Schutzart IP 54 DIN EN 60529 (VDE 0470-1).
Menge: 1,000 St

**01.04.12 Brandschutzklappe EI90S Gehäuse Stahl verz B 900mm H 300mm L 500mm elektr Antrieb Federrücklauf 24VAC/DC IP54**
STLB-Bau 2026-04 075
Brandschutzklappe DIN EN 15650, Funktion prüfbar im eingebauten Zustand, Klassifizierung EI 90 S DIN EN 13501-3, beidseitig geprüft DIN EN 1366-2, für vertikalen und horizontalen Einbau, Achslage waagerecht oder senkrecht, rauchdicht, Gehäuse aus verzinktem Stahl, eckig, Nennbreite 900 mm, Nennhöhe 300 mm, Länge 500 mm, Einbau in Schachtwand, ohne Metallständer, Nasseinbau, mit einer Revisionsöffnung mit Deckel, mit Absperrklappenblatt aus mineralischem Baustoff, mit thermoelektrischer Auslösung, Nennauslösetemperatur max. 72 Grad C, mit elektrischem Antrieb mit Federrücklauf und integrierten Endlageschaltern, Bemessungsbetriebsspannung 24 V AC/DC, Schutzart IP 54 DIN EN 60529 (VDE 0470-1).
Menge: 4,000 St

**01.04.13 Brandschutzklappe EI90S Gehäuse Stahl verz B 900mm H 250mm L 500mm elektr Antrieb Federrücklauf 24VAC/DC IP54**
STLB-Bau 2026-04 075
Brandschutzklappe DIN EN 15650, Funktion prüfbar im eingebauten Zustand, Klassifizierung EI 90 S DIN EN 13501-3, beidseitig geprüft DIN EN 1366-2, für vertikalen und horizontalen Einbau, Achslage waagerecht oder senkrecht, rauchdicht, Gehäuse aus verzinktem Stahl, eckig, Nennbreite 900 mm, Nennhöhe 250 mm, Länge 500 mm, Einbau in leichte Trennwand, mit Metallständer, Nasseinbau, mit einer Revisionsöffnung mit Deckel, mit Absperrklappenblatt aus mineralischem Baustoff, mit thermoelektrischer Auslösung, Nennauslösetemperatur max. 72 Grad C, mit elektrischem Antrieb mit Federrücklauf und integrierten Endlageschaltern, Bemessungsbetriebsspannung 24 V AC/DC, Schutzart IP 54 DIN EN 60529 (VDE 0470-1).
Menge: 1,000 St

**01.04.14 Brandschutzklappe EI90S Gehäuse Stahl verz B 800mm H 300mm L 500mm elektr Antrieb Federrücklauf 24VAC/DC IP54**
STLB-Bau 2026-04 075
Brandschutzklappe DIN EN 15650, Funktion prüfbar im eingebauten Zustand, Klassifizierung EI 90 S DIN EN 13501-3, beidseitig geprüft DIN EN 1366-2, für vertikalen und horizontalen Einbau, Achslage waagerecht oder senkrecht, rauchdicht, Gehäuse aus verzinktem Stahl, eckig, Nennbreite 800 mm, Nennhöhe 300 mm, Länge 500 mm, Einbau in leichte Trennwand, mit Metallständer, Nasseinbau, mit einer Revisionsöffnung mit Deckel, mit Absperrklappenblatt aus mineralischem Baustoff, mit thermoelektrischer Auslösung, Nennauslösetemperatur max. 72 Grad C, mit elektrischem Antrieb mit Federrücklauf und integrierten Endlageschaltern, Bemessungsbetriebsspannung 24 V AC/DC, Schutzart IP 54 DIN EN 60529 (VDE 0470-1).
Menge: 1,000 St

**01.04.15 Brandschutzklappe EI90S Gehäuse Stahl verz B 800mm H 250mm L 500mm elektr Antrieb Federrücklauf 24VAC/DC IP54**
STLB-Bau 2026-04 075
Brandschutzklappe DIN EN 15650, Funktion prüfbar im eingebauten Zustand, Klassifizierung EI 90 S DIN EN 13501-3, beidseitig geprüft DIN EN 1366-2, für vertikalen und horizontalen Einbau, Achslage waagerecht oder senkrecht, rauchdicht, Gehäuse aus verzinktem Stahl, eckig, Nennbreite 800 mm, Nennhöhe 250 mm, Länge 500 mm, Einbau in leichte Trennwand, mit Metallständer, Nasseinbau, mit einer Revisionsöffnung mit Deckel, mit Absperrklappenblatt aus mineralischem Baustoff, mit thermoelektrischer Auslösung, Nennauslösetemperatur max. 72 Grad C, mit elektrischem Antrieb mit Federrücklauf und integrierten Endlageschaltern, Bemessungsbetriebsspannung 24 V AC/DC, Schutzart IP 54 DIN EN 60529 (VDE 0470-1).
Menge: 1,000 St

**01.04.16 Brandschutzklappe EI90S Gehäuse Stahl verz B 800mm H 200mm L 500mm elektr Antrieb Federrücklauf 24VAC/DC IP54**
STLB-Bau 2026-04 075
Brandschutzklappe DIN EN 15650, Funktion prüfbar im eingebauten Zustand, Klassifizierung EI 90 S DIN EN 13501-3, beidseitig geprüft DIN EN 1366-2, für vertikalen und horizontalen Einbau, Achslage waagerecht oder senkrecht, rauchdicht, Gehäuse aus verzinktem Stahl, eckig, Nennbreite 800 mm, Nennhöhe 200 mm, Länge 500 mm, Einbau in leichte Trennwand, mit Metallständer, Nasseinbau, mit Absperrklappenblatt aus mineralischem Baustoff, mit thermoelektrischer Auslösung, Nennauslösetemperatur max. 72 Grad C, mit elektrischem Antrieb mit Federrücklauf und integrierten Endlageschaltern, Bemessungsbetriebsspannung 24 V AC/DC, Schutzart IP 54 DIN EN 60529 (VDE 0470-1).
Menge: 4,000 St

**01.04.17 Brandschutzklappe EI90S Gehäuse Stahl verz B 700mm H 150mm L 500mm elektr Antrieb Federrücklauf 24VAC/DC IP54**
STLB-Bau 2026-04 075
Brandschutzklappe DIN EN 15650, Funktion prüfbar im eingebauten Zustand, Klassifizierung EI 90 S DIN EN 13501-3, beidseitig geprüft DIN EN 1366-2, für vertikalen und horizontalen Einbau, Achslage waagerecht oder senkrecht, rauchdicht, Gehäuse aus verzinktem Stahl, eckig, Nennbreite 700 mm, Nennhöhe 150 mm, Länge 500 mm, Einbau in leichte Trennwand, mit Metallständer, Nasseinbau, mit Absperrklappenblatt aus mineralischem Baustoff, mit thermoelektrischer Auslösung, Nennauslösetemperatur max. 72 Grad C, mit elektrischem Antrieb mit Federrücklauf und integrierten Endlageschaltern, Bemessungsbetriebsspannung 24 V AC/DC, Schutzart IP 54 DIN EN 60529 (VDE 0470-1).
Menge: 6,000 St

**01.04.18 Brandschutzklappe EI90S Gehäuse Stahl verz B 650mm H 250mm L 500mm elektr Antrieb Federrücklauf 24VAC/DC IP54**
STLB-Bau 2026-04 075
Brandschutzklappe DIN EN 15650, Funktion prüfbar im eingebauten Zustand, Klassifizierung EI 90 S DIN EN 13501-3, beidseitig geprüft DIN EN 1366-2, für vertikalen und horizontalen Einbau, Achslage waagerecht oder senkrecht, rauchdicht, Gehäuse aus verzinktem Stahl, eckig, Nennbreite 650 mm, Nennhöhe 250 mm, Länge 500 mm, Einbau in leichte Trennwand, mit Metallständer, Nasseinbau, mit einer Revisionsöffnung mit Deckel, mit Absperrklappenblatt aus mineralischem Baustoff, mit thermoelektrischer Auslösung, Nennauslösetemperatur max. 72 Grad C, mit elektrischem Antrieb mit Federrücklauf und integrierten Endlageschaltern, Bemessungsbetriebsspannung 24 V AC/DC, Schutzart IP 54 DIN EN 60529 (VDE 0470-1).
Menge: 4,000 St

**01.04.19 Brandschutzklappe EI90S Gehäuse Stahl verz B 650mm H 250mm L 500mm elektr Antrieb Federrücklauf 24VAC/DC IP54**
STLB-Bau 2025-04 075
Brandschutzklappe DIN EN 15650, Funktion prüfbar im eingebauten Zustand, Klassifizierung EI 90 S DIN EN 13501-3, beidseitig geprüft DIN EN 1366-2, für vertikalen und horizontalen Einbau, Achslage waagerecht oder senkrecht, rauchdicht, Gehäuse aus verzinktem Stahl, eckig, Nennbreite 650 mm, Nennhöhe 250 mm, Länge 500 mm, Luftdichtheitsklasse C DIN EN 1751, Einbau in leichte Trennwand, mit Metallständer, Nasseinbau, mit einer Revisionsöffnung mit Deckel, mit Absperrklappenblatt aus mineralischem Baustoff, mit thermoelektrischer Auslösung, Nennauslösetemperatur max. 72 Grad C, mit elektrischem Antrieb mit Federrücklauf und integrierten Endlageschaltern, Bemessungsbetriebsspannung 24 V AC/DC, Schutzart IP 54 DIN EN 60529 (VDE 0470-1).
Menge: 1,000 St

**01.04.20 Brandschutzklappe EI90S Gehäuse Stahl verz B 600mm H 300mm L 500mm elektr Antrieb Federrücklauf 24VAC/DC IP54**
STLB-Bau 2026-04 075
Brandschutzklappe DIN EN 15650, Funktion prüfbar im eingebauten Zustand, Klassifizierung EI 90 S DIN EN 13501-3, beidseitig geprüft DIN EN 1366-2, für vertikalen und horizontalen Einbau, Achslage waagerecht oder senkrecht, rauchdicht, Gehäuse aus verzinktem Stahl, eckig, Nennbreite 600 mm, Nennhöhe 300 mm, Länge 500 mm, Einbau in leichte Trennwand, mit Metallständer, Nasseinbau, mit einer Revisionsöffnung mit Deckel, mit Absperrklappenblatt aus mineralischem Baustoff, mit thermoelektrischer Auslösung, Nennauslösetemperatur max. 72 Grad C, mit elektrischem Antrieb mit Federrücklauf und integrierten Endlageschaltern, Bemessungsbetriebsspannung 24 V AC/DC, Schutzart IP 54 DIN EN 60529 (VDE 0470-1).
Menge: 1,000 St

**01.04.21 Brandschutzklappe EI90S Gehäuse Stahl verz B 550mm H 150mm L 500mm elektr Antrieb Federrücklauf 24VAC/DC IP54**
STLB-Bau 2025-04 075
Brandschutzklappe DIN EN 15650, Funktion prüfbar im eingebauten Zustand, Klassifizierung EI 90 S DIN EN 13501-3, beidseitig geprüft DIN EN 1366-2, für vertikalen und horizontalen Einbau, Achslage waagerecht oder senkrecht, rauchdicht, Gehäuse aus verzinktem Stahl, eckig, Nennbreite 550 mm, Nennhöhe 150 mm, Länge 500 mm, Luftdichtheitsklasse C DIN EN 1751, Einbau in leichte Trennwand, mit Metallständer, Nasseinbau, mit Absperrklappenblatt aus mineralischem Baustoff, mit thermoelektrischer Auslösung, Nennauslösetemperatur max. 72 Grad C, mit elektrischem Antrieb mit Federrücklauf und integrierten Endlageschaltern, Bemessungsbetriebsspannung 24 V AC/DC, Schutzart IP 54 DIN EN 60529 (VDE 0470-1).
Menge: 2,000 St

**01.04.22 Brandschutzklappe EI90S Gehäuse Stahl verz B 500mm H 200mm L 500mm elektr Antrieb Federrücklauf 24VAC/DC IP54**
STLB-Bau 2026-04 075
Brandschutzklappe DIN EN 15650, Funktion prüfbar im eingebauten Zustand, Klassifizierung EI 90 S DIN EN 13501-3, beidseitig geprüft DIN EN 1366-2, für vertikalen und horizontalen Einbau, Achslage waagerecht oder senkrecht, rauchdicht, Gehäuse aus verzinktem Stahl, eckig, Nennbreite 500 mm, Nennhöhe 200 mm, Länge 500 mm, Einbau in leichte Trennwand, mit Metallständer, Nasseinbau, mit Absperrklappenblatt aus mineralischem Baustoff, mit thermoelektrischer Auslösung, Nennauslösetemperatur max. 72 Grad C, mit elektrischem Antrieb mit Federrücklauf und integrierten Endlageschaltern, Bemessungsbetriebsspannung 24 V AC/DC, Schutzart IP 54 DIN EN 60529 (VDE 0470-1).
Menge: 2,000 St

**01.04.23 Brandschutzklappe EI90S Gehäuse Stahl verz B 450mm H 200mm L 500mm elektr Antrieb Federrücklauf 24VAC/DC IP54**
STLB-Bau 2026-04 075
Brandschutzklappe DIN EN 15650, Funktion prüfbar im eingebauten Zustand, Klassifizierung EI 90 S DIN EN 13501-3, beidseitig geprüft DIN EN 1366-2, für vertikalen und horizontalen Einbau, Achslage waagerecht oder senkrecht, rauchdicht, Gehäuse aus verzinktem Stahl, eckig, Nennbreite 450 mm, Nennhöhe 200 mm, Länge 500 mm, Einbau in leichte Trennwand, mit Metallständer, Nasseinbau, mit Absperrklappenblatt aus mineralischem Baustoff, mit thermoelektrischer Auslösung, Nennauslösetemperatur max. 72 Grad C, mit elektrischem Antrieb mit Federrücklauf und integrierten Endlageschaltern, Bemessungsbetriebsspannung 24 V AC/DC, Schutzart IP 54 DIN EN 60529 (VDE 0470-1).
Menge: 3,000 St

**01.04.24 Brandschutzklappe EI90S Gehäuse Stahl verz B 400mm H 200mm L 500mm elektr Antrieb Federrücklauf 24VAC/DC IP54**
STLB-Bau 2026-04 075
Brandschutzklappe DIN EN 15650, Funktion prüfbar im eingebauten Zustand, Klassifizierung EI 90 S DIN EN 13501-3, beidseitig geprüft DIN EN 1366-2, für vertikalen und horizontalen Einbau, Achslage waagerecht oder senkrecht, rauchdicht, Gehäuse aus verzinktem Stahl, eckig, Nennbreite 400 mm, Nennhöhe 200 mm, Länge 500 mm, Einbau in leichte Trennwand, mit Metallständer, Nasseinbau, mit Absperrklappenblatt aus mineralischem Baustoff, mit thermoelektrischer Auslösung, Nennauslösetemperatur max. 72 Grad C, mit elektrischem Antrieb mit Federrücklauf und integrierten Endlageschaltern, Bemessungsbetriebsspannung 24 V AC/DC, Schutzart IP 54 DIN EN 60529 (VDE 0470-1).
Menge: 2,000 St

**01.04.25 Elastische Verbindung rechteckige Luftleitg Kanten-L bis 250mm**
Elastisches Verbindungsstück für zugeh. Brandschutzklappe mit Zulassungsbescheid, DIN EN 12101-7, Baustoffklasse DIN 4102-1 A2 (nichtbrennbar), Dichtheitsklasse C DIN EN 1507, Druckklasse 1 DIN EN 1507, für rechteckige Luftleitung, größte Kantenlänge bis 250 mm, flexibler Bereich 40 mm, mit Anschlussrahmen aus verzinktem Stahl, einschl. Gegenrahmen, Schrauben und Dichtung.
Menge: 2,000 St

**01.04.26 Elastische Verbindung rechteckige Luftleitg Kanten-L 250-500mm**
Elastisches Verbindungsstück für zugeh. Brandschutzklappe mit Zulassungsbescheid, DIN EN 12101-7, Baustoffklasse DIN 4102-1 A2 (nichtbrennbar), Dichtheitsklasse C DIN EN 1507, Druckklasse 1 DIN EN 1507, für rechteckige Luftleitung, größte Kantenlänge über 250 mmbis 500 mm, flexibler Bereich 40 mm, mit Anschlussrahmen aus verzinktem Stahl, einschl. Gegenrahmen, Schrauben und Dichtung.
Menge: 7,000 St

**01.04.27 Elastische Verbindung rechteckige Luftleitg Kanten-L 1000-1500mm**
Elastisches Verbindungsstück für zugeh. Brandschutzklappe mit Zulassungsbescheid, DIN EN 12101-7, Baustoffklasse DIN 4102-1 A2 (nichtbrennbar), Dichtheitsklasse C DIN EN 1507, Druckklasse 1 DIN EN 1507, für rechteckige Luftleitung, größte Kantenlänge über 1000 bis 1500 mm, flexibler Bereich 40 mm, mit Anschlussrahmen aus verzinktem Stahl, einschl. Gegenrahmen, Schrauben und Dichtung.
Menge: 34,000 St

**Ausführungsbeschreibung 3 Ausführungsbeschreibung Rauchauslöseeinrichtung**
*Ausführungsbeschreibung Rauchauslöseeinrichtung*
Ausführungsbeschreibung Rauchauslöseeinrichtung
Alle in den Positionen Brandschutzklappen abgefragten Rauchauslöseeinrichtung sind wie folgt zu kalkulieren:
- optischer Rauchdetektor
- mit Auswerteeinheit
- potentialfreie Relaisausgänge zur direkten Ansteuerung
  des Federrücklaufmotors der Brandschutzklappe
- Bereitstellung von 5 Meldungen an eine bauseitige DDC.

Inkl. dem erforderlichen Montagematerial

**01.04.28 Rauchauslöseeinrichtung**
Rauchauslöseeinrichtung zur Ansteuerung von vor beschriebenen Brandschutzklappen.
Mit optischem Rauchdetektor, mit Auswerteeinheit und 2 potentialfreien Relaisausgängen zur direkten Ansteuerung von Federrücklaufmotoren und Bereitstellung einer Meldung an eine bauseitige DDC.
Zum Einbau in Rechteckkanäle und runde Lüftungsleitungen ab 100 mm Kantenlänge oder Durchmesser. Inkl. dem erforderlichen Montagematerial und

Hersteller/Typ '....................................................'
vom Bieter einzutragen.
Menge: 19,000 St

**01.04.29 Schließen Fuge BSK EI90 Gebäude Wand D 200mm B 40-60mm U bis 1000mm Mörtel M10**
STLB-Bau 2025-04 047
Schließen der Fuge um Brandschutzklappe, gemäß allgemeiner bauaufsichtlicher Zulassung der Brandschutzklappe, Klassifizierung EI 90 DIN EN 13501-3, beidseitig geprüft DIN EN 1366-2, für vertikalen und horizontalen Einbau, rauchdicht S, im Gebäude, Wand aus Stahlbeton, Dicke 200 mm, Fugenbreite über 40 bis 60 mm, äußerer Umfang der Fuge bis 1000 mm, mit Mörtel DIN 18580, Mörtelklasse 10, Abrechnung nach äußerem Umfang der Fuge.
Menge: 26,000 m

**01.04.30 Schließen Fuge BSK EI90 Gebäude Wand D 200mm B 40-60mm U 1000-2500mm Mörtel M10**
STLB-Bau 2025-04 047
Schließen der Fuge um Brandschutzklappe, gemäß allgemeiner bauaufsichtlicher Zulassung der Brandschutzklappe, Klassifizierung EI 90 DIN EN 13501-3, beidseitig geprüft DIN EN 1366-2, für vertikalen und horizontalen Einbau, rauchdicht S, im Gebäude, Wand aus Stahlbeton, Dicke 200 mm, Fugenbreite über 40 bis 60 mm, äußerer Umfang der Fuge über 1000 bis 2500 mm, mit Mörtel DIN 18580, Mörtelklasse 10, Abrechnung nach äußerem Umfang der Fuge.
Menge: 59,000 m

**01.04.31 Schließen Fuge BSK EI90 Gebäude Wand D 200mm B 40-60mm U 2500-5000mm Mörtel M10**
STLB-Bau 2025-04 047
Schließen der Fuge um Brandschutzklappe, gemäß allgemeiner bauaufsichtlicher Zulassung der Brandschutzklappe, Klassifizierung EI 90 DIN EN 13501-3, beidseitig geprüft DIN EN 1366-2, für vertikalen und horizontalen Einbau, rauchdicht S, im Gebäude, Wand aus Stahlbeton, Dicke 200 mm, Fugenbreite über 40 bis 60 mm, äußerer Umfang der Fuge über 2500 bis 5000 mm, mit Mörtel DIN 18580, Mörtelklasse 10, Abrechnung nach äußerem Umfang der Fuge.
Menge: 28,000 m

**01.04.32 Schließen Fuge BSK EI90 Gebäude Decke D 230mm B 40-60mm U bis 1000mm Mörtel M10**
STLB-Bau 2025-04 047
Schließen der Fuge um Brandschutzklappe, gemäß allgemeiner bauaufsichtlicher Zulassung der Brandschutzklappe, Klassifizierung EI 90 DIN EN 13501-3, beidseitig geprüft DIN EN 1366-2, für vertikalen und horizontalen Einbau, rauchdicht S, im Gebäude, Decke aus Stahlbeton, Dicke 230 mm, Fugenbreite über 40 bis 60 mm, äußerer Umfang der Fuge bis 1000 mm, mit Mörtel DIN 18580, Mörtelklasse 10, Abrechnung nach äußerem Umfang der Fuge.
Menge: 7,000 m

**01.04.33 Schließen Fuge BSK EI90 Gebäude Decke D 230mm B 40-60mm U 1000-2500mm Mörtel M10**
STLB-Bau 2025-04 047
Schließen der Fuge um Brandschutzklappe, gemäß allgemeiner bauaufsichtlicher Zulassung der Brandschutzklappe, Klassifizierung EI 90 DIN EN 13501-3, beidseitig geprüft DIN EN 1366-2, für vertikalen und horizontalen Einbau, rauchdicht S, im Gebäude, Decke aus Stahlbeton, Dicke 230 mm, Fugenbreite über 40 bis 60 mm, äußerer Umfang der Fuge über 1000 bis 2500 mm, mit Mörtel DIN 18580, Mörtelklasse 10, Abrechnung nach äußerem Umfang der Fuge.
Menge: 12,000 m

**01.04.34 Schließen Fuge BSK EI90 Gebäude Decke D 230mm B 40-60mm U 2500-5000mm Mörtel M10**
STLB-Bau 2025-04 047
Schließen der Fuge um Brandschutzklappe, gemäß allgemeiner bauaufsichtlicher Zulassung der Brandschutzklappe, Klassifizierung EI 90 DIN EN 13501-3, beidseitig geprüft DIN EN 1366-2, für vertikalen und horizontalen Einbau, rauchdicht S, im Gebäude, Decke aus Stahlbeton, Dicke 230 mm, Fugenbreite über 40 bis 60 mm, äußerer Umfang der Fuge über 2500 bis 5000 mm, mit Mörtel DIN 18580, Mörtelklasse 10, Abrechnung nach äußerem Umfang der Fuge.
Menge: 28,000 m

**01.04.35 Erstellen eines Brandschutzkatatsters**
*** Pauschalposition
Erstellen eines Brandschutzkatasters wie folgt:
- eindeutige Nummernvergabe zu jeder Brandschutzklappe
- Erstellen eines Lüftungsplanes, in dem nur der Einbauort der Brandschutzklappen mit BSK-Nr. dargestellt ist
  (Formate: dwg+pdf)
- Katasterliste mit BSK-Nummer, Fabrikat/Typ, Verwendbarkeitsnachweis, Einbausituation (Wand/Decke, Einbauart, Einbauvorschrift..) (Format: pdf)
- Fotodokumantation über den Einbau (Format: pdf)
Das Brandschutzkatatser ist in die Gesamtdokumention zu integrieren.
Menge: 1,000 psch

### Titel 02 Dämmtechnik

#### Bereich 02.01 Wärmedämmung

*Hinweis: Luftleitung rechteckig*

*Hinweis: Wärmedämmung*

**02.01.1 Wärmedämmung Luftltg Kanten-L bis 500mm Gebäude Mineralwolle AS-Qualität Platte D 30mm**
STLB-Bau 2022-10 047
Wärmedämmung ohne Ummantelung DIN 4140 an haus- und betriebstechnischen Anlagen, an Luftleitung, rechteckig, Kantenlänge bis 500 mm, Mindestabstände DIN 4140 sind nicht eingehalten, im Gebäude, Dämmung aus Mineralwolle DIN EN 14303, AS-Qualität, als Platte, Dämmschichtdicke 30 mm, Baustoffklasse DIN 4102-1 A2 (nichtbrennbar), Wärmeleitfähigkeit 0,035 W/(mK) bei 40 Grad C Mitteltemperatur DIN EN 12667, kaschiert mit Alufolie, Arbeitshöhe des Montageortes bis 3,5 m über der Standfläche des hierfür erforderlichen Gerüstes.
Menge: 98,000 m2

**02.01.2 Wärmedämmung Luftltg Kanten-L 500-1000mm Gebäude Mineralwolle AS-Qualität Platte D 30mm**
STLB-Bau 2022-10 047
Wärmedämmung ohne Ummantelung DIN 4140 an haus- und betriebstechnischen Anlagen, an Luftleitung, rechteckig, Kantenlänge über 500 bis 1000 mm, Mindestabstände DIN 4140 sind nicht eingehalten, im Gebäude, Dämmung aus Mineralwolle DIN EN 14303, AS-Qualität, als Platte, Dämmschichtdicke 30 mm, Baustoffklasse DIN 4102-1 A2 (nichtbrennbar), Wärmeleitfähigkeit 0,035 W/(mK) bei 40 Grad C Mitteltemperatur DIN EN 12667, kaschiert mit Alufolie, Arbeitshöhe des Montageortes bis 3,5 m über der Standfläche des hierfür erforderlichen Gerüstes.
Menge: 470,000 m2

**02.01.3 Wärmedämmung Luftltg Kanten-L 1000-1500mm Gebäude Mineralwolle AS-Qualität Platte D 30mm**
STLB-Bau 2022-10 047
Wärmedämmung ohne Ummantelung DIN 4140 an haus- und betriebstechnischen Anlagen, an Luftleitung, rechteckig, Kantenlänge über 1000 bis 1500 mm, Mindestabstände DIN 4140 sind nicht eingehalten, im Gebäude, Dämmung aus Mineralwolle DIN EN 14303, AS-Qualität, als Platte, Dämmschichtdicke 30 mm, Baustoffklasse DIN 4102-1 A2 (nichtbrennbar), Wärmeleitfähigkeit 0,035 W/(mK) bei 40 Grad C Mitteltemperatur DIN EN 12667, kaschiert mit Alufolie, Arbeitshöhe des Montageortes bis 3,5 m über der Standfläche des hierfür erforderlichen Gerüstes.
Menge: 215,000 m2

**02.01.4 Wärmedämmung Luftltg Kanten-L 1500-2000mm Gebäude Mineralwolle AS-Qualität Platte D 30mm**
STLB-Bau 2022-10 047
Wärmedämmung ohne Ummantelung DIN 4140 an haus- und betriebstechnischen Anlagen, an Luftleitung, rechteckig, Kantenlänge über 1500 bis 2000 mm, Mindestabstände DIN 4140 sind nicht eingehalten, im Gebäude, Dämmung aus Mineralwolle DIN EN 14303, AS-Qualität, als Platte, Dämmschichtdicke 30 mm, Baustoffklasse DIN 4102-1 A2 (nichtbrennbar), Wärmeleitfähigkeit 0,035 W/(mK) bei 40 Grad C Mitteltemperatur DIN EN 12667, kaschiert mit Alufolie, Arbeitshöhe des Montageortes bis 3,5 m über der Standfläche des hierfür erforderlichen Gerüstes.
Menge: 55,000 m2

**02.01.5 Formstück Mineralwolle AS-Qualität Wärmedämmung Luftltg Kanten-L bis 500mm Gebäude 0,040W/(mK) D 30mm kaschiert Alu-Folie**
STLB-Bau 2022-10 047
Formstück aus Mineralwolle DIN EN 14303, AS-Qualität, Wärmedämmung DIN 4140 an haus- und betriebstechnischen Anlagen, an Luftleitung, rechteckig, Kantenlänge bis 500 mm, Mindestabstände DIN 4140 sind nicht eingehalten, Maße DIN EN 1505, im Gebäude, Brandverhaltensklasse DIN EN 13501-1 A1 (nichtbrennbar), Wärmeleitfähigkeit 0,040 W/(mK) bei 40 Grad C Mitteltemperatur DIN EN 12667, Dämmschichtdicke 30 mm, kaschiert mit Aluminiumfolie.
Menge: 300,000 m2

**02.01.6 Formstück Mineralwolle AS-Qualität Wärmedämmung Luftltg Kanten-L 500-1000mm Gebäude 0,040W/(mK) D 30mm kaschiert Alu-Folie**
STLB-Bau 2022-10 047
Formstück aus Mineralwolle DIN EN 14303, AS-Qualität, Wärmedämmung DIN 4140 an haus- und betriebstechnischen Anlagen, an Luftleitung, rechteckig, Kantenlänge über 500 bis 1000 mm, Mindestabstände DIN 4140 sind nicht eingehalten, Maße DIN EN 1505, im Gebäude, Brandverhaltensklasse DIN EN 13501-1 A1 (nichtbrennbar), Wärmeleitfähigkeit 0,040 W/(mK) bei 40 Grad C Mitteltemperatur DIN EN 12667, Dämmschichtdicke 30 mm, kaschiert mit Aluminiumfolie.
Menge: 470,000 m2

**02.01.7 Formstück Mineralwolle AS-Qualität Wärmedämmung Luftltg Kanten-L 1000-1500mm Gebäude 0,040W/(mK) D 30mm kaschiert Alu-Folie**
STLB-Bau 2022-10 047
Formstück aus Mineralwolle DIN EN 14303, AS-Qualität, Wärmedämmung DIN 4140 an haus- und betriebstechnischen Anlagen, an Luftleitung, rechteckig, Kantenlänge über 1000 bis 1500 mm, Mindestabstände DIN 4140 sind nicht eingehalten, Maße DIN EN 1505, im Gebäude, Brandverhaltensklasse DIN EN 13501-1 A1 (nichtbrennbar), Wärmeleitfähigkeit 0,040 W/(mK) bei 40 Grad C Mitteltemperatur DIN EN 12667, Dämmschichtdicke 30 mm, kaschiert mit Aluminiumfolie.
Menge: 360,000 m2

**02.01.8 Formstück Mineralwolle AS-Qualität Wärmedämmung Luftltg Kanten-L 1500-2000mm Gebäude 0,040W/(mK) D 30mm kaschiert Alu-Folie**
STLB-Bau 2022-10 047
Formstück aus Mineralwolle DIN EN 14303, AS-Qualität, Wärmedämmung DIN 4140 an haus- und betriebstechnischen Anlagen, an Luftleitung, rechteckig, Kantenlänge über 1500 bis 2000 mm, Mindestabstände DIN 4140 sind nicht eingehalten, Maße DIN EN 1505, im Gebäude, Brandverhaltensklasse DIN EN 13501-1 A1 (nichtbrennbar), Wärmeleitfähigkeit 0,040 W/(mK) bei 40 Grad C Mitteltemperatur DIN EN 12667, Dämmschichtdicke 30 mm, kaschiert mit Aluminiumfolie.
Menge: 105,000 m2

*Hinweis: Kältedämmung*

**02.01.9 Kältedämmung Luftltg Kanten-L 500-1000mm Gebäude flexibler Elastomerschaum D 25mm**
Kältedämmung DIN 4140, an Luftleitung, rechteckig, Maße DIN EN 1505, Kantenlänge über 500 bis 1000 mm, Mindestabstände DIN 4140 sind nicht eingehalten, im Gebäude, Dämmung aus flexiblem Elastomerschaum DIN EN 14304, einlagig, Dämmschichtdicke 25 mm, Baustoffklasse DIN 4102-1 B1 (schwerentflammbar),Rauchentwicklungklasse S2,
Wärmeleitfähigkeit 0,036 W/(mK) bei 0 Grad C Mitteltemperatur DIN EN 12667, Wasserdampfdiffusionswiderstandszahl 10000 DIN EN 13469 und DIN EN 12086.
Menge: 20,000 m2

**02.01.10 Kältedämmung Luftltg Kanten-L 1000-1500mm Gebäude flexibler Elastomerschaum D 25mm**
Kältedämmung DIN 4140, an Luftleitung, rechteckig, Maße DIN EN 1505, Kantenlänge über 1000 bis 1500 mm, Mindestabstände DIN 4140 sind nicht eingehalten, im Gebäude, keine ausreichende Konvektion bzw. unzureichender Abstand zu Objekten, Dämmung aus flexiblem Elastomerschaum DIN EN 14304, einlagig, Dämmschichtdicke 25 mm, Baustoffklasse DIN 4102-1 B1 (schwerentflammbar), Rauchentwicklungklasse S2, Wärmeleitfähigkeit 0,036 W/(mK) bei 0 Grad C Mitteltemperatur DIN EN 12667, Wasserdampfdiffusionswiderstandszahl 10000 DIN EN 13469 und DIN EN 12086.
Menge: 10,000 m2

**02.01.11 Formstück flexibler Elastomerschaum Kältedämmung Luftltg Kanten-L 500-1000mm Gebäude 0,036W/(mK) einlagig D 25mm**
Formstück aus flexiblem Elastomerschaum DIN EN 14304, Kältedämmung DIN 4140 an haus- und betriebstechnischen Anlagen, an Luftleitung, rechteckig, Maße DIN EN 1505, Kantenlänge über 500 bis 1000 mm, Mindestabstände DIN 4140 sind nicht eingehalten, im Gebäude, keine ausreichende Konvektion bzw. unzureichender Abstand zu Objekten, Baustoffklasse DIN 4102-1 B1 (schwerentflammbar), Rauchentwicklungklasse S2, Wärmeleitfähigkeit 0,036 W/(mK) bei 0 Grad C Mitteltemperatur DIN EN 12667, einlagig, Dämmschichtdicke 25 mm.
Menge: 30,000 m2

**02.01.12 Formstück flexibler Elastomerschaum Kältedämmung Luftltg Kanten-L 1000-1500mm Gebäude 0,036W/(mK) einlagig D 25mm**
Formstück aus flexiblem Elastomerschaum DIN EN 14304, Kältedämmung DIN 4140 an haus- und betriebstechnischen Anlagen, an Luftleitung, rechteckig, Maße DIN EN 1505, Kantenlänge über 1000 bis 1500 mm, Mindestabstände DIN 4140 sind nicht eingehalten, im Gebäude, keine ausreichende Konvektion bzw. unzureichender Abstand zu Objekten, Baustoffklasse DIN 4102-1 B1 (schwerentflammbar), Rauchentwicklungklasse S2, Wärmeleitfähigkeit 0,036 W/(mK) bei 0 Grad C Mitteltemperatur DIN EN 12667, einlagig, Dämmschichtdicke 25 mm.
Menge: 20,000 m2

*Hinweis: Luftleitung rund*

*Hinweis: Wärmedämmung*

**02.01.13 Wärmedämmung Luftltg DN80 Gebäude Mineralwolle AS-Qualität Matte D 40mm**
STLB-Bau 2022-10 047
Wärmedämmung ohne Ummantelung DIN 4140 an haus- und betriebstechnischen Anlagen, an Luftleitung, rund, Maße DIN EN 1506, DN 80, Mindestabstände DIN 4140 sind nicht eingehalten, im Gebäude, Dämmung aus Mineralwolle DIN EN 14303, AS-Qualität, als Lamellenmatte, einlagig, Dämmschichtdicke 40 mm, Baustoffklasse DIN 4102-1 A2 (nichtbrennbar), Wärmeleitfähigkeit 0,040 W/(mK) bei 40 Grad C Mitteltemperatur DIN EN 12667, kaschiert mit Alufolie, Arbeitshöhe des Montageortes bis 3,5 m über der Standfläche des hierfür erforderlichen Gerüstes.
Menge: 18,000 m

**02.01.14 Wärmedämmung Luftltg DN100 Gebäude Mineralwolle AS-Qualität Matte D 40mm**
STLB-Bau 2022-10 047
Wärmedämmung ohne Ummantelung DIN 4140 an haus- und betriebstechnischen Anlagen, an Luftleitung, rund, Maße DIN EN 1506, DN 100, Mindestabstände DIN 4140 sind nicht eingehalten, im Gebäude, Dämmung aus Mineralwolle DIN EN 14303, AS-Qualität, als Lamellenmatte, einlagig, Dämmschichtdicke 40 mm, Baustoffklasse DIN 4102-1 A2 (nichtbrennbar), Wärmeleitfähigkeit 0,040 W/(mK) bei 40 Grad C Mitteltemperatur DIN EN 12667, kaschiert mit Alufolie, Arbeitshöhe des Montageortes bis 3,5 m über der Standfläche des hierfür erforderlichen Gerüstes.
Menge: 176,000 m

**02.01.15 Wärmedämmung Luftltg DN125 Gebäude Mineralwolle AS-Qualität Matte D 40mm**
STLB-Bau 2022-10 047
Wärmedämmung ohne Ummantelung DIN 4140 an haus- und betriebstechnischen Anlagen, an Luftleitung, rund, Maße DIN EN 1506, DN 125, Mindestabstände DIN 4140 sind nicht eingehalten, im Gebäude, Dämmung aus Mineralwolle DIN EN 14303, AS-Qualität, als Lamellenmatte, einlagig, Dämmschichtdicke 40 mm, Baustoffklasse DIN 4102-1 A2 (nichtbrennbar), Wärmeleitfähigkeit 0,040 W/(mK) bei 40 Grad C Mitteltemperatur DIN EN 12667, kaschiert mit Alufolie, Arbeitshöhe des Montageortes bis 3,5 m über der Standfläche des hierfür erforderlichen Gerüstes.
Menge: 186,000 m

**02.01.16 Wärmedämmung Luftltg DN160 Gebäude Mineralwolle AS-Qualität Matte D 40mm**
STLB-Bau 2022-10 047
Wärmedämmung ohne Ummantelung DIN 4140 an haus- und betriebstechnischen Anlagen, an Luftleitung, rund, Maße DIN EN 1506, DN 160, Mindestabstände DIN 4140 sind nicht eingehalten, im Gebäude, Dämmung aus Mineralwolle DIN EN 14303, AS-Qualität, als Lamellenmatte, einlagig, Dämmschichtdicke 40 mm, Baustoffklasse DIN 4102-1 A2 (nichtbrennbar), Wärmeleitfähigkeit 0,040 W/(mK) bei 40 Grad C Mitteltemperatur DIN EN 12667, kaschiert mit Alufolie, Arbeitshöhe des Montageortes bis 3,5 m über der Standfläche des hierfür erforderlichen Gerüstes.
Menge: 5,000 m

**02.01.17 Wärmedämmung Luftltg DN200 Gebäude Mineralwolle AS-Qualität Matte D 40mm**
STLB-Bau 2022-10 047
Wärmedämmung ohne Ummantelung DIN 4140 an haus- und betriebstechnischen Anlagen, an Luftleitung, rund, Maße DIN EN 1506, DN 200, Mindestabstände DIN 4140 sind nicht eingehalten, im Gebäude, Dämmung aus Mineralwolle DIN EN 14303, AS-Qualität, als Lamellenmatte, einlagig, Dämmschichtdicke 40 mm, Baustoffklasse DIN 4102-1 A2 (nichtbrennbar), Wärmeleitfähigkeit 0,040 W/(mK) bei 40 Grad C Mitteltemperatur DIN EN 12667, kaschiert mit Alufolie, Arbeitshöhe des Montageortes bis 5,5 m über der Standfläche des hierfür erforderlichen Gerüstes, Gerüst wird gesondert vergütet.
Menge: 68,000 m

**02.01.18 Wärmedämmung Luftltg DN250 Gebäude Mineralwolle AS-Qualität Matte D 40mm**
STLB-Bau 2022-10 047
Wärmedämmung ohne Ummantelung DIN 4140 an haus- und betriebstechnischen Anlagen, an Luftleitung, rund, Maße DIN EN 1506, DN 250, Mindestabstände DIN 4140 sind nicht eingehalten, im Gebäude, Dämmung aus Mineralwolle DIN EN 14303, AS-Qualität, als Lamellenmatte, einlagig, Dämmschichtdicke 40 mm, Baustoffklasse DIN 4102-1 A2 (nichtbrennbar), Wärmeleitfähigkeit 0,040 W/(mK) bei 40 Grad C Mitteltemperatur DIN EN 12667, kaschiert mit Alufolie, Arbeitshöhe des Montageortes bis 5,5 m über der Standfläche des hierfür erforderlichen Gerüstes, Gerüst wird gesondert vergütet.
Menge: 125,000 m

**02.01.19 Wärmedämmung Luftltg DN315 Gebäude Mineralwolle AS-Qualität Matte D 40mm**
STLB-Bau 2022-10 047
Wärmedämmung ohne Ummantelung DIN 4140 an haus- und betriebstechnischen Anlagen, an Luftleitung, rund, Maße DIN EN 1506, DN 315, Mindestabstände DIN 4140 sind nicht eingehalten, im Gebäude, Dämmung aus Mineralwolle DIN EN 14303, AS-Qualität, als Lamellenmatte, einlagig, Dämmschichtdicke 40 mm, Baustoffklasse DIN 4102-1 A2 (nichtbrennbar), Wärmeleitfähigkeit 0,040 W/(mK) bei 40 Grad C Mitteltemperatur DIN EN 12667, kaschiert mit Alufolie, Arbeitshöhe des Montageortes bis 5,5 m über der Standfläche des hierfür erforderlichen Gerüstes, Gerüst wird gesondert vergütet.
Menge: 52,000 m

**02.01.20 Bogen Mineralwolle AS-Qualität Wärmedämmung Luftltg DN80 Gebäude 0,040W/(mK) D 40mm kaschiert Alu-Folie**
STLB-Bau 2022-10 047
Bogen aus Mineralwolle DIN EN 14303, AS-Qualität, Wärmedämmung DIN 4140 an haus- und betriebstechnischen Anlagen, an Luftleitung, rund, DN 80, im Gebäude, Brandverhaltensklasse DIN EN 13501-1 A1 (nichtbrennbar), Wärmeleitfähigkeit 0,040 W/(mK) bei 40 Grad C Mitteltemperatur DIN EN 12667, Dämmschichtdicke 40 mm, kaschiert mit Aluminiumfolie, Arbeitshöhe des Montageortes bis 3,5 m über der Standfläche des hierfür erforderlichen Gerüstes.
Menge: 9,000 St

**02.01.21 Bogen Mineralwolle AS-Qualität Wärmedämmung Luftltg DN100 Gebäude 0,040W/(mK) D 40mm kaschiert Alu-Folie**
STLB-Bau 2022-10 047
Bogen aus Mineralwolle DIN EN 14303, AS-Qualität, Wärmedämmung DIN 4140 an haus- und betriebstechnischen Anlagen, an Luftleitung, rund, DN 100, im Gebäude, Brandverhaltensklasse DIN EN 13501-1 A1 (nichtbrennbar), Wärmeleitfähigkeit 0,040 W/(mK) bei 40 Grad C Mitteltemperatur DIN EN 12667, Dämmschichtdicke 40 mm, kaschiert mit Aluminiumfolie, Arbeitshöhe des Montageortes bis 3,5 m über der Standfläche des hierfür erforderlichen Gerüstes.
Menge: 155,000 St

**02.01.22 Bogen Mineralwolle AS-Qualität Wärmedämmung Luftltg DN125 Gebäude 0,040W/(mK) D 40mm kaschiert Alu-Folie**
STLB-Bau 2022-10 047
Bogen aus Mineralwolle DIN EN 14303, AS-Qualität, Wärmedämmung DIN 4140 an haus- und betriebstechnischen Anlagen, an Luftleitung, rund, DN 125, im Gebäude, Brandverhaltensklasse DIN EN 13501-1 A1 (nichtbrennbar), Wärmeleitfähigkeit 0,040 W/(mK) bei 40 Grad C Mitteltemperatur DIN EN 12667, Dämmschichtdicke 40 mm, kaschiert mit Aluminiumfolie, Arbeitshöhe des Montageortes bis 3,5 m über der Standfläche des hierfür erforderlichen Gerüstes.
Menge: 184,000 St

**02.01.23 Bogen Mineralwolle AS-Qualität Wärmedämmung Luftltg DN160 Gebäude 0,040W/(mK) D 40mm kaschiert Alu-Folie**
STLB-Bau 2022-10 047
Bogen aus Mineralwolle DIN EN 14303, AS-Qualität, Wärmedämmung DIN 4140 an haus- und betriebstechnischen Anlagen, an Luftleitung, rund, DN 160, im Gebäude, Brandverhaltensklasse DIN EN 13501-1 A1 (nichtbrennbar), Wärmeleitfähigkeit 0,040 W/(mK) bei 40 Grad C Mitteltemperatur DIN EN 12667, Dämmschichtdicke 40 mm, kaschiert mit Aluminiumfolie, Arbeitshöhe des Montageortes bis 3,5 m über der Standfläche des hierfür erforderlichen Gerüstes.
Menge: 32,000 St

**02.01.24 Bogen Mineralwolle AS-Qualität Wärmedämmung Luftltg DN200 Gebäude 0,040W/(mK) D 40mm kaschiert Alu-Folie**
STLB-Bau 2022-10 047
Bogen aus Mineralwolle DIN EN 14303, AS-Qualität, Wärmedämmung DIN 4140 an haus- und betriebstechnischen Anlagen, an Luftleitung, rund, DN 200, im Gebäude, Brandverhaltensklasse DIN EN 13501-1 A1 (nichtbrennbar), Wärmeleitfähigkeit 0,040 W/(mK) bei 40 Grad C Mitteltemperatur DIN EN 12667, Dämmschichtdicke 40 mm, kaschiert mit Aluminiumfolie, Arbeitshöhe des Montageortes bis 3,5 m über der Standfläche des hierfür erforderlichen Gerüstes.
Menge: 57,000 St

**02.01.25 Bogen Mineralwolle AS-Qualität Wärmedämmung Luftltg DN250 Gebäude 0,040W/(mK) D 40mm kaschiert Alu-Folie**
STLB-Bau 2022-10 047
Bogen aus Mineralwolle DIN EN 14303, AS-Qualität, Wärmedämmung DIN 4140 an haus- und betriebstechnischen Anlagen, an Luftleitung, rund, DN 250, im Gebäude, Brandverhaltensklasse DIN EN 13501-1 A1 (nichtbrennbar), Wärmeleitfähigkeit 0,040 W/(mK) bei 40 Grad C Mitteltemperatur DIN EN 12667, Dämmschichtdicke 40 mm, kaschiert mit Aluminiumfolie, Arbeitshöhe des Montageortes bis 3,5 m über der Standfläche des hierfür erforderlichen Gerüstes.
Menge: 11,000 St

**02.01.26 Bogen Mineralwolle AS-Qualität Wärmedämmung Luftltg DN315 Gebäude 0,040W/(mK) D 40mm kaschiert Alu-Folie**
STLB-Bau 2022-10 047
Bogen aus Mineralwolle DIN EN 14303, AS-Qualität, Wärmedämmung DIN 4140 an haus- und betriebstechnischen Anlagen, an Luftleitung, rund, DN 315, im Gebäude, Brandverhaltensklasse DIN EN 13501-1 A1 (nichtbrennbar), Wärmeleitfähigkeit 0,040 W/(mK) bei 40 Grad C Mitteltemperatur DIN EN 12667, Dämmschichtdicke 40 mm, kaschiert mit Aluminiumfolie, Arbeitshöhe des Montageortes bis 3,5 m über der Standfläche des hierfür erforderlichen Gerüstes.
Menge: 4,000 St

**02.01.27 T-Stück Mineralwolle AS-Qualität Wärmedämmung Luftltg DN80 Gebäude 0,040W/(mK) D 40mm kaschiert Alu-Folie**
STLB-Bau 2022-10 047
T-Stück aus Mineralwolle DIN EN 14303, AS-Qualität, Wärmedämmung DIN 4140 an haus- und betriebstechnischen Anlagen, an Luftleitung, rund, DN 80, im Gebäude, Brandverhaltensklasse DIN EN 13501-1 A1 (nichtbrennbar), Wärmeleitfähigkeit 0,040 W/(mK) bei 40 Grad C Mitteltemperatur DIN EN 12667, Dämmschichtdicke 40 mm, kaschiert mit Aluminiumfolie, Arbeitshöhe des Montageortes bis 3,5 m über der Standfläche des hierfür erforderlichen Gerüstes.
Menge: 6,000 St

**02.01.28 T-Stück Mineralwolle AS-Qualität Wärmedämmung Luftltg DN100 Gebäude 0,040W/(mK) D 40mm kaschiert Alu-Folie**
STLB-Bau 2022-10 047
T-Stück aus Mineralwolle DIN EN 14303, AS-Qualität, Wärmedämmung DIN 4140 an haus- und betriebstechnischen Anlagen, an Luftleitung, rund, DN 100, im Gebäude, Brandverhaltensklasse DIN EN 13501-1 A1 (nichtbrennbar), Wärmeleitfähigkeit 0,040 W/(mK) bei 40 Grad C Mitteltemperatur DIN EN 12667, Dämmschichtdicke 40 mm, kaschiert mit Aluminiumfolie, Arbeitshöhe des Montageortes bis 3,5 m über der Standfläche des hierfür erforderlichen Gerüstes.
Menge: 46,000 St

**02.01.29 T-Stück Mineralwolle AS-Qualität Wärmedämmung Luftltg DN125 Gebäude 0,040W/(mK) D 40mm kaschiert Alu-Folie**
STLB-Bau 2022-10 047
T-Stück aus Mineralwolle DIN EN 14303, AS-Qualität, Wärmedämmung DIN 4140 an haus- und betriebstechnischen Anlagen, an Luftleitung, rund, DN 125, im Gebäude, Brandverhaltensklasse DIN EN 13501-1 A1 (nichtbrennbar), Wärmeleitfähigkeit 0,040 W/(mK) bei 40 Grad C Mitteltemperatur DIN EN 12667, Dämmschichtdicke 40 mm, kaschiert mit Aluminiumfolie, Arbeitshöhe des Montageortes bis 3,5 m über der Standfläche des hierfür erforderlichen Gerüstes.
Menge: 68,000 St

**02.01.30 T-Stück Mineralwolle AS-Qualität Wärmedämmung Luftltg DN160 Gebäude 0,040W/(mK) D 40mm kaschiert Alu-Folie**
STLB-Bau 2022-10 047
T-Stück aus Mineralwolle DIN EN 14303, AS-Qualität, Wärmedämmung DIN 4140 an haus- und betriebstechnischen Anlagen, an Luftleitung, rund, DN 160, im Gebäude, Brandverhaltensklasse DIN EN 13501-1 A1 (nichtbrennbar), Wärmeleitfähigkeit 0,040 W/(mK) bei 40 Grad C Mitteltemperatur DIN EN 12667, Dämmschichtdicke 40 mm, kaschiert mit Aluminiumfolie, Arbeitshöhe des Montageortes bis 3,5 m über der Standfläche des hierfür erforderlichen Gerüstes.
Menge: 18,000 St

**02.01.31 T-Stück Mineralwolle AS-Qualität Wärmedämmung Luftltg DN200 Gebäude 0,040W/(mK) D 40mm kaschiert Alu-Folie**
STLB-Bau 2022-10 047
T-Stück aus Mineralwolle DIN EN 14303, AS-Qualität, Wärmedämmung DIN 4140 an haus- und betriebstechnischen Anlagen, an Luftleitung, rund, DN 200, im Gebäude, Brandverhaltensklasse DIN EN 13501-1 A1 (nichtbrennbar), Wärmeleitfähigkeit 0,040 W/(mK) bei 40 Grad C Mitteltemperatur DIN EN 12667, Dämmschichtdicke 40 mm, kaschiert mit Aluminiumfolie, Arbeitshöhe des Montageortes bis 3,5 m über der Standfläche des hierfür erforderlichen Gerüstes.
Menge: 47,000 St

**02.01.32 T-Stück Mineralwolle AS-Qualität Wärmedämmung Luftltg DN250 Gebäude 0,040W/(mK) D 40mm kaschiert Alu-Folie**
STLB-Bau 2022-10 047
T-Stück aus Mineralwolle DIN EN 14303, AS-Qualität, Wärmedämmung DIN 4140 an haus- und betriebstechnischen Anlagen, an Luftleitung, rund, DN 250, im Gebäude, Brandverhaltensklasse DIN EN 13501-1 A1 (nichtbrennbar), Wärmeleitfähigkeit 0,040 W/(mK) bei 40 Grad C Mitteltemperatur DIN EN 12667, Dämmschichtdicke 40 mm, kaschiert mit Aluminiumfolie, Arbeitshöhe des Montageortes bis 3,5 m über der Standfläche des hierfür erforderlichen Gerüstes.
Menge: 22,000 St

**02.01.33 T-Stück Mineralwolle AS-Qualität Wärmedämmung Luftltg DN315 Gebäude 0,040W/(mK) D 40mm kaschiert Alu-Folie**
STLB-Bau 2022-10 047
T-Stück aus Mineralwolle DIN EN 14303, AS-Qualität, Wärmedämmung DIN 4140 an haus- und betriebstechnischen Anlagen, an Luftleitung, rund, DN 315, im Gebäude, Brandverhaltensklasse DIN EN 13501-1 A1 (nichtbrennbar), Wärmeleitfähigkeit 0,040 W/(mK) bei 40 Grad C Mitteltemperatur DIN EN 12667, Dämmschichtdicke 40 mm, kaschiert mit Aluminiumfolie, Arbeitshöhe des Montageortes bis 3,5 m über der Standfläche des hierfür erforderlichen Gerüstes.
Menge: 8,000 St

*Hinweis: Kältedämmung*

**02.01.34 Kältedämmung Luftltg DN80 Gebäude flexibler Elastomerschaum D 25mm**
Kältedämmung DIN 4140, an Luftleitung, rund, Maße DIN EN 1506, DN 80, im Gebäude, Dämmung aus flexiblem Elastomerschaum DIN EN 14304, Dämmschichtdicke 25 mm, Baustoffklasse DIN 4102-1 B1 (schwerentflammbar), Rauchentwicklungklasse S2, Wärmeleitfähigkeit 0,036 W/(mK) bei 0 Grad C Mitteltemperatur DIN EN 12667, Wasserdampfdiffusionswiderstandszahl 3000 DIN EN 13469 und DIN EN 12086, Arbeitshöhe des Montageortes bis 3,5 m über der Standfläche des hierfür erforderlichen Gerüstes.
Menge: 40,000 m

**02.01.35 Kältedämmung Luftltg DN250 Gebäude flexibler Elastomerschaum D 25mm**
Kältedämmung DIN 4140, an Luftleitung, rund, Maße DIN EN 1506, DN 250, im Gebäude, Dämmung aus flexiblem Elastomerschaum DIN EN 14304, Dämmschichtdicke 25 mm, Baustoffklasse DIN 4102-1 B1 (schwerentflammbar), Rauchentwicklungklasse S2, Wärmeleitfähigkeit 0,036 W/(mK) bei 0 Grad C Mitteltemperatur DIN EN 12667, Wasserdampfdiffusionswiderstandszahl 3000 DIN EN 13469 und DIN EN 12086, Arbeitshöhe des Montageortes bis 3,5 m über der Standfläche des hierfür erforderlichen Gerüstes.
Menge: 20,000 m

**02.01.36 Bogen flexibler Elastomerschaum Kältedämmung Luftltg DN80 Gebäude 0,036W/(mK) einlagig D 25mm**
Bogen aus flexiblem Elastomerschaum DIN EN 14304, Kältedämmung DIN 4140 an haus- und betriebstechnischen Anlagen, an Luftleitung, rund, Maße DIN EN 1506, DN 80, Mindestabstände DIN 4140 sind nicht eingehalten, im Gebäude, keine ausreichende Konvektion bzw. unzureichender Abstand zu Objekten, Baustoffklasse DIN 4102-1 B1 (schwerentflammbar), Rauchentwicklungklasse S2, Wärmeleitfähigkeit 0,036 W/(mK) bei 0 Grad C Mitteltemperatur DIN EN 12667, einlagig, Dämmschichtdicke 25 mm, Arbeitshöhe des Montageortes bis 3,5 m über der Standfläche des hierfür erforderlichen Gerüstes.
Menge: 12,000 St

**02.01.37 Bogen flexibler Elastomerschaum Kältedämmung Luftltg DN250 Gebäude 0,036W/(mK) einlagig D 25mm**
Bogen aus flexiblem Elastomerschaum DIN EN 14304, Kältedämmung DIN 4140 an haus- und betriebstechnischen Anlagen, an Luftleitung, rund, Maße DIN EN 1506, DN 250, Mindestabstände DIN 4140 sind nicht eingehalten, im Gebäude, keine ausreichende Konvektion bzw. unzureichender Abstand zu Objekten, Baustoffklasse DIN 4102-1 B1 (schwerentflammbar), Rauchentwicklungklasse S2, Wärmeleitfähigkeit 0,036 W/(mK) bei 0 Grad C Mitteltemperatur DIN EN 12667, einlagig, Dämmschichtdicke 25 mm, Arbeitshöhe des Montageortes bis 3,5 m über der Standfläche des hierfür erforderlichen Gerüstes.
Menge: 6,000 St

*Hinweis: Verschiedenes*

**02.01.38 Inspektionsöffnung rechteckig Stahl verz 600/600mm**
STLB-Bau 2026-04 075
Inspektions- und Wartungsöffnung als Deckel mit Einbaurahmen und Dichtung, rechteckig, aus verzinktem Stahl, Maße 600/600 mm, für Einbau in rechteckige Luftleitung, mit Kantenschutz, mit Schraubverschluss und Rändelmutter, Luftdichtheitsklasse ATC3 DIN EN 16798-3.
Menge: 2,000 St

**02.01.39 Inspektionsöffnung oval Stahl verz 500/400mm**
STLB-Bau 2026-04 075
Inspektions- und Wartungsöffnung als Deckel mit Einbaurahmen und Dichtung, oval, aus verzinktem Stahl, Maße 500/400 mm, für Einbau in runde Luftleitung, mit Kantenschutz, mit Schraubverschluss und Rändelmutter, Luftdichtheitsklasse ATC3 DIN EN 16798-3.
Menge: 3,000 St

**02.01.40 Inspektionsöffnung oval Stahl verz 300/200mm**
STLB-Bau 2026-04 075
Inspektions- und Wartungsöffnung als Deckel mit Einbaurahmen und Dichtung, oval, aus verzinktem Stahl, Maße 300/200 mm, für Einbau in runde Luftleitung, mit Kantenschutz, mit Schraubverschluss und Rändelmutter, Luftdichtheitsklasse ATC3 DIN EN 16798-3.
Menge: 10,000 St

**02.01.41 Inspektionsöffnung oval Stahl verz 200/100mm**
STLB-Bau 2020-04 075
Inspektions- und Wartungsöffnung als Deckel mit Einbaurahmen und Dichtung, oval, aus verzinktem Stahl, Maße 200/100 mm, für Einbau in runde Luftleitung, mit Kantenschutz, mit Schraubverschluss und Rändelmutter, Luftdichtheitsklasse ATC3 DIN EN 16798-3.
Menge: 20,000 St

**02.01.42 Inspektionsöffnung oval Stahl verz 180/80mm**
STLB-Bau 2026-04 075
Inspektions- und Wartungsöffnung als Deckel mit Einbaurahmen und Dichtung, oval, aus verzinktem Stahl, Maße 180/80 mm, für Einbau in runde Luftleitung, mit Kantenschutz, mit Schraubverschluss und Rändelmutter, Luftdichtheitsklasse ATC3 DIN EN 16798-3.
Menge: 20,000 St

**02.01.43 Reinigungsdeckel Luftleitg rund Stahl verz DN100 H 3,5-5m**
STLB-Bau 2022-10 075
Reinigungsdeckel, für Luftleitung, rund, Luftdichtheitsklasse ATC3 DIN EN 16798-3, aus verzinktem Stahl, DN 100, zum Einstecken, mit Lippendichtung, Druckbereich von -750 bis 2000 Pa, Montagehöhe über Gelände/Fußboden über 3,5 bis 5 m.
Menge: 60,000 St

**02.01.44 Enddeckel Luftleitg rund Stahl verz DN315 H 3,5-5m**
STLB-Bau 2026-04 075
Enddeckel, für Luftleitung, rund Luftdichtheitsklasse ATC3 DIN EN 16798-3, aus verzinktem Stahl, DN 315, zum Einstecken, mit Lippendichtung, Druckbereich von -750 bis 2000 Pa, Montagehöhe über Gelände/Fußboden über 3,5 bis 5 m.
Menge: 1,000 St

**02.01.45 Enddeckel Luftleitg rund Stahl verz DN200 H 3,5-5m**
STLB-Bau 2026-04 075
Enddeckel, für Luftleitung, rund Luftdichtheitsklasse ATC3 DIN EN 16798-3, aus verzinktem Stahl, DN 200, zum Einstecken, mit Lippendichtung, Druckbereich von -750 bis 2000 Pa, Montagehöhe über Gelände/Fußboden über 3,5 bis 5 m.
Menge: 2,000 St

### Titel 03 Neben- und Nachweisleistungen

#### Bereich 03.01 Neben- und Nachweisleistungen

**03.01.1 Stundenverrechnungssatz Tätigkeitsmerkmale Haupt-/Obermonteur**
Stundenverrechnungssatz für Arbeiten mit den Tätigkeitsmerkmalen für einen Haupt-/Obermonteur

Die nachfolgend abzugebenden Kosten für von der Bauleitung angeordnete Stundenlohnarbeiten sind als feste Stundenverrechnungssätze (Euro/Arbeitsstunden) gemäß § 15 Ziff. 1 VOB/B anzubieten. In ihnen sind unaufgegliedert die Lohn- und Gehaltskosten und Gemeinkostenanteile einschl. der Sozialkassenbeiträge und vermögenswirksamen Leistungen sowie Lohn- und Gehaltsnebenkosten enthalten. Zuschläge für Nacht-, Sonntags- und Feiertagsarbeit sind nicht in die Verrechnungssätze einzubeziehen, sondern ggfs. gesondert zu auszuweisen. Wegezeiten werden nicht vergütet.

Sämtliche Stundenlohnarbeiten dürfen nur nach ausdrücklicher Aufforderung der Bauleitung ausgeführt werden. Sie sind auf einem Stundennachweiszettel detailliert mit Namensangabe und Berufsgruppe, sowie der im einzelnen verbrauchten Materialien zu erfassen.

Die Stundennachweiszettel sind der Bauleitung täglich, jeweils vom vorhergehenden Tage zur Anerkennung vorzulegen. Der Bieter erklärt durch seine Unterschrift unter das Angebot, dass die Verrechnungssätze unter Beachtung der preisrechtlichen Vorschriften ermittelt wurden und unabhängig von der Anzahl der abzurechnenden Stunden gelten.

Für die Arbeiten, die zum nachgewiesenen Zeitaufwand abgerechnet werden, sind Stundenzettel mit ausreich- ender Leistungsbeschreibung täglich der Bauleitung vorzulegen. Die StundenVerrechnungssätze enthalten unaufgegliedert:

- die Lohn- und Gehaltskosten einschliesslich
  vermögenswirksamer Leistungen,

- die tariflichen und übertariflichen Zuschläge (falls
  nicht gesondert aufgeführt),

- die Lohn- und Gehaltsnebenkosten,

- die anteiligen Gemeinkosten, Wagnis und Gewinn,
  Beiträge an die tariflichen Sozialkassen und die
  Winterbauumlage nach Betriebsverordnung.

- die Kosten für Auslösung, Fahrgeld und dergleichen.

Der Stundenverrechnungssatz gilt unabhängig von der Anzahl der abgerechneten Stunden und den Bestimmungen
der Stundenlohnabrechnungsvorschriften. VOB/B § 2 Nr. 3
findet für Stundenlohnarbeiten keine Anwendung.
Stundenlohnarbeiten dürfen nur auf Anordnung und mit Zustimmung des fachlich zuständigen Bauleiters des AG durchgeführt werden. Sie sind mit der Schlußrechnung abzurechnen, sie können jedoch in Abschlagsrechnungen
aufgeführt werden.
Menge: 10,000 h

**03.01.2 Stundenverrechnungssatz Tätigkeitsmerkmale Monteur**
Stundenverrechnungssatz für Arbeiten mit den Tätigkeitsmerkmalen für einen Monteur
Menge: 20,000 h

**03.01.3 Stundenverrechnungssatz Tätigkeitsmerkmale Hilfsmonteur**
Stundenverrechnungssatz für Arbeiten mit den Tätigkeitsmerkmalen für einen Hilfsmonteur
Menge: 20,000 h

**03.01.4 Montageschiene**
Tragkonstruktionen als Montageschiene für Kanäle, Rohre und Lüftungsleitungen. Installationsbefestigung durch ein einheitliches Montagesystem oder aus Profilstahl in
verzinkter Ausführung, welches auf die Stützweiten und
Traglasten abgestimmt sein muss.

Die zur Anwendung kommenden Montageschienen aus
kaltverformten, sendzimierverzinktem Stahl müssen über
aufgestellte und verzahnte Walzkanten verfügen, um eine
formschlüssige Verbindung zu garantieren.
Schienenschnittstellen werden durch Kaltverzinken gegen
Korrosion geschützt. Kleinteile wie Schrauben, Muttern,
zugelassene Dübel und andere Verbindungsteile, die zur
Montage der Schienenkonstruktion erforderlich sind,
sind im Schienenpreis mit einzukalkulieren.

Zur Befestigung von Halterungen im Wand- und
Deckenbereich sind ausschließlich bauaufsichtlich
zugelassene Dübel/Anker zu verwenden und entsprechend
ihres Zulassungsbescheids zu verwenden. Befestigungen
im Bereich des vorhandenen Stahlbaus sind
ausschließlich geklemmt auszuführen. Schweißen oder
bohren an Stahlbau-Tragwerken ist nicht statthaft.

Komplett liefern und montieren
Menge: 980,000 kg

*Hinweis: Hinweis: Kernbohrungen*
Hinweis: Kernbohrungen
Vor dem Setzen einer Kernbohrung ist durch den AN die Freigabe durch den Statiker einzuholen.

**03.01.5 Kernbohrung Stahlbeton Durchm. 50-100mm T 20-25cm nicht schadstoffbelastet Geräteeinsatz mgl. Stoffe**
STLB-Bau 2026-04 084
Kernbohrung, senkrecht zur Untergrundfläche, Untergrundfläche waagerecht, Bohrkern ist gegen Absturz zu sichern, aus Stahlbeton, Normalbeton, Bohrdurchmesser über 50 bis 100 mm, Bohrtiefe über 20 bis 25 cm, einschl. Lösen des Bohrkerns aus dem Gefüge, nicht schadstoffbelastet,
Abfall ist nicht gefährlich, Zuordnung LAGA Z 0 (uneingeschränkter Einbau), Wichte des Abbruchstoffes DIN EN 1991-1-1 24 kN/m3,
Geräteeinsatz ist möglich, max. Gesamtgewicht bis 0,2 t, Ausführung innerhalb des Bauwerks, Ausführung in allen Geschossen,
aufgenommene Stoffe sammeln, ohne Zerkleinerung, im Behälter des AN lagern, Behältergröße nach Wahl des AN, auf LKW des AN laden, transportieren, entsorgen, zum Lager oder zur Anlage nach Wahl des AN, Abfallschlüssel nach AVV (Abfallverzeichnis-Verordnung) 170101 Beton,
Vergütung der Entsorgung übernimmt AN.
Menge: 40,000 St

**03.01.6 Kernbohrung Stahlbeton Durchm. 150-200mm T 20-25cm nicht schadstoffbelastet Geräteeinsatz mgl. Stoffe**
STLB-Bau 2026-04 084
Kernbohrung, senkrecht zur Untergrundfläche, Untergrundfläche waagerecht, Bohrkern ist gegen Absturz zu sichern, aus Stahlbeton, Normalbeton, Bohrdurchmesser über 150 bis 200 mm, Bohrtiefe über 20 bis 25 cm, einschl. Lösen des Bohrkerns aus dem Gefüge, nicht schadstoffbelastet,
Abfall ist nicht gefährlich, Zuordnung LAGA Z 0 (uneingeschränkter Einbau), Wichte des Abbruchstoffes DIN EN 1991-1-1 24 kN/m3,
Geräteeinsatz ist möglich, max. Gesamtgewicht bis 0,2 t, Ausführung innerhalb des Bauwerks, Ausführung im Erdgeschoss,
aufgenommene Stoffe sammeln, ohne Zerkleinerung, im Behälter des AN lagern, Behältergröße nach Wahl des AN, auf LKW des AN laden, transportieren, entsorgen, zum Lager oder zur Anlage nach Wahl des AN, Abfallschlüssel nach AVV (Abfallverzeichnis-Verordnung) 170101 Beton,
Vergütung der Entsorgung übernimmt AN.
Menge: 6,000 St

**03.01.7 Kernbohrung Mauerziegel Durchm. 150-200mm T 17,5-20cm nicht schadstoffbelastet Geräteeinsatz mgl. Stoffe**
STLB-Bau 2026-04 084
Kernbohrung, Untergrundfläche senkrecht, aus Mauerwerk aus Mauerziegel, Bohrdurchmesser über 150 bis 200 mm, Bohrtiefe über 17,5 bis 20 cm, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 2,000 St

**03.01.8 Kernbohrung Mauerziegel Durchm. 200-250mm T 17,5-20cm nicht schadstoffbelastet Geräteeinsatz mgl. Stoffe**
STLB-Bau 2026-04 084
Kernbohrung, Untergrundfläche senkrecht, aus Mauerwerk aus Mauerziegel, Bohrdurchmesser über 200 bis 250 mm, Bohrtiefe über 17,5 bis 20 cm, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 38,000 St

**03.01.9 Kernbohrung Mauerziegel Durchm. 250-300mm T 17,5-20cm nicht schadstoffbelastet Geräteeinsatz mgl. Stoffe**
STLB-Bau 2026-04 084
Kernbohrung, Untergrundfläche senkrecht, aus Mauerwerk aus Mauerziegel, Bohrdurchmesser über 250 bis 300 mm, Bohrtiefe über 17,5 bis 20 cm, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 15,000 St

**03.01.10 Kernbohrung Mauerziegel Durchm. 300-400mm T 17,5-20cm nicht schadstoffbelastet Geräteeinsatz mgl. Stoffe**
STLB-Bau 2026-04 084
Kernbohrung, Untergrundfläche senkrecht, aus Mauerwerk aus Mauerziegel, Bohrdurchmesser über 300 bis 400 mm, Bohrtiefe über 17,5 bis 20 cm, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 47,000 St

**03.01.11 Kernbohrung Mauerziegel Durchm. 400-500mm T 17,5-20cm nicht schadstoffbelastet Geräteeinsatz mgl. Stoffe**
STLB-Bau 2026-04 084
Kernbohrung, Untergrundfläche senkrecht, aus Mauerwerk aus Mauerziegel, Bohrdurchmesser über 400 bis 500 mm, Bohrtiefe über 17,5 bis 20 cm, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 6,000 St

**03.01.12 Durchbruch Trockenbauwand, 150 bis 200 mm**
Herstellen eines runden Durchbruchs in eine Trockenbauwand, beidseitig, doppellagig beplankt.
Durchbruch, senkrecht zur Untergrundfläche, Untergrundfläche waagerecht,
Durchmesser über 150 bis 200 mm, Arbeitshöhe bis 2 m,
aufgenommene Stoffe sammeln, im Behälter des AN lagern, Behältergröße nach Wahl des AN, auf LKW des AN laden, transportieren, entsorgen,
Abfall ist nicht gefährlich, nicht schadstoffbelastet
Vergütung der Entsorgung übernimmt AN.
Menge: 10,000 St

**03.01.13 Durchbruch Trockenbauwand, 200 bis 250 mm**
Herstellen eines runden Durchbruchs in eine Trockenbauwand, beidseitig, doppellagig beplankt.
Durchbruch, senkrecht zur Untergrundfläche, Untergrundfläche waagerecht,
Durchmesser über 200 bis 250 mm, Arbeitshöhe bis 2 m,
aufgenommene Stoffe sammeln, im Behälter des AN lagern, Behältergröße nach Wahl des AN, auf LKW des AN laden, transportieren, entsorgen,
Abfall ist nicht gefährlich, nicht schadstoffbelastet
Vergütung der Entsorgung übernimmt AN.
Menge: 12,000 St

**03.01.14 Durchbruch Trockenbauwand, 250 bis 300 mm**
Herstellen eines runden Durchbruchs in eine Trockenbauwand, beidseitig, doppellagig beplankt.
Durchbruch, senkrecht zur Untergrundfläche, Untergrundfläche waagerecht,
Durchmesser über 250 bis 300 mm, Arbeitshöhe bis 2 m,
aufgenommene Stoffe sammeln, im Behälter des AN lagern, Behältergröße nach Wahl des AN, auf LKW des AN laden, transportieren, entsorgen,
Abfall ist nicht gefährlich, nicht schadstoffbelastet
Vergütung der Entsorgung übernimmt AN.
Menge: 5,000 St

**03.01.15 Durchbruch Trockenbauwand, 300 bis 400 mm**
Herstellen eines runden Durchbruchs in eine Trockenbauwand, beidseitig, doppellagig beplankt.
Durchbruch, senkrecht zur Untergrundfläche, Untergrundfläche waagerecht,
Durchmesser über 300 bis 400 mm, Arbeitshöhe bis 2 m,
aufgenommene Stoffe sammeln, im Behälter des AN lagern, Behältergröße nach Wahl des AN, auf LKW des AN laden, transportieren, entsorgen,
Abfall ist nicht gefährlich, nicht schadstoffbelastet
Vergütung der Entsorgung übernimmt AN.
Menge: 4,000 St

**03.01.16 Dichtheitsprüfung Luftleitung 20m2 rechteckige Luftleitg ATC3 H 3,5-5m**
STLB-Bau 2020-04 075
Dichtheitsprüfung von Luftleitungen, vor Ort, im eingebauten Zustand, Prüffläche mind. 20 m2, DIN EN 14239, Luftleitung rechteckig, Luftdichtheitsklasse ATC3 DIN EN 16798-3, ohne Luftdurchlässe/Öffnungen, Höhe über Gelände/Fußboden über 3,5 bis 5 m, einschl. der Bereitstellung aller erforderlichen Geräte, Materialien, Fachpersonal und Prüfbericht.
Menge: 8,000 St

**03.01.17 Bezeichnungsschild mehrschichtig Kunststoff H 52mm B 100mm**
Bezeichnungsschild, Farbe und Beschriftung nach Angaben des AG, aus mehrschichtigem Kunststoff, Beschriftung zweizeilig, geprägt, nachleuchtend ausgelegt, Höhe 52 mm, Breite 100 mm, Befestigung mit Schrauben (nicht an oder auf der Dämmung! GGF. Abstimmung mit BL).
Menge: 300,000 St

**03.01.18 Fließrichtungspfeile**
Fließrichtungspfeile
Farbe und Beschriftung nach Angaben des AG, Beschriftung mehrzeilig, mit Richtungspfeil, befestigen durch Kleben auf Wärmedämmung oder Rohrleitung/Kanal.
Menge: 360,000 St

**03.01.19 Einweisung des Bedienungs- und Wartungspersonals**
*** Pauschalposition
Einweisung des Bedienungs- und Wartungspersonals vor Ort, die durchgeführte Einweisung ist zu protokollieren. Die eingewiesenen Personen haben ihre Teilnahme mit ihrer Unterschrift zu bestätigen.

Die Einweisung ist rechtzeitig der Bauleitung
anzuzeigen um einen Termin abstimmen zu können.
Menge: 1,000 psch

**03.01.20 Funktionsmessung**
STLB-Bau 2025-04 040
Funktionsmessung für RLT-Anlage DIN 18379, alle Messwerte werden dokumentiert und in einem Soll-Istvergleich zusammengestellt, gemessen wird die
Stromaufnahme des Motors bei folgenden Bauelementen 'an Zu- und Abluftventilatormotoren Lüftungszentralgerät, 2 Dachabluftventilatoren

der
Luftvolumenstrom bei folgenden Bauelementen'
an 14 vom AG zu benennenden Anlagenteilen

die zum Nachweis von Funktionen und Verteilung erforderlichen Hilfsmittel (z. B. Rauchproben) stellt der AN, die Messgeräte sind vom AN zur Verfügung zu stellen.
Menge: 1,000 St

**03.01.21 Funktionsmessung**
STLB-Bau 2025-04 040
Funktionsmessung für RLT-Anlage DIN 18379, alle Messwerte werden dokumentiert und in einem Soll-Istvergleich zusammengestellt, der
Luftvolumenstrom bei folgenden Bauelementen '60

die
Luftvolumenstromverteilung an den Luftdurchlässen in vom AG bestimmten Räumen, Anzahl'
60

die
Lufttemperatur in vom AG bestimmten Räumen, Anzahl '60

die
Raumluftgeschwindigkeit in vom AG bestimmten Räumen, Anzahl'
60

der
Schalldruckpegel in vom AG bestimmten Räumen, Anzahl
60

die zum Nachweis von Funktionen und Verteilung erforderlichen Hilfsmittel (z. B. Rauchproben) stellt der AN, die Messgeräte sind vom AN zur Verfügung zu stellen.
Menge: 1,000 St

**03.01.22 Gerüste, Arbeits- und Hubbühnen**
Gerüste, Arbeits- und Hubbühnen
für Montagearbeiten in einer Höhe von bis zu 5,0 m (von OK Fußboden bis UK Rohdecke, inkl. ggf. anfallende Mietkosten, An- und Abfuhr, Auf- und Umstellung, für den Zeitraum der gesamten Montagetätigkeit in verschiedenen Arbeitsbereichen gleichzeitig,
Einzelunterbrechungen sind möglich und demzufolge einzukalkulieren, Erschwernisse durch Bodenaussparungen, Überbauung von schon installierten Geräten etc. sind ebenfalls zu beachten und einzukalkulieren
Menge: 4,000 Wo

**03.01.23 Gerüste, Arbeits- und Hubbühnen**
Gerüste, Arbeits- und Hubbühnen
für Montagearbeiten in einer Höhe von bis zu 8,0 m (von OK Fußboden bis UK Rohdecke, inkl. ggf. anfallende Mietkosten, An- und Abfuhr, Auf- und Umstellung, für den Zeitraum der gesamten Montagetätigkeit in verschiedenen Arbeitsbereichen gleichzeitig,
Einzelunterbrechungen sind möglich und demzufolge einzukalkulieren, Erschwernisse durch Bodenaussparungen, Überbauung von schon installierten Geräten etc. sind ebenfalls zu beachten und einzukalkulieren
Menge: 2,000 Wo

**03.01.24 Gesamt- Dokumentation**
In Erledigung und Ergänzung der VOB/C
sind die Revisionsunterlagen, je Gebäudeteil, 3-fach, in Ordnern mit beschriftetem Rückenschild und entsprechenden Registertrennblättern wie folgt zu liefern:

Deckblatt
- mit Angabe der Baumaßnahme
- mit Angabe der Bauzeit (Datum)
- mit Angabe des Bauherrn
- mit Angabe des Fachplaners
- mit Angabe der Ausführenden Firma einschl. Telefonnummer für Störungsfälle

1. Inhaltverzeichnis

2. Baubeschreibung
- kurze schriftliche Darstellung der Baumaßnahme mit den wichtigsten Geräten und deren Funktion bzw. Einbauort

3. Protokolle
- Errichterbescheinigung
- Abnahmeprotokoll
- Fachbauleitererklärung
- Unbedenklichkeitserklärungen für den Brandschutz
- Spülprotokolle für Sanitärtechnik
- Druckprotokolle für Sanitärtechnik
- Messprotokoll über mikrobiologische Untersuchung
- Protokoll über die Einhaltung des Schallschutzes in
  schutzbedürftigen Räumen
- Inbetriebnahmeprotokolle
- Einweisungsprotokolle

4. Herstellerverzeichnis

5. Technische Daten und Anleitungen
- Zusammenstellung der wichtigsten technischen Daten
- Kennzeichnen von Arbeitspunkten in Diagrammen und Kennlinienfeldern für Pumpen, Ventile
- Zusammenstellung aller für einen sicheren und wirtschaftlichen Betrieb und den gesetzlichen Anforderungen erforderlichen Anleitungen nach DIN EN 62079 "Erstellung von Anleitungen"
- Betriebsanleitungen
- Instandhaltungsanleitungen
- Ersatzteillisten
- Anleitungen für spezielle Werkzeuge
- Betriebsmittel und Materialien
- Anleitungen für Reparatur und Ersatz von Teilen
- Anleitungen für In/Außerbetriebnahme
- Kopien der vorgeschriebenen Prüf- und Herstellerbescheinigungen
- gesetzlich geforderte Nachweise wie z.B. Konformitätserklärungen, Prüfzeugnisse, Zulassungsbescheide
- Auflistung der einzuhaltenden Unfallverhütungsvorschriften
- Auflistung der einzuhaltenden öffentlich-rechtlichen-Prüfvorschriften mit Angabe der Art der Prüfung, Prüfintervalle und Anforderung an die Qualifikation des Prüfers

6. Regelungstechnik
- elektrische Übersichtsschaltpläne
- Anschlusspläne nach DIN EN 61082-1 und DIN EN 61082-3 "Dokumente der Elektrotechnik"
- Stücklisten, enthalten alle Mess-, Steuer und Regelungsgeräte (MSR)
- Stromlaufpläne
- Funktionspläne der Steuerung nach DIN 40719-6 "Schaltungsunterlagen - Teil 6: Regeln für Funktionspläne; IEC 60848 modifiziert"

7. Revisionszeichnungen
- Grundrisse
- Schemen
- Details

8. Datenträger
CD-Rom und USB-Stick mit:
- Unterlagen wie oben beschrieben im pdf-, xlsx- und docx- Format in Unterordnern wie zuvor beschrieben abgelegt
- Zeichnungen in pdf- und dwg-Format

Sämtliche Unterlagen sind dem vom Auftraggeber mit der Objektüberwachung beauftragten Ingenieurbüro 18 Werktage vor Abnahme zur Prüfung zu übergeben.
Sollte die Einweisung des Bedienpersonals bis dahin noch nicht stattgefunden haben, kann das diesbezügliche Protokoll zur Abnahme nachgereicht werden.
Sofern die Unterlagen nicht vollständig und vom Ingenieurbüro geprüft zur Abnahme aus Gründen, die der Auftragnehmer zu vertreten hat (z.B. gar nicht oder verspätet oder unvollständig eingereichte Unterlagen), vorliegen, wird die Abnahme nach § 12 Nr. 3 VOB/B verweigert.
Menge: 1,000 St

**03.01.25 Anlagenschema f. Zentrale**
Anlagenschema lichtecht und gegen Verschmutzung gesichert (laminiert o.ä.) anfertigen und in der Zentrale anbringen.

Dieses Schema soll die gesamte gebaute raumlufttechnische Anlage, darstellen.
Die Vorlage muss dem Revisionsstand entsprechen und eine ausreichende Größe darstellen.
Menge: 1,000 St
